# BU Polizeistation Norderney - Wärmepumpenanlage
Angebotsaufforderung (GAEB DA XML 3.2, DA83)
Projekt: 79999_C7_0501
Währung: EUR
Bieterkommentare zugelassen: ja
Nebenangebote zugelassen: ja
Abgabeort: SB Region Nord-West, Schloss, 49186 Bad Iburg
Auftraggeber: Staatl. Baumanagement Region Nord-West, (ab 01.01.2022), Schloss, 49186 Bad Iburg, D, Ansprechpartner Vergabestelle, Telefon 05403 7302-500, Fax 05403 7302-999, E-Mail vergabe@sb-rnw.niedersachsen.de
Erstellt mit: GXML Toolbox V3.3 R20230829, iTWO_64 V25.0.650, 16.09.2026

## 1. Vorbemerkungen
1. Vorbemerkungen

Allgemeines:

In der Landesliegenschaft, der Polizei auf Norderney, wird im 4. Quartal 2026 bis zum 1. Quartal 2027 eine Saníerung der Wärmeerzeugung durchgeführt.

Beschädigungen und Verunreinigungen im Bereich der
Baustelle durch Baufahrzeuge und sonstigem an den vorh. Gebäuden, Straßen und Zuwegungen usw., sind unverzüglich vom AN zu beseitigen.

Lager- und Containerplätze werden in Absprache zugewiesen. Anfallender Bauschutt ist unverzüglich von der Baustelle zu entfernen, in getrennten Containern zu sammeln, aufzuladen und von der Baustelle abzutransportieren. Umherfliegender Müll oder Verpackungsteile sind auf jeden Fall zu vermeiden.
Baumaterialien sind sauber und geordnet zu lagern.
Beschädigungen bzw. Verschmutzungen angrenzender Vegetations- und Verkehrsflächen sind zu vermeiden, andernfalls sind diese auf Kosten der ausführenden Firma umgehend zu beseitigen.

Die Baustelle ist für die gleichzeitige Durchführung auch anderer Gewerke stets sauber zu halten.

Diese Leistungen sind in den Einheitspreisen des LV einzukalkulieren.

Ausführung: November 2026 bis
Februar 2027

Maßgebend für die Ausführung, die Beschaffenheit, das Aufmaß und die Abrechung sind nach Art und Leistung die VOB/A und die Allgemeinen Technischen Vertragsbedingungen - ATV - (VOB/C) in der jeweils letzten Fassung, die spätestens drei Monate vor dem Eröffnungs-/Einreichungstermin im Bundesanzeiger bekannt gemacht worden ist.

Alle Positionen sind als liefern und montieren anzubieten, außer in der jeweiligen Position steht etwas anderes geschrieben.

Es gelten die VDI- / VDE-Vorschriften, UVV (Unfallverhütungsvorschriften), DIN-Normen des jeweils neuesten Standes.

## 2. Objektbeschreibung
2. Objektbeschreibung

Bei dem Objekt handelt es sich um eine Polizeistation in der Knyphausenstraße 7, 26548 Norderney. Nutzer ist die Polizeiinspektion Aurich/Wittmund. Die Zufahrt ist über die Fähre und die Hafenstraße möglich. Über den Haupteingang der Wache gelangt man durch ein Treppenhaus in den Heizungsraum.

## 3. Anlagenbeschreibung
3. Anlagenbeschreibung
Es handelt sich um die Sanierung der Wärmeerzeugungsanlage einschließlich der Trinkwassererwärmung und den Teilaustausch der Heizflächen. DIe vorhandene Gasheizung wird durch eine Luft-Wasser-Wärmepumpe ersetzt.

## 4. Besonderheiten zur Baustelle / Liegenschaft
4. Besonderheiten zur Baustelle / Liegenschaft
Der Nutzer der Liegenschaft ist die Polizeiinspektion Aurich/WIttmund. Sämtliche Arbeitskräfte, welche auf der Baustelle zum Einsatz kommen, müssen eine Sicherheitsabfrage für Fremdfirmen durch die Polizeidirektion Osnabrück durchführen lassen. Die Arbeitskräfte sind mindestens 6 Werktage vor Einsatzbeginn schriftlich beim Nutzer anzumelden. Der Anmeldung ist eine Kopie eines anerkannten und gültigen Ausweisdokuments (Personalausweis oder Reisepass mit Meldebestätigung) beizufügen. Warte- oder Ausfallzeiten von Arbeitskräften welche aus der Nichtbeachtung des vorgenannten Anmeldeverfahrens herrühren, werden nicht vergütet.

Der Zutritt zur Liegenschaft ist grundsätzlich montags bis freitags in der Zeit von 07:00-16:00 Uhr möglich.
Die Arbeiten werden zum Großteil im Keller des Gebäudes ausgeführt. Die Geschosshöhe von ca. 2,20 m des Kellers ist für alle auszuführenden Arbeiten zu beachten. Ein Großteil der Leitungen ist unterhalb der Decke zu installieren. Für die Montage sind sämtliche Montagegerüste, Arbeitsbühnen etc. zu stellen und in den einzelnen Positionen zu berücksichtigen.

## 5. Bauschadstoffe
5. Bauschadstoffe
Der Untersuchungsbericht der DEKRA ist zwingend zu beachten!

## 26A30376 Heizungs- und Sanitärarbeiten
Datum: 16.09.2026

### Kapitel 01 Heizungsarbeiten

#### Abschnitt 01.01 Wärmepumpe und Zubehör

**01.01.0010 Luft/Wasser-Wärmepumpe**
Luft/Wasser-Wärmepumpe in Monoblock-
Bauweise zur Außenaufstellung für Heizung,
Kühlung und Trinkwassererwärmung. Mit
Kältemittel R290 und Sicherheitsgruppe A3
gemäß ANSI/ASHRAE Standard 34. Bedienung über die innen montierte Wärmepumpenregelung. Mit DC-Inverter-Technologie zur
stufenlosen Leistungsregelung, drehzahlgeregeltem Scroll-Verdichter, elektronischem
Expansionsventil und drehzahlgesteuerten
Axialventilatoren. Kondenswasserwanne mit
integrierter elektrischer Begleitheizung. Mit
eingebautem Sicherheitsventil, Volumenstromsensor und Drucksensor. Edelstahl-Platten-
wärmetauscher zur Wärmeabgabe an das
Heizsystem.
Wärmepumpenregelung für Heizungsanlagen
mit bis zu drei direkten oder gemischten Heizkreisen mit Mischer hinter einem Pufferspeicher
mit witterungsgeführter, digitaler Regelung.

Leistungsdaten nach EN 14511 im Heizbetrieb

Bei Betriebspunkt A7/W55:
Nenn-Wärmeleistung:  min. 20 kW
Elektr. Leistungsaufnahme: max. 5,6 kW
Leistungszahl (COP):  min. 3,5

Bei Betriebspunkt A -7/W55:
Nenn-Wärmeleistung:  min. 25,5 kW
Elektr. Leistungsaufnahme: max. 11,5 kW
Leistungszahl (COP):  min. 2,2

minimale Lufteintritstemperatur: min. -20 °C
maximale Lufteintritstemperatur: min. 45 °C
maximale Vorlauftemperatur: min. 70 °C

Elektrische Werte Ausseneinheit:
Nennspannung:  3/N/PE 400 V/50 Hz
- Max. Betriebsstrom:  max. 30 A
- Absicherung:  min. 32 A
- Schutzart:  min. IPX4

Elektrische Werte Inneneinheit:
- Nennspannung:  1/N/PE 230 V/50 Hz
- Absicherung Netzanschluss: min. B25 A

Max. elektrische Leistungsaufnahme
- Ausseneinheit:  max. 20 kW
- Inneneinheit:  max. 2,5 kW

Schallleistungspegel Außen: max. 58 dB

Abmessungen Ausseneinheit:
- Laenge:  max. 1.000 mm
- Breite:  max. 2.000 mm
- Hoehe:  max. 1.600 mm

komplett frei Baustelle liefern.

Hersteller und Typ '....................................................'
vom Bieter einzutragen.
Menge: 1,000 St
DIN276 neu: 421

**01.01.0020 Aufstellen der Wärmepumpe**
Die vorgenannte Wärmepumpe an den
Aufstellungsort transportieren (Außenteil
ebenerdig im Freien und Innenteil im
Heizungsraum im Kellergeschoss) und
einschließlich Lieferung der erforderlichen
Anschlußverschraubungen, Dichtungen
sowie Übergangsstücken, auf dem Montagesockel aufstellen, befestigen, fertig montieren
und spannungsfrei mit den Heizungsleitungen
verbinden. Die benötigten Hebewerkzeuge /
Krangestellung sind einzukalkulieren.
Menge: 1,000 St
DIN276 neu: 421

**01.01.0030 Hydraulikmodul Innenaufstellung**
Pumpenmodul, passend zu vorgenannter
Wärmepumpe, zur Verbindung der Wärmepumpe mit der Heizungsanlage. Umwälzpumpe und erforderliche Sicherheitsausstattung in einem Gehäuse.
- Umwälzpumpe
- Absperrhahn im Vorlauf
- Absperrhahn mit Filter im Rücklauf
- Mischer
- Temperatursensor im Rücklauf
- Wandhalterung
Menge: 1,000 St
DIN276 neu: 421

**01.01.0040 hydraulisches Anschluss-Set DN 40**
hydraulisches Anschluss-Set, passend zu
vorgenannter Wärmepumpe, zur  Schwingungsentkopplung der Vor- und Rücklaufleitungen. Anschlüsse DN 40.
- flexibler Schlauch, min. 1m lang (2 Stück)
- Flachdichtung (4 Stück)
- Wärmedämmschlauch, diffusionsdicht
Menge: 1,000 St
DIN276 neu: 421

**01.01.0050 Ventilatorringheizung**
Ventilatorringheizung, passend zu vorgenannter Wärmepumpe, zum Schutz des
Ventilators vor Vereisung. Für Klimaregionen
mit längeren Frostperioden.
Spannung:  230 V AC
Leistung:  min. 200 W
Elektrischer Anschluss: 2x 1,0 mm²
Menge: 1,000 St
DIN276 neu: 421

**01.01.0060 Kondensatablauf-Set**
Kondensatablauf-Set, passend zu vorgenannter Wärmepumpe, zum Anschluss an
die vorgesehenen Öffnungen der Kondenswasserwanne.
- Kupferrohrbaugruppe
- Rohrheizung
Menge: 1,000 St
DIN276 neu: 421

**01.01.0070 Kleinverteiler**
Kleinverteiler,  passend zu vorgenannter
Wärmepumpe, mit folgender Ausstattung:
- Sicherheitsgruppe mit Sicherheitsventil (3 bar)
- Wärmedaemmung
- Manometer
- Automatischer Entlüfter mit automatischer
  Absperrvorrichtung
Menge: 1,000 St
DIN276 neu: 421

**01.01.0080 Dämpfungssockel**
Dämpfungssockel, passend zu vorgenannter
Wärmepumpe, zur Montage der Außeneinheit
auf befestigtem Untergrund. Drei Sockel mit
jeweils einer Tragkraft von min. 700 kg.
Menge: 1,000 St
DIN276 neu: 421

**01.01.0090 Konsole für Bodenmontage**
Konsole, passend zu vorgenannter Wärmepumpe, für Bodenmontage im Außenbereich.
- Für ebenerdige Aufstellung
- Aus Stahlprofilen
Menge: 1,000 St
DIN276 neu: 421

**01.01.0100 Verkleidung für Konsole**
Verkleidung, passend zu vorgenannter
Konsole für ebenerdige Aufstellung, zur
Verkleidung der Bodenkonsole zwischen
Waermepumpe und Boden. Aus verzinktem
Stahlblech.
Menge: 1,000 St
DIN276 neu: 421

**01.01.0110 Verkleidung seitliches Schutzgitter**
Verkleidung für seitliches Schutzgitter,
passend zu vorgenannter Wärmepumpe,
zur Abdeckung der Verdampferoberfläche.
Aus verzinktem Stahlblech.
Menge: 1,000 St
DIN276 neu: 421

**01.01.0120 Verkleidung rückseitiges Schutzgitter**
Verkleidung für rückseitiges Schutzgitter,
passend zu vorgenannter Wärmepumpe,
zur Abdeckung der Verdampferoberfläche.
Aus verzinktem Stahlblech.
Menge: 1,000 St
DIN276 neu: 421

**01.01.0130 Pufferspeicher einschl. Dämmung**
Pufferspeicher, passend zu vorgenannter
Wärmepumpe, zur hydraulischen Entkopplung der Volumenströme von Wärmepumpe
und Heizkreiskreis. Er dient als Systemtrennspeicher zur Verlängerung der Wärmepumpen-
Laufzeit und zur teilweisen Überbrückung
tariflicher Abschaltzeiten. Zur Speicherung
von Heizungswasser. Die Anschlussstutzenreihen für Wärmeerzeuger und Verbraucher
sind vertikal, um 100° versetzt, als Lade- bzw.
Entladestutzen angeordnet. Zwischen diesen
Anschlussstutzenreihen sind ebenso vertikal
angeordnete Einschraubmöglichkeiten für
Fühlerhülsen, Thermometer o.ä. vorhanden
(3 x Rp 3/4, 1 x Rp 1/2). Speicherbehälter aus
Stahl, innen roh und außen korrosionsgeschützt.
Pufferspeicher gedämmt mit 100 mm, gemäß
DIN 4102-1 Baustoffklasse B2.
(Dämmung im Lieferumfang enthalten). Der
Speicher hat 3 x Anschlussmöglichkeiten für
E-Patronen (3 x 1 1/2")
Anschlüsse für Heizungsleitungen min. DN 50.

Energieeffizienzklasse: min. C
Speicherinhalt:  min. 800 l
Max. Betriebsdruck
Heizwasser:  min. 6 bar
Betriebtemperatur
Heizwasser:  min. 95 °C
Höhe mit
Isolierung:  max. 1850 mm
Durchm. mit
Isolierung:  max. 800 mm
komplett frei Baustelle liefern
Menge: 1,000 St
DIN276 neu: 421

**01.01.0140 Aufstellen des Pufferspeichers**
Den vorgenannten Pufferspeicher an den
Aufstellungsort (Technikraum im KG) bringen,
fertig montieren und unter Lieferung erforderlichen Anschlussverschraubungen mit allen
Anschlüssen spannungsfrei verbinden und die
im Lieferumfang enthaltene Wäremdämmung
montieren.

Die nicht benötigen Anschlüsse sind unter
Lieferung des erforderlichen Materials fachgerecht zu verschliessen.
Menge: 1,000 St
DIN276 neu: 421

**01.01.0150 Elektro-Heizflansch**
Elektro-Heizflansch, passend zu vorgenanntem
Pufferspeicher, für den waagerechten Einbau
in geschlossene Pufferspeicher.
Technische Daten:
Anschlussleistung:  min. 9 kW
Nennspannung:  400 V
Phasen:  3/PE
Frequenz:  50/60 Hz
komplett liefern und gemäß Herstellerangaben
in dem vorgenannten Pufferspeicher montieren
Menge: 1,000 St
DIN276 neu: 421

**01.01.0160 Hilfsschütz**
Hilfsschütz, passend zu vorgenannter
Wärmepumpe, als Schaltschütz im
Kleingehäuse mit folgender Ausstattung:
- 4 Öffner und 4 Schliesser
- Reihenklemmen für Schutzleiter
Technische Angaben:
- Spulenspannung: 230 V/50 Hz
- Nennstrom AC1: 16 A
- Nennstrom AC3: 9 A
Menge: 1,000 St
DIN276 neu: 421

**01.01.0170 Koppelrelais 24/230 V**
Koppelrelais 24/230 V, passend zu vorgenannter Wärmepumpe, zur Freischaltung
von 230 V Elektroheizeinsätzen mit 24 V
Schaltkontakten. Als Hutschienen - Relais.
Menge: 1,000 St
DIN276 neu: 421

**01.01.0180 Aussentemperatursensor (PT1000)**
Aussentemperatursensor (Pt1000), passend
zu vorgenannter Wärmepumpe, zur Erfassung
einer Aussentemperatur.
Menge: 1,000 St
DIN276 neu: 421

**01.01.0190 Tauchtemperatursensor (PT1000)**
Tauchtemperatursensor (Pt1000), passend
zu vorgenannter Wärmepumpe, zur Erfassung
einer Temperatur in einer Tauchhülse, mit
Anschlussleitung (5,0 m lang), ohne Stecker.
Menge: 6,000 St
DIN276 neu: 421

**01.01.0200 Anlegetemperatursensor (PT1000)**
Anlegetemperatursensor (Pt1000),  passend
zu vorgenannter Wärmepumpe, zur Erfassung
einer Temperatur an einem Rohr, mit Anschlussleitung (5,0 m lang), ohne Stecker.
Menge: 2,000 St
DIN276 neu: 421

*Hinweis: Elektroarbeiten - Vorbemerkung*
Elektroarbeiten - Vorbemerkung Bohrungen
bis 50 mm Durchmesser und 600 mm Bohrlänge in Mauerwerk, Beton oder Trockenbauwänden, das Auflegen und Anschließen der
gesamten elektrischen Anlagenteile wie
Fühler, Motore etc. sind einzukalkulieren
und mit den Einheitspreisen abgegolten.
Verlegung in gemischter Verlegungsart (in
vorhandene Rohre, Kabelbahnen) sowie auf
Schellen in Zwischendecken, wobei alles
Anschluss- und systembedingte Zubehör
(Abzweig-, Verbindungsdosen, Reihen-,
Einzelklemmen etc.) einzukalkulieren ist.

**01.01.0210 flex. Anschluss-, Steuerleitung 5 x 2,5 mm²**
Flexible Anschluss- und Steuerleitung, VDE
registriert, 5 x 2,5 mm² als PVC-Leitung,
farbcodiert, Nennspannung 300/500 V, Prüfspannung 4000 V, liefern und im Rohr, Kabelkanal bzw. frei verlegen.
Menge: 10,000 m
DIN276 neu: 421

**01.01.0220 flex. Anschluss-, Steuerleitung 3 x 1,5 mm²**
Flexible Anschluss- und Steuerleitung 3 x
1,5 mm², sonst wie zuletzt in vollem Wortlaut
beschrieben, liefern und montieren.
Menge: 50,000 m
DIN276 neu: 421

**01.01.0230 flex. Anschluss-, Steuerleitung 4 x 0,75 mm²**
Flexible Anschluss- und Steuerleitung 4 x
0,75 mm², sonst wie zuletzt in vollem Wortlaut
beschrieben, liefern und montieren.
Menge: 40,000 m
DIN276 neu: 421

**01.01.0240 flex. Anschluss-, Steuerleitung 8 x 0,75 mm²**
Flexible Anschluss- und Steuerleitung 8 x
0,75 mm², sonst wie zuletzt in vollem Wortlaut
beschrieben, liefern und montieren.
Menge: 40,000 m
DIN276 neu: 421

**01.01.0250 Buskabel**
Buskabel, passend zu vorgenannten Wärmepumpen, als BUS-Verbindung zwischen der
Spilt-Wärmepumpe und der Wasserwärmetauschereinheit, Querschnitt 2x2x0,75mm²,
komplett einschließlich systembedingtem
Befestigungsmaterial liefern und montieren.
Menge: 30,000 m
DIN276 neu: 421

**01.01.0260 Verbindungsdose Kunststoff 100/100mm T 37mm IP65 Mauerwerk**
STLB-Bau 2026-04 053
Verbindungsdose DIN EN IEC 60670-1 (VDE 0606-1) als Abzweigkasten, aus Kunststoff, Grundfläche mind. 100/100 mm, Tiefe mind. 37 mm, mit Deckel, Schutzart IP 65 DIN EN 60529 (VDE 0470-1), auf Mauerwerk.
Menge: 5,000 St
Leistungsbereichkatalog: 053
Kostengruppen nach DIN 276-1 2008: 444

**01.01.0270 Elektroinstallationsrohr PE-HD AD 20mm AP**
STLB-Bau 2026-04 053
Elektroinstallationsrohr DIN EN 61386 (VDE 0605), Maße DIN EN 60423, aus PE-HD, Außendurchmesser 20 mm, Druckfestigkeit Klasse 1 - sehr leicht (125 N) DIN EN 61386-1 (VDE 0605-1), Klasse Schlagbeanspruchung 3 - mittel DIN EN 61386-1 (VDE 0605-1), max. Gebrauchstemperatur Klasse 1 (60 Grad C) DIN EN 61386-1 (VDE 0605-1), Verlegung offen, auf Putz.
Menge: 10,000 m
Leistungsbereichkatalog: 053
Kostengruppen nach DIN 276-1 2008: 444

**01.01.0280 Elektroinstallationskanal Leitungsführung H/B 60/60mm PVC-U Mauerwerk**
STLB-Bau 2026-04 053
Elektroinstallationskanal DIN EN 50085-2-1 (VDE 0604-2-1) als Leitungsführungskanal, Außenmaße H/B mind. 60/60 mm, aus PVC-U, mit einem Trennsteg, aus Kunststoff, einschl. aller systembedingten Form- und Verbindungsstücke, auf Mauerwerk.
Menge: 5,000 m
Leistungsbereichkatalog: 053
Kostengruppen nach DIN 276-1 2008: 444

**01.01.0290 Kabelrinne gelocht Stahl bandverz H 60mm B 100mm**
STLB-Bau 2026-04 053
Kabelrinne für Kabelträgersystem DIN EN 61537 (VDE 0639), gelocht, mit einem Trennsteg, aus bandverzinktem Stahl DIN EN 10346, Dicke 1,5 mm, Seitenhöhe mind. 60 mm, Breite mind. 100 mm, Einbau im Innenbereich.
Menge: 5,000 m
Leistungsbereichkatalog: 053
Kostengruppen nach DIN 276-1 2008: 444

**01.01.0300 Ausleger Kabelrinne Stahl bandverz bis 0,75kN L 100mm Wandbefestigung**
STLB-Bau 2026-04 053
Ausleger für Kabelrinne, aus bandverzinktem Stahl DIN EN 10346, Tragfähigkeit bis 0,75 kN, Länge 100 mm, an der Wand aus Mauerwerk, Stiele werden gesondert vergütet, befestigen mit bauaufsichtlich zugelassenen Dübeln, Einbau im Innenbereich.
Menge: 5,000 St
Leistungsbereichkatalog: 053
Kostengruppen nach DIN 276-1 2008: 444

**01.01.0310 Bogen Kabelrinne 90Grad waager. Stahl bandverz H 60mm B 100mm**
STLB-Bau 2026-04 053
Bogen, für Kabelrinne, 90 Grad, waagerecht, aus bandverzinktem Stahl DIN EN 10346, Seitenhöhe mind. 60 mm, Breite mind. 100 mm, Einbau im Innenbereich.
Menge: 1,000 St
Leistungsbereichkatalog: 053
Kostengruppen nach DIN 276-1 2008: 444

**01.01.0320 beidseitiges Anklemmen bis 5 x 2,5 mm²**
Beidseitiges Anklemmen installierter
Anschluss- und Steuerleitungen bis 5 x
2,5 mm². In das Feldgerät bzw. den
Klemmkasten einführen und beidseitig
anklemmen.
Menge: 16,000 St
DIN276 neu: 421

**01.01.0330 beidseitiges Anklemmen bis 8 x 0,75 mm²**
Beidseitiges Anklemmen installierter
Anschluss- und Steuerleitungen bis 8 x
0,75 mm². In das Feldgerät bzw. den
Klemmkasten einführen und beidseitig
anklemmen.
Menge: 16,000 St
DIN276 neu: 421

**01.01.0340 Inbetriebnahme der Wärmepumpe**
Inbetriebnahme für die Wärmepumpenanlage und Übergabe der Anlage an den
Betreiber sowie Einweisung des Bedienpersonals durch den Werkkundendienst des
Herstellers bzw. durch eine autorisierte
Fachfirma.

Im einzelnen sind folgende Arbeiten
durchzuführen:

- Prüfung der elektrischen Anschlüsse
  und des Reglers der Wärmepumpe
- Prüfung der hydraulischen Einbindung
  des Gerätes
- Einstellen der erforderlichen Pumpenleistung und Volumenströme,
- Prüfung der Absicherung und Ermittlung
  des Füllwasser-Härtegrades.
- Aktivierung der Wärmepumpe
- Standard-Konfiguration des Reglers
- Sichtprüfung des Kondensatablauf
- Sichtprüfung elektrische Anschlüsse
  und Regler
- Ausführliche Erläuterung der Reglereinstellungen und Konfigurationsmöglichkeiten der Wärmepumpe
- Überprüfung der Fühlereinbindung und
  die Konfiguration und Anpassung der
  Parameter der Regelung. Es erfolgt
  ebenfalls eine Funktionsprüfung

Es sind entsprechende Protokolle vom
Inbetriebnehmenden vorzubereiten und
vom Auftraggeber bzw.den eingewiesenen Personen gegenzeichnen zu
lassen.
Menge: 1,000 St
DIN276 neu: 421

#### Abschnitt 01.02 Trinkwassererwärmer und Zubehör

**01.02.0010 Frischwasser-Modul**
Frischwasser-Modul zur hygienischen
Trinkwassererwärmung im Durchlauferhitzer-Prinzip. Zur Wandmontage mit
Plattenwärmetauscher aus Edelstahl,
kupfergelötet. Regelung und drehzahlgeregelte Umwälzpumpe sind integriert
und angeschlossen. Absperrventile mit
integriertem Rückschlagventil.
Einschließlich Wärmedämmung.

Technische Daten:
Zapfmenge, bei:
KW:  10°C
WW:  45°C
Puffer-VL  60°C
Zapfrate:  min. 48 l/min
Betriebsdruck:  min. 10 bar
Betriebstemperatur: min 90 °C
Anschluss Heizung,
Vorlauf/Rücklauf: DN 25
Anschluss Warmwasser,
Vorlauf/Rücklauf: DN 25

Hersteller und Typ '....................................................'
vom Bieter einzutragen.
Menge: 1,000 St
DIN276 neu: 412

**01.02.0020 Pufferspeicher**
Heizwasser-Pufferspeicher aus Stahl mit
abnehmbarer Wärmedämmung aus Polystyrol.
Ausführung nach DIN 12897 und DIN 4753 für
Heizungsanlagen nach DIN 12828.

Technische Daten:
Bereitschaftswärmeaufwand:  max. 2,8 kWh/24h
Speicherinhalt:  min. 750 l
Höhe mit Isolierung: max. 1.900 mm
Durchmesser mit
Isolierung:  max. 1.100 mm
komplett einschließlich Wärmedämmung
frei Baustelle liefern.
Menge: 1,000 St
DIN276 neu: 412

**01.02.0030 Aufstellen des Pufferspeichers**
Den vorgenannten Pufferspeicher an den
Aufstellungsort (Technikraum im KG) bringen,
fertig montieren und unter Lieferung erforderlichen Anschlussverschraubungen mit allen
Anschlüssen spannungsfrei verbinden und die
im Lieferumfang enthaltene Wäremdämmung
montieren.

Die nicht benötigen Anschlüsse sind unter
Lieferung des erforderlichen Materials fachgerecht zu verschliessen.
Menge: 1,000 St
DIN276 neu: 412

**01.02.0040 Rücklaufverteil-Set**
Rücklaufverteil-Set, passend zu vorgenanntem
Frischwasser-Modul, zur temperaturabhängigen
Einschichtung des Rücklaufs in den Heizwasser-
Pufferspeicher. Mit 3-Wege-Umschaltventil zur
externen Montage. Anschluss DN 25.
Menge: 1,000 St
DIN276 neu: 412

**01.02.0050 Zirkulations-Set**
Zirkulations-Set, passend zu vorgenanntem
Frischwasser-Modul, zum nachträglichen
Einbau in das Frischwasser-Modul. Mit einer
drehzahlgeregelteen Zirkulationspumpe und
Absperrventilen.
Menge: 1,000 St
DIN276 neu: 412

**01.02.0060 Thermometer**
Thermometer, passend zu vorgenanntem
Frischwasser-Modul, analog zum Einbau in
die Wärmedaemmung oder das Vorderblech.
Menge: 2,000 St
DIN276 neu: 412

#### Abschnitt 01.03 Wasseraufbereitung nach VDI 2035 Teil 1

*Hinweis: allgemeiner Hinweis*
Die Notwendigkeit der Wasseraufbereitung ist im
Vorfeld der Bestellung der einzelnen Komponenten
mit der Wasserqualität des Trinkwassers ist eigenverantwortlich mit den Vorgaben des Wärmepumpen
hersteller abzugleichen.

Die Wasseranalyse zur Feststellung der Anlagenwasserqualität in Bezug auch die Einhaltung der
Richtwerte gemäß VDI 2035 Blatt 1 und 2 sind ca.
8 Wochen nach Inbetriebnahme der Wärmeerzeugungsanlage durchzuführen und für die
Dokumentation zu protokollieren.

**01.03.0010 Heizungsanlage befüllen und entlüften**
Die Heizungsanlage über das nachfolgend
beschriebene Heizungswasseraufbereitungsmodul unter Berücksichtigung des eventuell
notwendigen Austausches der Betriebsmittel
befüllen und entlüften.
Menge: 1,000 St
DIN276 neu: 421

**01.03.0020 Wasseraufbereitung für Erstbefüllung (Leihgerät)**
Leihgerät zur Erstbefüllung von Anlagen bis
ca. 1600 l Wasserinhalt als Leihgerät passend
zu vorgenannter Wärmepumpe bestehend aus:
- VES Patrone P16000, Kapazität 16000 l*°dH,
  14 l VES Harz, entspricht ca. 800 l vollentsalztes
  Wasser bei 20°dH
- Füllkombination mit digitaler Messanzeige
- Integriertes digitales Leitfähigkeitsmessgerät und
  elektronischer Wasserzähler, Batterie wechselbar
- Mit Nachfüllpacks
- Anschlussgewinde 3/4 Zoll- Max. 6 bar, 30°C
- Wartungshahn auf der Wasserausgangsseite
- Volumenstrom zur optimalen Ausnutzung der
  Kapazität 300-500 l/h
komplett einschl. Dichtungs- und Befestigungsmaterial liefern und montieren.
Menge: 1,000 St
DIN276 neu: 421

**01.03.0030 Wasseraufbereitung für Ergänzungswasser**
Wasseraufbereitung für Ergänzungswasser zur
Bereitstellung des Ergänzungswassers von
Anlagen bis ca. 1600 l Wasserinhalt, passend
zu vorgenannter Wärmepumpe bestehend aus:
- VES Patrone, Kapazität 16000 l*°dH, 14 l VES
  Harz, entspricht ca. 800 l vollentsalztes Wasser
  bei 20°dH
- Füllkombination mit digitaler Messanzeige
- Integriertes digitales Leitfähigkeitsmessgerät und
  elektronischer Wasserzähler, Batterie wechselbar
- Mit einem Nachfüllpack
- Mit Betriebsbuch und VES Aufkleber
- Mit Tragegriff
- Anschlussgewinde 3/4 Zoll- Max. 6 bar, 30°C
- Wartungshahn auf der Wasserausgangsseite
- Volumenstrom zur optimalen Ausnutzung der
  Kapazität 300-500 l/h
komplett einschl. Dichtungs- und Befestigungsmaterial liefern und montieren.
Menge: 1,000 St
DIN276 neu: 421

**01.03.0040 Nachfüllpack**
Nachfüllpack für die vorgenannte VES Patrone
mit Vollentsalzungs-Mischbettharz.
Inhalt  min. 7 Liter
Lagerfähigkeit
des Produktes:  min. 12 Monate
Lagerfähigkeit bei
Temperaturen:  -10°C bis + 40°C
Betriebstemperatur: max. 60° C
Verbrauchtes Harz kann über den Hausmüll
entsorgt werden. liefern und nach Erfordernis
gemäß Herstellerangaben nachfüllen.
Menge: 2,000 St
DIN276 neu: 421

**01.03.0050 Patrone zur Vollentsalzung**
Patrone zur Vollentsalzung auf Basis von
Mischbettharz zur Befüllung von Heizungsanlagen nach VDI2035.
- Kapazität 16000 l*°dH, entspricht vollentsalztem Füllwasser mit 10 ms/cm von
  800 l bei 20° dH- Integr. Fülllanze
- Patrone bereits mit Harz befüllt
- Nachfüllbar- Verschlussstopfen 2 Zoll
- Max. Betriebsdruck 6 bar
- Betriebstemperatur Min./Max. 5/30°C
einschl. Dichtungs- und Befestigungsmaterial liefern und montieren.
Menge: 2,000 St
DIN276 neu: 421

**01.03.0060 Wasseranalysenset für 2 Wasserproben**
Komplettset zur Probenahme einschließlich
Erstellung eines ausführlichen Wasseruntersuchungsberichtes für eine Vergleichanalyse
von 3 Proben.
Im Set enthalten sind:
- 2 Probeflaschen a 1 l Inhalt
- 2 Flaschenetiketten
- Anleitung zur Probenahme
- Begleitschein zur Wasseranalyse
- DHL-Rücksendeschein unfrei
- Umkarton zur Rücksendung
einschl. Umfangreiche Wasseranalytik im Labor
(Parameter Leitfähigkeit, pH-Wert, Sättigungs-pH-
Wert, Langelier-Index, KS 8,2 (p-Wert), KS 4,3
(m-Wert), Summe Erdalkalien, Gesamthärte,
Karbonathärte, Nichtkarbonathärte, Calcium,
Magnesium, Chlorid, Sulfat, Phosphat, Eisen,
Kupfer, Ammonium, Nitrat, Aluminium, Silizium)
Erstellung eines ausführlichen Analyseberichtes
kompl. liefern und nach ca. 8 Wochen Betrieb des
neuen Wärmeerzeugers durchführen und protokollieren.
Menge: 2,000 St
DIN276 neu: 421

#### Abschnitt 01.04 Ausdehnungsgefäß und Zubehör

**01.04.0010 Membran-Druckausdehnungsgefäß 400l 3bar Stahl äußere Grundbesch R1**
STLB-Bau 2026-04 040
Membran-Druckausdehnungsgefäß mit Abnahmebescheinigung, DIN EN 13831, für Heizungswasser, Nennvolumen 400 l, zulässiger Betriebsüberdruck 3 bar, Vordruck 1,5 bar, aus Stahl, mit äußerer Grundbeschichtung, mit Gewindeanschlüssen und Anschlussverschraubungen, Anschlussgewinde R 1, einschl. Tragkonstruktion aus Stahl für Wandbefestigung.
Menge: 1,000 St
Leistungsbereichkatalog: 040
DIN276 neu: 422
Kostengruppen nach DIN 276 2018: 422
Kostengruppen nach DIN 276-1 2006: 422
Kostengruppen nach DIN 276-1 2008: 422

**01.04.0020 Membran-Druckausdehnungsgefäß 35l 3bar Stahl äußere Grundbesch R3/4**
STLB-Bau 2026-04 040
Membran-Druckausdehnungsgefäß mit Abnahmebescheinigung, DIN EN 13831, für Heizungswasser, Nennvolumen 35 l, zulässiger Betriebsüberdruck 3 bar, Vordruck 1,5 bar, aus Stahl, mit äußerer Grundbeschichtung, mit Gewindeanschlüssen und Anschlussverschraubungen, Anschlussgewinde R 3/4, einschl. Tragkonstruktion aus Stahl für Wandbefestigung.
Menge: 1,000 St
Leistungsbereichkatalog: 040
DIN276 neu: 422
Kostengruppen nach DIN 276 2018: 422
Kostengruppen nach DIN 276-1 2006: 422
Kostengruppen nach DIN 276-1 2008: 422

**01.04.0030 Membransicherheitsventil geschlossene Wasserheizungsanlage Wasser bis 70GradC DN15**
STLB-Bau 2026-04 041
Membransicherheitsventil, bauteilgeprüft, federbelastet, für geschlossene Wasserheizungsanlagen DIN EN 12828, für Wasser, max. Betriebstemperatur bis 70 Grad C,
Ansprechüberdruck '3' bar,
DN 15.
Menge: 1,000 St
Leistungsbereichkatalog: 041
DIN276 neu: 422
Kostengruppen nach DIN 276 2018: 422
Kostengruppen nach DIN 276-1 2006: 422
Kostengruppen nach DIN 276-1 2008: 422

**01.04.0040 Druckmessgerät Stahl niro Durchm./NG 100mm 0-6bar**
STLB-Bau 2026-04 041
Druckmessgerät, Messsystem Rohrfeder DIN EN 837-1, ohne Zusatzeinrichtungen, Nenndruck 0,6 MPa (6 bar), Gehäuse aus nichtrostendem Stahl, ohne Rand, Gehäusenenngröße 100, Güteklasse 1, Anzeigebereich 0 bis 6 bar, Anschluss G 1/2 unten, mediumberührte Teile aus Messing.
Menge: 1,000 St
Leistungsbereichkatalog: 041
DIN276 neu: 422
Kostengruppen nach DIN 276 2018: 422
Kostengruppen nach DIN 276-1 2006: 422
Kostengruppen nach DIN 276-1 2008: 422

**01.04.0050 Absperrventil Wasser Rotguss Geradsitz-Durchgang plombierbare Kappe PN 6 DN25**
STLB-Bau 2026-04 041
Absperrventil, für Wasser bis 120 Grad C, mit Muffenanschluss, Gehäuse aus Rotguss, in Geradsitz-Durchgangsform, mit plombierbarer Kappe ohne Handrad, mit wartungsfreier Spindelabdichtung, Sitz weich dichtend, Nenndruck 0,6 MPa (6 bar), DN 25.
Menge: 1,000 St
Leistungsbereichkatalog: 041
Kostengruppen nach DIN 276-1 2008: 422

**01.04.0060 Absperrventil Wasser Rotguss Geradsitz-Durchgang plombierbare Kappe PN 6 DN20**
STLB-Bau 2026-04 041
Absperrventil, für Wasser bis 120 Grad C, mit Muffenanschluss, Gehäuse aus Rotguss, in Geradsitz-Durchgangsform, mit plombierbarer Kappe ohne Handrad, mit wartungsfreier Spindelabdichtung, Sitz weich dichtend, Nenndruck 0,6 MPa (6 bar), DN 20.
Menge: 1,000 St
Leistungsbereichkatalog: 041
Kostengruppen nach DIN 276-1 2008: 422

#### Abschnitt 01.05 erdverlegte Rohrleitungen und Zubehör

*Hinweis: Rohrgraben bauseits*
Dier Erstellung des Rohrgrabens und die
dazugehörigen Arbeiten im Außenbereich
werden bauseits ausgeführt. Die nachfolgenden Arbeiten sind in dem bauseitigen
Rohrgraben auszuführen.

**01.05.0010 Doppelrohr Heizung DN 50**
Doppelrohr Heizung DN 50 bestehend aus
vernetztem Polyethylen PE-Xa, Betriebstemperatur bis 95 ° C Betriebsdruck min. 6 bar;
mit Sauerstoffdiffusionssperre nach DIN 4726.
Verstärke Dämmung aus kontinuierlich
hergestelltem FCKW-freiem C-Pentan getriebenem flexiblen Polyurethan-Hartschaum,
Wärmeleitfähigkeit min. 0,024 W/mk und
einem nahtlos aufextruiertem Polyethylen-
Aussenmantel mit glatter Oberfläche.
Rohraußendurchm.:  min. 2 x 63 mm
Wandstärke:  max. 6 mm
Mantelrohr:  max. 200 mm
einschließlich erforderlichem Dichtungsmaterial
liefern und in bauseits erstellten Rohrgraben
gemäß Verlegerichtlinnien des Herstellers
verlegen.
Menge: 10,000 m
DIN276 neu: 422

**01.05.0020 Hauseinführungsbogen DN 50**
Hauseinführungsbogen passend zum vorgenannten Doppelrohr, vorgedämmter PE-Xa
Rohrbogen (90°) für die Hauseinführung. Für
die Erdverlegung von Mediumrohr mit Sauerstoffsperrschicht. Betriebstemperatur bis min.
95 °C und Betriebsdruck min. 6 bar, mit Sauerstoffdiffusionssperre gemäß DIN EN 15632
und DIN 4726.
Rohraußendurchm.:  min. 2 x 63 mm
Wandstärke:  max. 6 mm
Mantelrohr:  max. 200 mm
einschl. erforderlichem Dichtungsmaterial
liefern und gemäß Verlegerichtlinien des
Herstellers verlegen.
Menge: 2,000 St
DIN276 neu: 422

**01.05.0030 Verbindungskupplungen DN 50**
Verbindungskupplungen DN 50 passend zu
vorgenannten Doppelrohr, zur Verbindung des Kunststoffrohres im Erdreich als Pressverbindung und der dazugehörenden Abschrumpfmuffen,Isoliermaterial zum dämmen und verschließen der Pressverbindungen liefern und
fachgerecht montieren.
Menge: 2,000 St
DIN276 neu: 422

**01.05.0040 Schrumpfabschottungen DN 50**
Schrumpfabschottungen DN 50 passend zu
vorgenannten Doppelrohr, zum Verschließen
der Isolierschicht an den offenen Rohrenden
in Schächten und Gebäuden, zum Schutz der
Wärmedämmung gegen Sauerstoff- und
Feuchtigkeitsangriff. Mantelrohr: ca. 200 mm,
liefern und durch den Werkkundendienst der
Herstellers fachgerecht montieren.
Menge: 2,000 St
DIN276 neu: 422

**01.05.0050 Hausanschlußkupplungen DN 50**
Hausanschlußkupplungen DN 50 an Übergang
des Kunststoffrohres auf Stahlrohr mit Schweißanschluss, passend zum vorgenannten Doppelrohr, liefern und fachgerecht montieren.
Menge: 4,000 St
DIN276 neu: 422

**01.05.0060 Hausanschlusskuppelungen verschließen**
Hausanschlusskuppelungen zur Durchführung
der Druckprobe und zum Schutz vor Verunreinigungen dauerhaft verschliessen.
Menge: 4,000 St
DIN276 neu: 422

**01.05.0070 Kabelleerrohr DN 50**
Kabelleerrohr (HDPE) DN 50 mit Zugdraht
liefern und im Zuge der Fernleitungsverlegung in bauseitigen Rohrgraben verlegen.
Menge: 30,000 m
DIN276 neu: 422

**01.05.0080 Dichtungseinsatz DN 200**
Dichtungseinsatz zur Abdichtung von Durchdringungen mit Rohren und Kabeln. Dicht
gegen drückendes Wasser. Einsatz in ein
Futterrohr oder oder eine Kernbohrung
(Weiße Wanne).
Dichtungseinsatz als nichtgeteilte Dichtung,
mit asymmetrisch profilierten Stahlringen in
Stahl ggv Korrosionsschutzbeschichtung
mit wasserdicht verschweißten Bolzen, mit
Elastomer-Dichtung, Dichtbreite 2 x 27 mm,
aus EPDM mit 3 mm Mittelring aus EPDM.
Dichtigkeit gegen drückendes Wasser, gasdicht, mit geprüfter Radondichtigkeit, erfüllt
Anforderungen nach FHRK-Standard 40,
geprüft nach FHRK Prüfgrundlage GE 101,
wartungsfreie Ausführung (kein Nachspannen erforderlich), einschl. Kernbohrungsersiegelung bei Einsatz in Kernbohrungen,

Außendurchmesser
der Medienleitung  DN 200

Futterrohr-/Kernbohrungs-
innendurchmesser  DN 300

komplett einschließlich Material zur Kernbohrungsversiegelung liefern und nach
Einbauanleitung des Herstellers montieren.
Menge: 1,000 St
DIN276 neu: 422

**01.05.0090 Dichtungseinsatz DN 50**
Dichtungseinsatz zur Abdichtung von Durchdringungen mit Rohren und Kabeln. Dicht
gegen drückendes Wasser. Einsatz in ein
Futterrohr oder oder eine Kernbohrung
(Weiße Wanne).
Dichtungseinsatz als nichtgeteilte Dichtung,
mit asymmetrisch profilierten Stahlringen in
Stahl ggv Korrosionsschutzbeschichtung
mit wasserdicht verschweißten Bolzen, mit
Elastomer-Dichtung, Dichtbreite 2 x 27 mm,
aus EPDM mit 3 mm Mittelring aus EPDM.
Dichtigkeit gegen drückendes Wasser, gasdicht, mit geprüfter Radondichtigkeit, erfüllt
Anforderungen nach FHRK-Standard 40,
geprüft nach FHRK Prüfgrundlage GE 101,
wartungsfreie Ausführung (kein Nachspannen erforderlich), einschl. Kernbohrungsersiegelung bei Einsatz in Kernbohrungen,

Außendurchmesser
der MedienleitungDN 50

Futterrohr-/Kernbohrungs-
innendurchmesserDN 100

komplett einschließlich Material zur Kernbohrungsversiegelung liefern und nach
Einbauanleitung des Herstellers montieren.
Menge: 2,000 St
DIN276 neu: 422

**01.05.0100 Futterrohr Innendurchmesser DN 300**
Futterrohr aus Spezial-Faserzement, asbestfrei, als Druckrohr hergestellt. Futterrohrlänge
min. 400 mm, Innendurchmesser 300 mm,
liefern und wasserdicht innerhalb einer Kernbohrung (DN 350) montieren und Ringspalt
mit entsprechendem Abdichtungsmaterial
fachgerecht verfüllen. Die erforderlichen Abdichtungsmaterialien sind einzukalkulieren.
Menge: 1,000 St
DIN276 neu: 422

**01.05.0110 Futterrohr Innendurchmesser DN 100**
Futterrohr aus Spezial-Faserzement, asbestfrei, als Druckrohr hergestellt. Futterrohrlänge
min. 500 mm, Innendurchmesser 100 mm,
liefern und wasserdicht innerhalb einer Kernbohrung (DN 160) montieren und Ringspalt
mit entsprechendem Abdichtungsmaterial
fachgerecht verfüllen. Die erforderlichen Abdichtungsmaterialien sind einzukalkulieren.
Menge: 2,000 St
DIN276 neu: 422

**01.05.0120 Trassenwarnband**
Warnband für Fernwärmeleitung als 250 m
Rolle zur Markierung von durch Auslegen
des Bandes ca. 40 cm über den Rohren
Aufschrift: "AchtungFernwärmeleitung"
Farbe:  gelb
kompl. liefern und gemäß Baufortschritt im
Rohrgraben verlegen.
Menge: 1,000 St
DIN276 neu: 422

#### Abschnitt 01.06 Rohrleitung und Zubehör

**01.06.0010 Rohr Kupferrohr Heizungswasser AD 15mm WD 1mm Pressen**
STLB-Bau 2026-04 041
Rohrleitung aus Kupferrohr DIN EN 1057, nahtlos, für Heizungswasser, Außendurchmesser 15 mm, Wanddicke 1 mm, in Stangen, Verbindung durch Pressen, mit Verpresstkennzeichnung und Prüfsicherheit, Form- und Verbindungsstücke werden gesondert vergütet, besondere Rohrbefestigungen werden gesondert vergütet, Verlegung in Gebäuden, Arbeitshöhe des Montageortes bis 3,5 m über der Standfläche des hierfür erforderlichen Gerüstes.
Menge: 30,000 m
Leistungsbereichkatalog: 041
DIN276 neu: 422
Kostengruppen nach DIN 276 2018: 422
Kostengruppen nach DIN 276-1 2006: 422
Kostengruppen nach DIN 276-1 2008: 422

**01.06.0020 Rohr Kupferrohr Heizungswasser AD 18mm WD 1mm Pressen**
STLB-Bau 2026-04 041
Rohrleitung aus Kupferrohr DIN EN 1057, nahtlos, für Heizungswasser, Außendurchmesser 18 mm, Wanddicke 1 mm, in Stangen, Verbindung durch Pressen, mit Verpresstkennzeichnung und Prüfsicherheit, Form- und Verbindungsstücke werden gesondert vergütet, besondere Rohrbefestigungen werden gesondert vergütet, Verlegung in Gebäuden, Arbeitshöhe des Montageortes bis 3,5 m über der Standfläche des hierfür erforderlichen Gerüstes.
Menge: 5,000 m
Leistungsbereichkatalog: 041
DIN276 neu: 422
Kostengruppen nach DIN 276 2018: 422
Kostengruppen nach DIN 276-1 2006: 422
Kostengruppen nach DIN 276-1 2008: 422

**01.06.0030 Rohr Kupferrohr Heizungswasser AD 22mm WD 1mm Pressen**
STLB-Bau 2026-04 041
Rohrleitung aus Kupferrohr DIN EN 1057, nahtlos, für Heizungswasser, Außendurchmesser 22 mm, Wanddicke 1 mm, in Stangen, Verbindung durch Pressen, mit Verpresstkennzeichnung und Prüfsicherheit, Form- und Verbindungsstücke werden gesondert vergütet, besondere Rohrbefestigungen werden gesondert vergütet, Verlegung in Gebäuden, Arbeitshöhe des Montageortes bis 3,5 m über der Standfläche des hierfür erforderlichen Gerüstes.
Menge: 5,000 m
Leistungsbereichkatalog: 041
DIN276 neu: 422
Kostengruppen nach DIN 276 2018: 422
Kostengruppen nach DIN 276-1 2006: 422
Kostengruppen nach DIN 276-1 2008: 422

**01.06.0040 Rohr Kupferrohr Heizungswasser AD 28mm WD 1,5mm Pressen**
STLB-Bau 2026-04 041
Rohrleitung aus Kupferrohr DIN EN 1057, nahtlos, für Heizungswasser, Außendurchmesser 28 mm, Wanddicke 1,5 mm, in Stangen, Verbindung durch Pressen, mit Verpresstkennzeichnung und Prüfsicherheit, Form- und Verbindungsstücke werden gesondert vergütet, besondere Rohrbefestigungen werden gesondert vergütet, Verlegung in Gebäuden, Arbeitshöhe des Montageortes bis 3,5 m über der Standfläche des hierfür erforderlichen Gerüstes.
Menge: 10,000 m
Leistungsbereichkatalog: 041
DIN276 neu: 422
Kostengruppen nach DIN 276 2018: 422
Kostengruppen nach DIN 276-1 2006: 422
Kostengruppen nach DIN 276-1 2008: 422

**01.06.0050 Rohr Kupferrohr Heizungswasser AD 35mm WD 1,5mm Pressen**
STLB-Bau 2026-04 041
Rohrleitung aus Kupferrohr DIN EN 1057, nahtlos, für Heizungswasser, Außendurchmesser 35 mm, Wanddicke 1,5 mm, in Stangen, Verbindung durch Pressen, mit Verpresstkennzeichnung und Prüfsicherheit, Form- und Verbindungsstücke werden gesondert vergütet, besondere Rohrbefestigungen werden gesondert vergütet, Verlegung in Gebäuden, Arbeitshöhe des Montageortes bis 3,5 m über der Standfläche des hierfür erforderlichen Gerüstes.
Menge: 15,000 m
Leistungsbereichkatalog: 041
DIN276 neu: 422
Kostengruppen nach DIN 276 2018: 422
Kostengruppen nach DIN 276-1 2006: 422
Kostengruppen nach DIN 276-1 2008: 422

**01.06.0060 Rohr Kupferrohr Heizungswasser AD 42mm WD 1,5mm Pressen**
STLB-Bau 2026-04 041
Rohrleitung aus Kupferrohr DIN EN 1057, nahtlos, für Heizungswasser, Außendurchmesser 42 mm, Wanddicke 1,5 mm, in Stangen, Verbindung durch Pressen, mit Verpresstkennzeichnung und Prüfsicherheit, Form- und Verbindungsstücke werden gesondert vergütet, besondere Rohrbefestigungen werden gesondert vergütet, Verlegung in Gebäuden, Arbeitshöhe des Montageortes bis 3,5 m über der Standfläche des hierfür erforderlichen Gerüstes.
Menge: 15,000 m
Leistungsbereichkatalog: 041
DIN276 neu: 422
Kostengruppen nach DIN 276 2018: 422
Kostengruppen nach DIN 276-1 2006: 422
Kostengruppen nach DIN 276-1 2008: 422

**01.06.0070 Rohr Kupferrohr Heizungswasser AD 54mm WD 2mm Pressen**
STLB-Bau 2026-04 041
Rohrleitung aus Kupferrohr DIN EN 1057, nahtlos, für Heizungswasser, Außendurchmesser 54 mm, Wanddicke 2 mm, in Stangen, Verbindung durch Pressen, mit Verpresstkennzeichnung und Prüfsicherheit, Form- und Verbindungsstücke werden gesondert vergütet, besondere Rohrbefestigungen werden gesondert vergütet, Verlegung in Gebäuden, Arbeitshöhe des Montageortes bis 3,5 m über der Standfläche des hierfür erforderlichen Gerüstes.
Menge: 20,000 m
Leistungsbereichkatalog: 041
DIN276 neu: 422
Kostengruppen nach DIN 276 2018: 422
Kostengruppen nach DIN 276-1 2006: 422
Kostengruppen nach DIN 276-1 2008: 422

**01.06.0080 Bogen Pressfitting 90Grad Kupfer Heizungswasser AD 15mm**
STLB-Bau 2026-04 041
Bogen als Pressfitting, mit Verpresstkennzeichnung und Prüfsicherheit, 90 Grad, aus Kupfer, mit Pressmuffe, für Rohrleitung aus Kupferrohr DIN EN 1057, nahtlos, für Heizungswasser, Außendurchmesser 15 mm.
Menge: 50,000 St
Leistungsbereichkatalog: 041
DIN276 neu: 422
Kostengruppen nach DIN 276 2018: 422
Kostengruppen nach DIN 276-1 2006: 422
Kostengruppen nach DIN 276-1 2008: 422

**01.06.0090 Bogen Pressfitting 90Grad Kupfer Heizungswasser AD 18mm**
STLB-Bau 2026-04 041
Bogen als Pressfitting, mit Verpresstkennzeichnung und Prüfsicherheit, 90 Grad, aus Kupfer, mit Pressmuffe, für Rohrleitung aus Kupferrohr DIN EN 1057, nahtlos, für Heizungswasser, Außendurchmesser 18 mm.
Menge: 4,000 St
Leistungsbereichkatalog: 041
DIN276 neu: 422
Kostengruppen nach DIN 276 2018: 422
Kostengruppen nach DIN 276-1 2006: 422
Kostengruppen nach DIN 276-1 2008: 422

**01.06.0100 Bogen Pressfitting 90Grad Kupfer Heizungswasser AD 22mm**
STLB-Bau 2026-04 041
Bogen als Pressfitting, mit Verpresstkennzeichnung und Prüfsicherheit, 90 Grad, aus Kupfer, mit Pressmuffe, für Rohrleitung aus Kupferrohr DIN EN 1057, nahtlos, für Heizungswasser, Außendurchmesser 22 mm.
Menge: 4,000 St
Leistungsbereichkatalog: 041
DIN276 neu: 422
Kostengruppen nach DIN 276 2018: 422
Kostengruppen nach DIN 276-1 2006: 422
Kostengruppen nach DIN 276-1 2008: 422

**01.06.0110 Bogen Pressfitting 90Grad Kupfer Heizungswasser AD 28mm**
STLB-Bau 2026-04 041
Bogen als Pressfitting, mit Verpresstkennzeichnung und Prüfsicherheit, 90 Grad, aus Kupfer, mit Pressmuffe, für Rohrleitung aus Kupferrohr DIN EN 1057, nahtlos, für Heizungswasser, Außendurchmesser 28 mm.
Menge: 20,000 St
Leistungsbereichkatalog: 041
DIN276 neu: 422
Kostengruppen nach DIN 276 2018: 422
Kostengruppen nach DIN 276-1 2006: 422
Kostengruppen nach DIN 276-1 2008: 422

**01.06.0120 Bogen Pressfitting 90Grad Kupfer Heizungswasser AD 35mm**
STLB-Bau 2026-04 041
Bogen als Pressfitting, mit Verpresstkennzeichnung und Prüfsicherheit, 90 Grad, aus Kupfer, mit Pressmuffe, für Rohrleitung aus Kupferrohr DIN EN 1057, nahtlos, für Heizungswasser, Außendurchmesser 35 mm.
Menge: 10,000 St
Leistungsbereichkatalog: 041
DIN276 neu: 422
Kostengruppen nach DIN 276 2018: 422
Kostengruppen nach DIN 276-1 2006: 422
Kostengruppen nach DIN 276-1 2008: 422

**01.06.0130 Bogen Pressfitting 90Grad Kupfer Heizungswasser AD 42mm**
STLB-Bau 2026-04 041
Bogen als Pressfitting, mit Verpresstkennzeichnung und Prüfsicherheit, 90 Grad, aus Kupfer, mit Pressmuffe, für Rohrleitung aus Kupferrohr DIN EN 1057, nahtlos, für Heizungswasser, Außendurchmesser 42 mm.
Menge: 16,000 St
Leistungsbereichkatalog: 041
DIN276 neu: 422
Kostengruppen nach DIN 276 2018: 422
Kostengruppen nach DIN 276-1 2006: 422
Kostengruppen nach DIN 276-1 2008: 422

**01.06.0140 Bogen Pressfitting 90Grad Kupfer Heizungswasser AD 54mm**
STLB-Bau 2026-04 041
Bogen als Pressfitting, mit Verpresstkennzeichnung und Prüfsicherheit, 90 Grad, aus Kupfer, mit Pressmuffe, für Rohrleitung aus Kupferrohr DIN EN 1057, nahtlos, für Heizungswasser, Außendurchmesser 54 mm.
Menge: 30,000 St
Leistungsbereichkatalog: 041
DIN276 neu: 422
Kostengruppen nach DIN 276 2018: 422
Kostengruppen nach DIN 276-1 2006: 422
Kostengruppen nach DIN 276-1 2008: 422

**01.06.0150 T-Stück Pressfitting Kupfer Heizungswasser AD 15mm**
STLB-Bau 2026-04 041
T-Stück als Pressfitting, mit Verpresstkennzeichnung und Prüfsicherheit, aus Kupfer, für Rohrleitung aus Kupferrohr DIN EN 1057, nahtlos, für Heizungswasser, Außendurchmesser 15 mm.
Menge: 2,000 St
Leistungsbereichkatalog: 041
DIN276 neu: 422
Kostengruppen nach DIN 276 2018: 422
Kostengruppen nach DIN 276-1 2006: 422
Kostengruppen nach DIN 276-1 2008: 422

**01.06.0160 T-Stück Pressfitting Kupfer Heizungswasser AD 18mm**
STLB-Bau 2026-04 041
T-Stück als Pressfitting, mit Verpresstkennzeichnung und Prüfsicherheit, aus Kupfer, für Rohrleitung aus Kupferrohr DIN EN 1057, nahtlos, für Heizungswasser, Außendurchmesser 18 mm.
Menge: 2,000 St
Leistungsbereichkatalog: 041
DIN276 neu: 422
Kostengruppen nach DIN 276 2018: 422
Kostengruppen nach DIN 276-1 2006: 422
Kostengruppen nach DIN 276-1 2008: 422

**01.06.0170 T-Stück Pressfitting Kupfer Heizungswasser AD 22mm**
STLB-Bau 2026-04 041
T-Stück als Pressfitting, mit Verpresstkennzeichnung und Prüfsicherheit, aus Kupfer, für Rohrleitung aus Kupferrohr DIN EN 1057, nahtlos, für Heizungswasser, Außendurchmesser 22 mm.
Menge: 2,000 St
Leistungsbereichkatalog: 041
DIN276 neu: 422
Kostengruppen nach DIN 276 2018: 422
Kostengruppen nach DIN 276-1 2006: 422
Kostengruppen nach DIN 276-1 2008: 422

**01.06.0180 T-Stück Pressfitting Kupfer Heizungswasser AD 28mm**
STLB-Bau 2026-04 041
T-Stück als Pressfitting, mit Verpresstkennzeichnung und Prüfsicherheit, aus Kupfer, für Rohrleitung aus Kupferrohr DIN EN 1057, nahtlos, für Heizungswasser, Außendurchmesser 28 mm.
Menge: 2,000 St
Leistungsbereichkatalog: 041
DIN276 neu: 422
Kostengruppen nach DIN 276 2018: 422
Kostengruppen nach DIN 276-1 2006: 422
Kostengruppen nach DIN 276-1 2008: 422

**01.06.0190 T-Stück Pressfitting Kupfer Heizungswasser AD 35mm**
STLB-Bau 2026-04 041
T-Stück als Pressfitting, mit Verpresstkennzeichnung und Prüfsicherheit, aus Kupfer, für Rohrleitung aus Kupferrohr DIN EN 1057, nahtlos, für Heizungswasser, Außendurchmesser 35 mm.
Menge: 2,000 St
Leistungsbereichkatalog: 041
DIN276 neu: 422
Kostengruppen nach DIN 276 2018: 422
Kostengruppen nach DIN 276-1 2006: 422
Kostengruppen nach DIN 276-1 2008: 422

**01.06.0200 T-Stück Pressfitting Kupfer Heizungswasser AD 42mm**
STLB-Bau 2026-04 041
T-Stück als Pressfitting, mit Verpresstkennzeichnung und Prüfsicherheit, aus Kupfer, für Rohrleitung aus Kupferrohr DIN EN 1057, nahtlos, für Heizungswasser, Außendurchmesser 42 mm.
Menge: 2,000 St
Leistungsbereichkatalog: 041
DIN276 neu: 422
Kostengruppen nach DIN 276 2018: 422
Kostengruppen nach DIN 276-1 2006: 422
Kostengruppen nach DIN 276-1 2008: 422

**01.06.0210 T-Stück Pressfitting Kupfer Heizungswasser AD 54mm**
STLB-Bau 2026-04 041
T-Stück als Pressfitting, mit Verpresstkennzeichnung und Prüfsicherheit, aus Kupfer, für Rohrleitung aus Kupferrohr DIN EN 1057, nahtlos, für Heizungswasser, Außendurchmesser 54 mm.
Menge: 3,000 St
Leistungsbereichkatalog: 041
DIN276 neu: 422
Kostengruppen nach DIN 276 2018: 422
Kostengruppen nach DIN 276-1 2006: 422
Kostengruppen nach DIN 276-1 2008: 422

**01.06.0220 T-Stück red. Pressfitting Kupfer Heizungswasser AD 35mm x 28mm x 28mm**
STLB-Bau 2026-04 041
T-Stück, Ab- und Durchgang reduziert, als Pressfitting, mit Verpresstkennzeichnung und Prüfsicherheit, aus Kupfer, für Rohrleitung aus Kupferrohr DIN EN 1057, nahtlos, für Heizungswasser, Außendurchmesser 35 mm, 2. Durchmesser 28 mm, Durchmesser Durchgang 28 mm.
Menge: 2,000 St
Leistungsbereichkatalog: 041
DIN276 neu: 422
Kostengruppen nach DIN 276 2018: 422
Kostengruppen nach DIN 276-1 2006: 422
Kostengruppen nach DIN 276-1 2008: 422

**01.06.0230 T-Stück red. Pressfitting Kupfer Heizungswasser AD 42mm x 35mm x 35mm**
STLB-Bau 2026-04 041
T-Stück, Ab- und Durchgang reduziert, als Pressfitting, mit Verpresstkennzeichnung und Prüfsicherheit, aus Kupfer, für Rohrleitung aus Kupferrohr DIN EN 1057, nahtlos, für Heizungswasser, Außendurchmesser 42 mm, 2. Durchmesser 35 mm, Durchmesser Durchgang 35 mm.
Menge: 2,000 St
Leistungsbereichkatalog: 041
DIN276 neu: 422
Kostengruppen nach DIN 276 2018: 422
Kostengruppen nach DIN 276-1 2006: 422
Kostengruppen nach DIN 276-1 2008: 422

**01.06.0240 T-Stück red. Pressfitting Kupfer Heizungswasser AD 42mm x 28mm**
STLB-Bau 2026-04 041
T-Stück, Abgang reduziert, als Pressfitting, mit Verpresstkennzeichnung und Prüfsicherheit, aus Kupfer, für Rohrleitung aus Kupferrohr DIN EN 1057, nahtlos, für Heizungswasser, Außendurchmesser 42 mm, 2. Durchmesser 28 mm.
Menge: 2,000 St
Leistungsbereichkatalog: 041
DIN276 neu: 422
Kostengruppen nach DIN 276 2018: 422
Kostengruppen nach DIN 276-1 2006: 422
Kostengruppen nach DIN 276-1 2008: 422

**01.06.0250 Reduzierstück Pressfitting Kupfer Heizungswasser AD 18mm x 15mm**
STLB-Bau 2026-04 041
Reduzierstück als Pressfitting, mit Verpresstkennzeichnung und Prüfsicherheit, aus Kupfer, für Rohrleitung aus Kupferrohr DIN EN 1057, nahtlos, für Heizungswasser, Außendurchmesser 18 mm, 2. Durchmesser 15 mm.
Menge: 2,000 St
Leistungsbereichkatalog: 041
DIN276 neu: 422
Kostengruppen nach DIN 276 2018: 422
Kostengruppen nach DIN 276-1 2006: 422
Kostengruppen nach DIN 276-1 2008: 422

**01.06.0260 Reduzierstück Pressfitting Kupfer Heizungswasser AD 28mm x 22mm**
STLB-Bau 2026-04 041
Reduzierstück als Pressfitting, mit Verpresstkennzeichnung und Prüfsicherheit, aus Kupfer, für Rohrleitung aus Kupferrohr DIN EN 1057, nahtlos, für Heizungswasser, Außendurchmesser 28 mm, 2. Durchmesser 22 mm.
Menge: 4,000 St
Leistungsbereichkatalog: 041
DIN276 neu: 422
Kostengruppen nach DIN 276 2018: 422
Kostengruppen nach DIN 276-1 2006: 422
Kostengruppen nach DIN 276-1 2008: 422

**01.06.0270 Reduzierstück Pressfitting Kupfer Heizungswasser AD 35mm x 28mm**
STLB-Bau 2026-04 041
Reduzierstück als Pressfitting, mit Verpresstkennzeichnung und Prüfsicherheit, aus Kupfer, für Rohrleitung aus Kupferrohr DIN EN 1057, nahtlos, für Heizungswasser, Außendurchmesser 35 mm, 2. Durchmesser 28 mm.
Menge: 4,000 St
Leistungsbereichkatalog: 041
DIN276 neu: 422
Kostengruppen nach DIN 276 2018: 422
Kostengruppen nach DIN 276-1 2006: 422
Kostengruppen nach DIN 276-1 2008: 422

**01.06.0280 Reduzierstück Pressfitting Kupfer Heizungswasser AD 42mm x 35mm**
STLB-Bau 2026-04 041
Reduzierstück als Pressfitting, mit Verpresstkennzeichnung und Prüfsicherheit, aus Kupfer, für Rohrleitung aus Kupferrohr DIN EN 1057, nahtlos, für Heizungswasser, Außendurchmesser 42 mm, 2. Durchmesser 35 mm.
Menge: 4,000 St
Leistungsbereichkatalog: 041
DIN276 neu: 422
Kostengruppen nach DIN 276 2018: 422
Kostengruppen nach DIN 276-1 2006: 422
Kostengruppen nach DIN 276-1 2008: 422

**01.06.0290 Reduzierstück Pressfitting Kupfer Heizungswasser AD 54mm x 42mm**
STLB-Bau 2026-04 041
Reduzierstück als Pressfitting, mit Verpresstkennzeichnung und Prüfsicherheit, aus Kupfer, für Rohrleitung aus Kupferrohr DIN EN 1057, nahtlos, für Heizungswasser, Außendurchmesser 54 mm, 2. Durchmesser 42 mm.
Menge: 4,000 St
Leistungsbereichkatalog: 041
DIN276 neu: 422
Kostengruppen nach DIN 276 2018: 422
Kostengruppen nach DIN 276-1 2006: 422
Kostengruppen nach DIN 276-1 2008: 422

**01.06.0300 Reduzierstück Pressfitting Kupfer Heizungswasser AD 54mm x 28mm**
STLB-Bau 2026-04 041
Reduzierstück als Pressfitting, mit Verpresstkennzeichnung und Prüfsicherheit, aus Kupfer, für Rohrleitung aus Kupferrohr DIN EN 1057, nahtlos, für Heizungswasser, Außendurchmesser 54 mm, 2. Durchmesser 28 mm.
Menge: 3,000 St
Leistungsbereichkatalog: 041
DIN276 neu: 422
Kostengruppen nach DIN 276 2018: 422
Kostengruppen nach DIN 276-1 2006: 422
Kostengruppen nach DIN 276-1 2008: 422

**01.06.0310 Muffe Pressfitting Kupfer Heizungswasser AD 15mm**
STLB-Bau 2026-04 041
Muffe als Pressfitting, mit Verpresstkennzeichnung und Prüfsicherheit, aus Kupfer, für Rohrleitung aus Kupferrohr DIN EN 1057, nahtlos, für Heizungswasser, Außendurchmesser 15 mm.
Menge: 16,000 St
Leistungsbereichkatalog: 041
DIN276 neu: 422
Kostengruppen nach DIN 276 2018: 422
Kostengruppen nach DIN 276-1 2006: 422
Kostengruppen nach DIN 276-1 2008: 422

**01.06.0320 Muffe Pressfitting Kupfer Heizungswasser AD 18mm**
STLB-Bau 2026-04 041
Muffe als Pressfitting, mit Verpresstkennzeichnung und Prüfsicherheit, aus Kupfer, für Rohrleitung aus Kupferrohr DIN EN 1057, nahtlos, für Heizungswasser, Außendurchmesser 18 mm.
Menge: 4,000 St
Leistungsbereichkatalog: 041
DIN276 neu: 422
Kostengruppen nach DIN 276 2018: 422
Kostengruppen nach DIN 276-1 2006: 422
Kostengruppen nach DIN 276-1 2008: 422

**01.06.0330 Muffe Pressfitting Kupfer Heizungswasser AD 22mm**
STLB-Bau 2026-04 041
Muffe als Pressfitting, mit Verpresstkennzeichnung und Prüfsicherheit, aus Kupfer, für Rohrleitung aus Kupferrohr DIN EN 1057, nahtlos, für Heizungswasser, Außendurchmesser 22 mm.
Menge: 4,000 St
Leistungsbereichkatalog: 041
DIN276 neu: 422
Kostengruppen nach DIN 276 2018: 422
Kostengruppen nach DIN 276-1 2006: 422
Kostengruppen nach DIN 276-1 2008: 422

**01.06.0340 Muffe Pressfitting Kupfer Heizungswasser AD 28mm**
STLB-Bau 2026-04 041
Muffe als Pressfitting, mit Verpresstkennzeichnung und Prüfsicherheit, aus Kupfer, für Rohrleitung aus Kupferrohr DIN EN 1057, nahtlos, für Heizungswasser, Außendurchmesser 28 mm.
Menge: 6,000 St
Leistungsbereichkatalog: 041
DIN276 neu: 422
Kostengruppen nach DIN 276 2018: 422
Kostengruppen nach DIN 276-1 2006: 422
Kostengruppen nach DIN 276-1 2008: 422

**01.06.0350 Muffe Pressfitting Kupfer Heizungswasser AD 35mm**
STLB-Bau 2026-04 041
Muffe als Pressfitting, mit Verpresstkennzeichnung und Prüfsicherheit, aus Kupfer, für Rohrleitung aus Kupferrohr DIN EN 1057, nahtlos, für Heizungswasser, Außendurchmesser 35 mm.
Menge: 6,000 St
Leistungsbereichkatalog: 041
DIN276 neu: 422
Kostengruppen nach DIN 276 2018: 422
Kostengruppen nach DIN 276-1 2006: 422
Kostengruppen nach DIN 276-1 2008: 422

**01.06.0360 Muffe Pressfitting Kupfer Heizungswasser AD 42mm**
STLB-Bau 2026-04 041
Muffe als Pressfitting, mit Verpresstkennzeichnung und Prüfsicherheit, aus Kupfer, für Rohrleitung aus Kupferrohr DIN EN 1057, nahtlos, für Heizungswasser, Außendurchmesser 42 mm.
Menge: 6,000 St
Leistungsbereichkatalog: 041
DIN276 neu: 422
Kostengruppen nach DIN 276 2018: 422
Kostengruppen nach DIN 276-1 2006: 422
Kostengruppen nach DIN 276-1 2008: 422

**01.06.0370 Muffe Pressfitting Kupfer Heizungswasser AD 54mm**
STLB-Bau 2026-04 041
Muffe als Pressfitting, mit Verpresstkennzeichnung und Prüfsicherheit, aus Kupfer, für Rohrleitung aus Kupferrohr DIN EN 1057, nahtlos, für Heizungswasser, Außendurchmesser 54 mm.
Menge: 8,000 St
Leistungsbereichkatalog: 041
DIN276 neu: 422
Kostengruppen nach DIN 276 2018: 422
Kostengruppen nach DIN 276-1 2006: 422
Kostengruppen nach DIN 276-1 2008: 422

**01.06.0380 Übergangsstück Pressfitting Kupfer Heizungswasser AD 15mm**
STLB-Bau 2026-04 041
Übergangsstück als Pressfitting, mit Verpresstkennzeichnung und Prüfsicherheit, aus Kupfer, für Rohrleitung aus Kupferrohr DIN EN 1057, nahtlos, für Heizungswasser, Außendurchmesser 15 mm.
Menge: 8,000 St
Leistungsbereichkatalog: 041
DIN276 neu: 422
Kostengruppen nach DIN 276 2018: 422
Kostengruppen nach DIN 276-1 2006: 422
Kostengruppen nach DIN 276-1 2008: 422

**01.06.0390 Übergangsstück Pressfitting Kupfer Heizungswasser AD 18mm**
STLB-Bau 2026-04 041
Übergangsstück als Pressfitting, mit Verpresstkennzeichnung und Prüfsicherheit, aus Kupfer, für Rohrleitung aus Kupferrohr DIN EN 1057, nahtlos, für Heizungswasser, Außendurchmesser 18 mm.
Menge: 2,000 St
Leistungsbereichkatalog: 041
DIN276 neu: 422
Kostengruppen nach DIN 276 2018: 422
Kostengruppen nach DIN 276-1 2006: 422
Kostengruppen nach DIN 276-1 2008: 422

**01.06.0400 Übergangsstück Pressfitting Kupfer Heizungswasser AD 22mm**
STLB-Bau 2026-04 041
Übergangsstück als Pressfitting, mit Verpresstkennzeichnung und Prüfsicherheit, aus Kupfer, für Rohrleitung aus Kupferrohr DIN EN 1057, nahtlos, für Heizungswasser, Außendurchmesser 22 mm.
Menge: 2,000 St
Leistungsbereichkatalog: 041
DIN276 neu: 422
Kostengruppen nach DIN 276 2018: 422
Kostengruppen nach DIN 276-1 2006: 422
Kostengruppen nach DIN 276-1 2008: 422

**01.06.0410 Übergangsstück Pressfitting Kupfer Heizungswasser AD 28mm**
STLB-Bau 2026-04 041
Übergangsstück als Pressfitting, mit Verpresstkennzeichnung und Prüfsicherheit, aus Kupfer, für Rohrleitung aus Kupferrohr DIN EN 1057, nahtlos, für Heizungswasser, Außendurchmesser 28 mm.
Menge: 6,000 St
Leistungsbereichkatalog: 041
DIN276 neu: 422
Kostengruppen nach DIN 276 2018: 422
Kostengruppen nach DIN 276-1 2006: 422
Kostengruppen nach DIN 276-1 2008: 422

**01.06.0420 Übergangsstück Pressfitting Kupfer Heizungswasser AD 35mm**
STLB-Bau 2026-04 041
Übergangsstück als Pressfitting, mit Verpresstkennzeichnung und Prüfsicherheit, aus Kupfer, für Rohrleitung aus Kupferrohr DIN EN 1057, nahtlos, für Heizungswasser, Außendurchmesser 35 mm.
Menge: 6,000 St
Leistungsbereichkatalog: 041
DIN276 neu: 422
Kostengruppen nach DIN 276 2018: 422
Kostengruppen nach DIN 276-1 2006: 422
Kostengruppen nach DIN 276-1 2008: 422

**01.06.0430 Übergangsstück Pressfitting Kupfer Heizungswasser AD 42mm**
STLB-Bau 2026-04 041
Übergangsstück als Pressfitting, mit Verpresstkennzeichnung und Prüfsicherheit, aus Kupfer, für Rohrleitung aus Kupferrohr DIN EN 1057, nahtlos, für Heizungswasser, Außendurchmesser 42 mm.
Menge: 6,000 St
Leistungsbereichkatalog: 041
DIN276 neu: 422
Kostengruppen nach DIN 276 2018: 422
Kostengruppen nach DIN 276-1 2006: 422
Kostengruppen nach DIN 276-1 2008: 422

**01.06.0440 Übergangsstück Pressfitting Kupfer Heizungswasser AD 54mm**
STLB-Bau 2026-04 041
Übergangsstück als Pressfitting, mit Verpresstkennzeichnung und Prüfsicherheit, aus Kupfer, für Rohrleitung aus Kupferrohr DIN EN 1057, nahtlos, für Heizungswasser, Außendurchmesser 54 mm.
Menge: 8,000 St
Leistungsbereichkatalog: 041
DIN276 neu: 422
Kostengruppen nach DIN 276 2018: 422
Kostengruppen nach DIN 276-1 2006: 422
Kostengruppen nach DIN 276-1 2008: 422

*Hinweis: Kalkulationshinweis Armaturen:*
Kalkulationshinweis Armaturen:

Armaturen und Einbauteile sind jeweils mit
entsprechendem Übergang auf die Rohrleitung
zu liefern.
Dies ist bei der Kalkulation zu beachten.

**01.06.0450 Kreiselpumpe Nassläufer stufenlos regelbar Heizwasser PN6 Inline-Pumpe Flanschanschl. DN32 Gehäuse Guss 230VAC**
STLB-Bau 2026-04 040
Kreiselpumpe, als Nassläufer, stufenlos regelbar, differenzdruckgeregelt,
benötigter Volumenstrom Pumpe in m3/h '2,2 m³/h'
Mind.-Förderhöhe in m '6,5 m'
Fördermedium Heizwasser VDI 2035 Blatt 1, Betriebstemperatur max. 90 Grad C, Betriebsdruck PN 6, als Inline-Pumpe, mit Flanschanschluss, DN 32, Gehäuse aus Gusseisen, mit Motor, Bemessungsbetriebsspannung 230 V AC, blockierstromfest.
Menge: 1,000 St
Leistungsbereichkatalog: 040
DIN276 neu: 422
Kostengruppen nach DIN 276 2018: 422
Kostengruppen nach DIN 276-1 2006: 422
Kostengruppen nach DIN 276-1 2008: 422

**01.06.0460 Mischregelarmatur Heißwasser 10m3/h PN16 Flanschanschl. DN40 elektromo t.Antrieb 3-Punktregl. IP54**
STLB-Bau 2026-04 070
Mischregelarmatur mit Antrieb, für Medium Heißwasser, Mediumstemperatur über 5 bis 80 Grad C, Umgebungstemperatur 0 bis 50 Grad C, kvs-Wert 10 m3/h, Sitzleckage max. 0,05 % vom Kvs-Wert, PN 16, Flanschanschluss, DN 40, mit gleichprozentiger Kennlinie, Stellverhältnis größer gleich 1:50, Schließkörper und Spindel aus nichtrostendem Stahl, Spindelabdichtung mit Doppel-O-Ring aus EPDM, elektromotorischer Antrieb, Stellsignal 3-Punkt 230 V AC, Schutzart IP 54 DIN EN 60529 (VDE 0470-1), Schließdruck des Ventils 200 kPa, Stellglied und Antrieb zusammengebaut, mit mechanischer Stellungsanzeige.
Menge: 1,000 St
Leistungsbereichkatalog: 070
DIN276 neu: 422
Kostengruppen nach DIN 276 2018: 422
Kostengruppen nach DIN 276-1 2006: 422
Kostengruppen nach DIN 276-1 2008: 422

**01.06.0470 Mischregelarmatur Heißwasser 6,3m3/h PN16 Flanschanschl. DN32 elektrom ot.Antrieb 3-Punktregl. IP54**
STLB-Bau 2026-04 070
Mischregelarmatur mit Antrieb, für Medium Heißwasser, Mediumstemperatur über 5 bis 80 Grad C, Umgebungstemperatur 0 bis 50 Grad C, kvs-Wert 6,3 m3/h, Sitzleckage max. 0,05 % vom Kvs-Wert, PN 16, Flanschanschluss, DN 32, mit gleichprozentiger Kennlinie, Stellverhältnis größer gleich 1:50, Schließkörper und Spindel aus nichtrostendem Stahl, Spindelabdichtung mit Doppel-O-Ring aus EPDM, elektromotorischer Antrieb, Stellsignal 3-Punkt 230 V AC, Schutzart IP 54 DIN EN 60529 (VDE 0470-1), Schließdruck des Ventils 200 kPa, Stellglied und Antrieb zusammengebaut, mit mechanischer Stellungsanzeige.
Menge: 1,000 St
Leistungsbereichkatalog: 070
DIN276 neu: 422
Kostengruppen nach DIN 276 2018: 422
Kostengruppen nach DIN 276-1 2006: 422
Kostengruppen nach DIN 276-1 2008: 422

**01.06.0480 Absperrklappe Heißwasser PN16 Zwischenklemmenflansch DN40 elektromot.A ntrieb 3-Punktregl. IP54**
STLB-Bau 2026-04 070
Absperrklappe mit Antrieb, für Medium Heißwasser, Mediumstemperatur über 5 bis 80 Grad C, Umgebungstemperatur 0 bis 50 Grad C, Sitzleckage max. 0,05 % vom Kvs-Wert, PN 16, Zwischenklemmenflansch einschl. Dichtungen, DN 40, Schließkörper und Spindel aus nichtrostendem Stahl, Spindelabdichtung mit Doppel-O-Ring aus EPDM, elektromotorischer Antrieb, Stellsignal 3-Punkt 230 V AC, Schutzart IP 54 DIN EN 60529 (VDE 0470-1), Schließdruck des Ventils 200 kPa, Stellglied und Antrieb zusammengebaut, mit mechanischer Stellungsanzeige.
Menge: 2,000 St
Leistungsbereichkatalog: 070
DIN276 neu: 422
Kostengruppen nach DIN 276 2018: 422
Kostengruppen nach DIN 276-1 2006: 422
Kostengruppen nach DIN 276-1 2008: 422

**01.06.0490 Abscheider Luft Schmutz Magnetit Einbau waager. Messing Heizungswasser PN6 DN50**
STLB-Bau 2026-04 041
Abscheider für Mikroblasen, Luft, Schmutz mit Magneten zur Magnetitabscheidung, Einbau waagerecht, aus Messing, für Heizungswasser, mit Gewindeanschluss, max. Betriebstemperatur bis 70 Grad C, Nenndruck 0,6 MPa (6 bar), DN 50.
Menge: 1,000 St
Leistungsbereichkatalog: 041
DIN276 neu: 422
Kostengruppen nach DIN 276 2018: 422
Kostengruppen nach DIN 276-1 2006: 422
Kostengruppen nach DIN 276-1 2008: 422

**01.06.0500 Abscheider Schmutz Einbau waager. Messing Heizungswasser PN6 DN50**
STLB-Bau 2026-04 041
Abscheider für Schmutz, Einbau waagerecht, aus Messing, für Heizungswasser, mit Gewindeanschluss, max. Betriebstemperatur bis 70 Grad C, Nenndruck 0,6 MPa (6 bar), DN 50.
Menge: 1,000 St
Leistungsbereichkatalog: 041
DIN276 neu: 422
Kostengruppen nach DIN 276 2018: 422
Kostengruppen nach DIN 276-1 2006: 422
Kostengruppen nach DIN 276-1 2008: 422

**01.06.0510 Strangventil Rotguss PN6 DN40**
STLB-Bau 2026-04 041
Strangventil, mit Voreinstellung, mit Stellungsanzeige, für Wasser, max. Betriebstemperatur bis 70 Grad C, mit Entleerung, mit Innengewinde, Gehäuse aus Rotguss, Nenndruck 0,6 MPa (6 bar), DN 40.
Menge: 1,000 St
Leistungsbereichkatalog: 041
DIN276 neu: 422
Kostengruppen nach DIN 276 2018: 422
Kostengruppen nach DIN 276-1 2006: 422
Kostengruppen nach DIN 276-1 2008: 422

**01.06.0520 Absperrventil Wasser Rotguss Geradsitz-Durchgang Handrad PN6 DN40**
STLB-Bau 2026-04 041
Absperrventil, für Wasser bis 70 Grad C, mit Muffenanschluss, Gehäuse aus Rotguss, in Geradsitz-Durchgangsform, mit Handrad, mit wartungsfreier Spindelabdichtung, Sitz weich dichtend, Nenndruck 0,6 MPa (6 bar), DN 40.
Menge: 4,000 St
Leistungsbereichkatalog: 041
DIN276 neu: 422
Kostengruppen nach DIN 276 2018: 422
Kostengruppen nach DIN 276-1 2006: 422
Kostengruppen nach DIN 276-1 2008: 422

**01.06.0530 Absperrventil Wasser Rotguss Geradsitz-Durchgang Handrad PN6 DN50**
STLB-Bau 2026-04 041
Absperrventil, für Wasser bis 70 Grad C, mit Muffenanschluss, Gehäuse aus Rotguss, in Geradsitz-Durchgangsform, mit Handrad, mit wartungsfreier Spindelabdichtung, Sitz weich dichtend, Nenndruck 0,6 MPa (6 bar), DN 50.
Menge: 4,000 St
Leistungsbereichkatalog: 041
DIN276 neu: 422
Kostengruppen nach DIN 276 2018: 422
Kostengruppen nach DIN 276-1 2006: 422
Kostengruppen nach DIN 276-1 2008: 422

**01.06.0540 Kugelhahn Wasser Rotguss PN6 DN25**
STLB-Bau 2026-04 041
Kugelhahn, für Wasser, max. Betriebstemperatur bis 70 Grad C, Durchgangsform, mit Muffenanschluss, Gehäuse aus Rotguss, Betätigung mit Hebel, Nenndruck 0,6 MPa (6 bar), DN 25.
Menge: 2,000 St
Leistungsbereichkatalog: 041
DIN276 neu: 422
Kostengruppen nach DIN 276 2018: 422
Kostengruppen nach DIN 276-1 2006: 422
Kostengruppen nach DIN 276-1 2008: 422

**01.06.0550 Kugelhahn Wasser Rotguss PN6 DN32**
STLB-Bau 2026-04 041
Kugelhahn, für Wasser, max. Betriebstemperatur bis 70 Grad C, Durchgangsform, mit Muffenanschluss, Gehäuse aus Rotguss, Betätigung mit Hebel, Nenndruck 0,6 MPa (6 bar), DN 32.
Menge: 2,000 St
Leistungsbereichkatalog: 041
DIN276 neu: 422
Kostengruppen nach DIN 276 2018: 422
Kostengruppen nach DIN 276-1 2006: 422
Kostengruppen nach DIN 276-1 2008: 422

**01.06.0560 Kugelhahn Wasser Rotguss PN6 DN40**
STLB-Bau 2026-04 041
Kugelhahn, für Wasser, max. Betriebstemperatur bis 70 Grad C, Durchgangsform, mit Muffenanschluss, Gehäuse aus Rotguss, Betätigung mit Hebel, Nenndruck 0,6 MPa (6 bar), DN 40.
Menge: 2,000 St
Leistungsbereichkatalog: 041
DIN276 neu: 422
Kostengruppen nach DIN 276 2018: 422
Kostengruppen nach DIN 276-1 2006: 422
Kostengruppen nach DIN 276-1 2008: 422

**01.06.0570 Kugelhahn Wasser Rotguss PN6 DN50**
STLB-Bau 2026-04 041
Kugelhahn, für Wasser, max. Betriebstemperatur bis 70 Grad C, Durchgangsform, mit Muffenanschluss, Gehäuse aus Rotguss, Betätigung mit Hebel, Nenndruck 0,6 MPa (6 bar), DN 50.
Menge: 2,000 St
Leistungsbereichkatalog: 041
DIN276 neu: 422
Kostengruppen nach DIN 276 2018: 422
Kostengruppen nach DIN 276-1 2006: 422
Kostengruppen nach DIN 276-1 2008: 422

**01.06.0580 Rückschlagklappe Rotguss DN32 PN6 Wasser bis 70GradC**
STLB-Bau 2026-04 041
Rückschlagklappe, Gehäuse aus Rotguss, DN 32, Nenndruck 0,6 MPa (6 bar), für Wasser, max. Betriebstemperatur bis 70 Grad C, mit Innengewinde, Sitz weich dichtend.
Menge: 1,000 St
Leistungsbereichkatalog: 041
DIN276 neu: 422
Kostengruppen nach DIN 276 2018: 422
Kostengruppen nach DIN 276-1 2006: 422
Kostengruppen nach DIN 276-1 2008: 422

**01.06.0590 Rückschlagklappe Rotguss DN40 PN6 Wasser bis 70GradC**
STLB-Bau 2026-04 041
Rückschlagklappe, Gehäuse aus Rotguss, DN 40, Nenndruck 0,6 MPa (6 bar), für Wasser, max. Betriebstemperatur bis 70 Grad C, mit Innengewinde, Sitz weich dichtend.
Menge: 1,000 St
Leistungsbereichkatalog: 041
DIN276 neu: 422
Kostengruppen nach DIN 276 2018: 422
Kostengruppen nach DIN 276-1 2006: 422
Kostengruppen nach DIN 276-1 2008: 422

**01.06.0600 Rückschlagklappe Rotguss DN50 PN6 Wasser bis 70GradC**
STLB-Bau 2026-04 041
Rückschlagklappe, Gehäuse aus Rotguss, DN 50, Nenndruck 0,6 MPa (6 bar), für Wasser, max. Betriebstemperatur bis 70 Grad C, mit Innengewinde, Sitz weich dichtend.
Menge: 1,000 St
Leistungsbereichkatalog: 041
DIN276 neu: 422
Kostengruppen nach DIN 276 2018: 422
Kostengruppen nach DIN 276-1 2006: 422
Kostengruppen nach DIN 276-1 2008: 422

**01.06.0610 Entleerungsarmatur Kugelhahn Durchgang Rotguss PN6 DN15**
STLB-Bau 2026-04 041
Entleerungsarmatur, als Kugelhahn, für Wasser bis 70 Grad C, mit Handrad, Durchgangsform, mit Verschlusskappe und Kette, Gehäuse aus Rotguss, weich dichtend, mit Gewindeanschluss, Nenndruck 0,6 MPa (6 bar), DN 15.
Menge: 8,000 St
Leistungsbereichkatalog: 041
DIN276 neu: 422
Kostengruppen nach DIN 276 2018: 422
Kostengruppen nach DIN 276-1 2006: 422
Kostengruppen nach DIN 276-1 2008: 422

**01.06.0620 Zeigerthermometer Bimetall L 50mm Stahl niro Durchm./NG 100mm 0-80Grad C**
STLB-Bau 2026-04 041
Zeigerthermometer DIN EN 13190, Messsystem Bimetall, Austritt des Messelementes nach hinten, glattes Messelement, Einbaulänge 50 mm, Gehäuse aus nichtrostendem Stahl, Gehäusenenndurchmesser 100 mm, Anzeigebereich 0 bis 80 Grad C.
Menge: 8,000 St
Leistungsbereichkatalog: 041
DIN276 neu: 421
Kostengruppen nach DIN 276 2018: 421
Kostengruppen nach DIN 276-1 2006: 421
Kostengruppen nach DIN 276-1 2008: 421

**01.06.0630 Bezeichnungsschild Alu H 60-70mm B 110-120mm Schildträger Spannband**
STLB-Bau 2026-04 042
Bezeichnungsschild, Farbe und Beschriftung nach Angaben des AG, aus Aluminium, Beschriftung 2-zeilig, gedruckt, rechteckig, Höhe über 60 bis 70 mm, Breite über 110 bis 120 mm, Befestigung mit Schildträger aus verzinktem Stahl, Halter und Spannband, Befestigungsuntergrund Rohrumhüllung.
Menge: 8,000 St
Leistungsbereichkatalog: 042
DIN276 neu: 422
Kostengruppen nach DIN 276 2018: 412
Kostengruppen nach DIN 276-1 2006: 412
Kostengruppen nach DIN 276-1 2008: 412

**01.06.0640 Anschluss an Rohrltg Wasser Kupfer AD 35mm Wärmedämmung entfernen Einb au Muffe Kupfer Durchm. 35mm**
STLB-Bau 2026-04 042
Anschluss herstellen, Form- und Verbindungsstücke werden gesondert vergütet, an Rohrleitung, Medium Wasser, aus Kupfer, Außendurchmesser 35 mm, durch Pressen, einschl. entfernen der Wärmedämmung an der Anschlussstelle und Einbau einer Muffe, mit Kupferrohr, Außendurchmesser 35 mm.
Menge: 2,000 St
Leistungsbereichkatalog: 042
DIN276 neu: 412
Kostengruppen nach DIN 276 2018: 412
Kostengruppen nach DIN 276-1 2006: 412
Kostengruppen nach DIN 276-1 2008: 412

**01.06.0650 Anschluss an Rohrltg Wasser Kupfer AD 42mm Wärmedämmung entfernen Einb au Muffe Kupfer Durchm. 42mm**
STLB-Bau 2026-04 042
Anschluss herstellen, Form- und Verbindungsstücke werden gesondert vergütet, an Rohrleitung, Medium Wasser, aus Kupfer, Außendurchmesser 42 mm, durch Pressen, einschl. entfernen der Wärmedämmung an der Anschlussstelle und Einbau einer Muffe, mit Kupferrohr, Außendurchmesser 42 mm.
Menge: 2,000 St
Leistungsbereichkatalog: 042
DIN276 neu: 412
Kostengruppen nach DIN 276 2018: 412
Kostengruppen nach DIN 276-1 2006: 412
Kostengruppen nach DIN 276-1 2008: 412

#### Abschnitt 01.07 Wärmedämmung und Zubehör

*Hinweis: Rohrschalen 100% bis 3,5m*

**01.07.0010 Wärmedämmung Rohr DN12 Gebäude Mineralwolle Rohrschale D 20mm**
STLB-Bau 2026-04 047
Wärmedämmung ohne Ummantelung DIN 4140 an haus- und betriebstechnischen Anlagen, an Rohrleitung, DN 12, im Gebäude, Dämmung aus Mineralwolle DIN EN 14303, als Rohrschale, Dämmschichtdicke 20 mm, Baustoffklasse DIN 4102-1 A2 (nichtbrennbar), Wärmeleitfähigkeit 0,035 W/(mK) bei 40 Grad C Mitteltemperatur DIN EN 12667, kaschiert mit Alufolie.
Menge: 10,000 m
Leistungsbereichkatalog: 047
Kostengruppen nach DIN 276-1 2008: 499

**01.07.0020 Wärmedämmung Rohr DN15 Gebäude Mineralwolle Rohrschale D 20mm**
STLB-Bau 2026-04 047
Wärmedämmung ohne Ummantelung DIN 4140 an haus- und betriebstechnischen Anlagen, an Rohrleitung, DN 15, im Gebäude, Dämmung aus Mineralwolle DIN EN 14303, als Rohrschale, Dämmschichtdicke 20 mm, Baustoffklasse DIN 4102-1 A2 (nichtbrennbar), Wärmeleitfähigkeit 0,035 W/(mK) bei 40 Grad C Mitteltemperatur DIN EN 12667, kaschiert mit Alufolie.
Menge: 5,000 m
Leistungsbereichkatalog: 047
Kostengruppen nach DIN 276-1 2008: 499

**01.07.0030 Wärmedämmung Rohr DN20 Gebäude Mineralwolle Rohrschale D 20mm**
STLB-Bau 2026-04 047
Wärmedämmung ohne Ummantelung DIN 4140 an haus- und betriebstechnischen Anlagen, an Rohrleitung, DN 20, im Gebäude, Dämmung aus Mineralwolle DIN EN 14303, als Rohrschale, Dämmschichtdicke 20 mm, Baustoffklasse DIN 4102-1 A2 (nichtbrennbar), Wärmeleitfähigkeit 0,035 W/(mK) bei 40 Grad C Mitteltemperatur DIN EN 12667, kaschiert mit Alufolie.
Menge: 5,000 m
Leistungsbereichkatalog: 047
Kostengruppen nach DIN 276-1 2008: 499

**01.07.0040 Wärmedämmung Rohr DN25 Gebäude Mineralwolle Rohrschale D 30mm**
STLB-Bau 2026-04 047
Wärmedämmung ohne Ummantelung DIN 4140 an haus- und betriebstechnischen Anlagen, an Rohrleitung, DN 25, im Gebäude, Dämmung aus Mineralwolle DIN EN 14303, als Rohrschale, Dämmschichtdicke 30 mm, Baustoffklasse DIN 4102-1 A2 (nichtbrennbar), Wärmeleitfähigkeit 0,035 W/(mK) bei 40 Grad C Mitteltemperatur DIN EN 12667, kaschiert mit Alufolie.
Menge: 10,000 m
Leistungsbereichkatalog: 047
DIN276 neu: 499
Kostengruppen nach DIN 276 2018: 499
Kostengruppen nach DIN 276-1 2006: 499
Kostengruppen nach DIN 276-1 2008: 499

**01.07.0050 Wärmedämmung Rohr DN32 Gebäude Mineralwolle Rohrschale D 30mm**
STLB-Bau 2026-04 047
Wärmedämmung ohne Ummantelung DIN 4140 an haus- und betriebstechnischen Anlagen, an Rohrleitung, DN 32, im Gebäude, Dämmung aus Mineralwolle DIN EN 14303, als Rohrschale, Dämmschichtdicke 30 mm, Baustoffklasse DIN 4102-1 A2 (nichtbrennbar), Wärmeleitfähigkeit 0,035 W/(mK) bei 40 Grad C Mitteltemperatur DIN EN 12667, kaschiert mit Alufolie.
Menge: 15,000 m
Leistungsbereichkatalog: 047
Kostengruppen nach DIN 276-1 2008: 499

**01.07.0060 Wärmedämmung Rohr DN40 Gebäude Mineralwolle Rohrschale D 40mm**
STLB-Bau 2026-04 047
Wärmedämmung ohne Ummantelung DIN 4140 an haus- und betriebstechnischen Anlagen, an Rohrleitung, DN 40, im Gebäude, Dämmung aus Mineralwolle DIN EN 14303, als Rohrschale, Dämmschichtdicke 40 mm, Baustoffklasse DIN 4102-1 A2 (nichtbrennbar), Wärmeleitfähigkeit 0,035 W/(mK) bei 40 Grad C Mitteltemperatur DIN EN 12667, kaschiert mit Alufolie.
Menge: 15,000 m
Leistungsbereichkatalog: 047
DIN276 neu: 499
Kostengruppen nach DIN 276 2018: 499
Kostengruppen nach DIN 276-1 2006: 499
Kostengruppen nach DIN 276-1 2008: 499

**01.07.0070 Wärmedämmung Rohr DN50 Gebäude Mineralwolle Rohrschale D 50mm**
STLB-Bau 2026-04 047
Wärmedämmung ohne Ummantelung DIN 4140 an haus- und betriebstechnischen Anlagen, an Rohrleitung, DN 50, im Gebäude, Dämmung aus Mineralwolle DIN EN 14303, als Rohrschale, Dämmschichtdicke 50 mm, Baustoffklasse DIN 4102-1 A2 (nichtbrennbar), Wärmeleitfähigkeit 0,035 W/(mK) bei 40 Grad C Mitteltemperatur DIN EN 12667, kaschiert mit Alufolie.
Menge: 20,000 m
Leistungsbereichkatalog: 047
DIN276 neu: 499
Kostengruppen nach DIN 276 2018: 499
Kostengruppen nach DIN 276-1 2006: 499
Kostengruppen nach DIN 276-1 2008: 499

**01.07.0080 Bogen Mineralwolle Wärmedämmung Rohr DN12 Gebäude 0,035W/(mK) D 20mm k aschiert Alu-Folie**
STLB-Bau 2026-04 047
Bogen aus Mineralwolle DIN EN 14303, Wärmedämmung DIN 4140 an haus- und betriebstechnischen Anlagen, an Rohrleitung, DN 12, im Gebäude, Brandverhaltensklasse DIN EN 13501-1 A1 (nichtbrennbar), Wärmeleitfähigkeit 0,035 W/(mK) bei 40 Grad C Mitteltemperatur DIN EN 12667, Dämmschichtdicke 20 mm, kaschiert mit Aluminiumfolie, Arbeitshöhe des Montageortes bis 3,5 m über der Standfläche des hierfür erforderlichen Gerüstes.
Menge: 20,000 St
Leistungsbereichkatalog: 047
Kostengruppen nach DIN 276-1 2008: 499

**01.07.0090 Bogen Mineralwolle Wärmedämmung Rohr DN15 Gebäude 0,035W/(mK) D 20mm k aschiert Alu-Folie**
STLB-Bau 2026-04 047
Bogen aus Mineralwolle DIN EN 14303, Wärmedämmung DIN 4140 an haus- und betriebstechnischen Anlagen, an Rohrleitung, DN 15, im Gebäude, Brandverhaltensklasse DIN EN 13501-1 A1 (nichtbrennbar), Wärmeleitfähigkeit 0,035 W/(mK) bei 40 Grad C Mitteltemperatur DIN EN 12667, Dämmschichtdicke 20 mm, kaschiert mit Aluminiumfolie, Arbeitshöhe des Montageortes bis 3,5 m über der Standfläche des hierfür erforderlichen Gerüstes.
Menge: 4,000 St
Leistungsbereichkatalog: 047
Kostengruppen nach DIN 276-1 2008: 499

**01.07.0100 Bogen Mineralwolle Wärmedämmung Rohr DN20 Gebäude 0,035W/(mK) D 20mm k aschiert Alu-Folie**
STLB-Bau 2026-04 047
Bogen aus Mineralwolle DIN EN 14303, Wärmedämmung DIN 4140 an haus- und betriebstechnischen Anlagen, an Rohrleitung, DN 20, im Gebäude, Brandverhaltensklasse DIN EN 13501-1 A1 (nichtbrennbar), Wärmeleitfähigkeit 0,035 W/(mK) bei 40 Grad C Mitteltemperatur DIN EN 12667, Dämmschichtdicke 20 mm, kaschiert mit Aluminiumfolie, Arbeitshöhe des Montageortes bis 3,5 m über der Standfläche des hierfür erforderlichen Gerüstes.
Menge: 4,000 St
Leistungsbereichkatalog: 047
Kostengruppen nach DIN 276-1 2008: 499

**01.07.0110 Bogen Mineralwolle Wärmedämmung Rohr DN25 Gebäude 0,035W/(mK) D 30mm k aschiert Alu-Folie**
STLB-Bau 2026-04 047
Bogen aus Mineralwolle DIN EN 14303, Wärmedämmung DIN 4140 an haus- und betriebstechnischen Anlagen, an Rohrleitung, DN 25, im Gebäude, Baustoffklasse DIN 4102-1 A (nichtbrennbar), Wärmeleitfähigkeit 0,035 W/(mK) bei 40 Grad C Mitteltemperatur DIN EN 12667, Dämmschichtdicke 30 mm, kaschiert mit Aluminiumfolie, Arbeitshöhe des Montageortes bis 3,5 m über der Standfläche des hierfür erforderlichen Gerüstes.
Menge: 20,000 St
Leistungsbereichkatalog: 047
DIN276 neu: 499
Kostengruppen nach DIN 276 2018: 499
Kostengruppen nach DIN 276-1 2006: 499
Kostengruppen nach DIN 276-1 2008: 499

**01.07.0120 Bogen Mineralwolle Wärmedämmung Rohr DN32 Gebäude 0,035W/(mK) D 30mm k aschiert Alu-Folie**
STLB-Bau 2026-04 047
Bogen aus Mineralwolle DIN EN 14303, Wärmedämmung DIN 4140 an haus- und betriebstechnischen Anlagen, an Rohrleitung, DN 32, im Gebäude, Baustoffklasse DIN 4102-1 A (nichtbrennbar), Wärmeleitfähigkeit 0,035 W/(mK) bei 40 Grad C Mitteltemperatur DIN EN 12667, Dämmschichtdicke 30 mm, kaschiert mit Aluminiumfolie, Arbeitshöhe des Montageortes bis 3,5 m über der Standfläche des hierfür erforderlichen Gerüstes.
Menge: 10,000 St
Leistungsbereichkatalog: 047
DIN276 neu: 499
Kostengruppen nach DIN 276 2018: 499
Kostengruppen nach DIN 276-1 2006: 499
Kostengruppen nach DIN 276-1 2008: 499

**01.07.0130 Bogen Mineralwolle Wärmedämmung Rohr DN40 Gebäude 0,035W/(mK) D 40mm k aschiert Alu-Folie**
STLB-Bau 2026-04 047
Bogen aus Mineralwolle DIN EN 14303, Wärmedämmung DIN 4140 an haus- und betriebstechnischen Anlagen, an Rohrleitung, DN 40, im Gebäude, Baustoffklasse DIN 4102-1 A (nichtbrennbar), Wärmeleitfähigkeit 0,035 W/(mK) bei 40 Grad C Mitteltemperatur DIN EN 12667, Dämmschichtdicke 40 mm, kaschiert mit Aluminiumfolie, Arbeitshöhe des Montageortes bis 3,5 m über der Standfläche des hierfür erforderlichen Gerüstes.
Menge: 16,000 St
Leistungsbereichkatalog: 047
DIN276 neu: 499
Kostengruppen nach DIN 276 2018: 499
Kostengruppen nach DIN 276-1 2006: 499
Kostengruppen nach DIN 276-1 2008: 499

**01.07.0140 Bogen Mineralwolle Wärmedämmung Rohr DN50 Gebäude 0,035W/(mK) D 50mm k aschiert Alu-Folie**
STLB-Bau 2026-04 047
Bogen aus Mineralwolle DIN EN 14303, Wärmedämmung DIN 4140 an haus- und betriebstechnischen Anlagen, an Rohrleitung, DN 50, im Gebäude, Baustoffklasse DIN 4102-1 A (nichtbrennbar), Wärmeleitfähigkeit 0,035 W/(mK) bei 40 Grad C Mitteltemperatur DIN EN 12667, Dämmschichtdicke 50 mm, kaschiert mit Aluminiumfolie, Arbeitshöhe des Montageortes bis 3,5 m über der Standfläche des hierfür erforderlichen Gerüstes.
Menge: 30,000 St
Leistungsbereichkatalog: 047
DIN276 neu: 499
Kostengruppen nach DIN 276 2018: 499
Kostengruppen nach DIN 276-1 2006: 499
Kostengruppen nach DIN 276-1 2008: 499

**01.07.0150 T-Stück Mineralwolle Wärmedämmung Rohr DN12 Gebäude 0,035W/(mK) D 20mm kaschiert Alu-Folie**
STLB-Bau 2026-04 047
T-Stück aus Mineralwolle DIN EN 14303, Wärmedämmung DIN 4140 an haus- und betriebstechnischen Anlagen, an Rohrleitung, DN 12, im Gebäude, Baustoffklasse DIN 4102-1 A (nichtbrennbar), Wärmeleitfähigkeit 0,035 W/(mK) bei 40 Grad C Mitteltemperatur DIN EN 12667, Dämmschichtdicke 20 mm, kaschiert mit Aluminiumfolie, Arbeitshöhe des Montageortes bis 3,5 m über der Standfläche des hierfür erforderlichen Gerüstes.
Menge: 2,000 St
Leistungsbereichkatalog: 047
DIN276 neu: 499
Kostengruppen nach DIN 276 2018: 499
Kostengruppen nach DIN 276-1 2006: 499
Kostengruppen nach DIN 276-1 2008: 499

**01.07.0160 T-Stück Mineralwolle Wärmedämmung Rohr DN15 Gebäude 0,035W/(mK) D 20mm kaschiert Alu-Folie**
STLB-Bau 2026-04 047
T-Stück aus Mineralwolle DIN EN 14303, Wärmedämmung DIN 4140 an haus- und betriebstechnischen Anlagen, an Rohrleitung, DN 15, im Gebäude, Baustoffklasse DIN 4102-1 A (nichtbrennbar), Wärmeleitfähigkeit 0,035 W/(mK) bei 40 Grad C Mitteltemperatur DIN EN 12667, Dämmschichtdicke 20 mm, kaschiert mit Aluminiumfolie, Arbeitshöhe des Montageortes bis 3,5 m über der Standfläche des hierfür erforderlichen Gerüstes.
Menge: 2,000 St
Leistungsbereichkatalog: 047
DIN276 neu: 499
Kostengruppen nach DIN 276 2018: 499
Kostengruppen nach DIN 276-1 2006: 499
Kostengruppen nach DIN 276-1 2008: 499

**01.07.0170 T-Stück Mineralwolle Wärmedämmung Rohr DN20 Gebäude 0,035W/(mK) D 20mm kaschiert Alu-Folie**
STLB-Bau 2026-04 047
T-Stück aus Mineralwolle DIN EN 14303, Wärmedämmung DIN 4140 an haus- und betriebstechnischen Anlagen, an Rohrleitung, DN 20, im Gebäude, Baustoffklasse DIN 4102-1 A (nichtbrennbar), Wärmeleitfähigkeit 0,035 W/(mK) bei 40 Grad C Mitteltemperatur DIN EN 12667, Dämmschichtdicke 20 mm, kaschiert mit Aluminiumfolie, Arbeitshöhe des Montageortes bis 3,5 m über der Standfläche des hierfür erforderlichen Gerüstes.
Menge: 2,000 St
Leistungsbereichkatalog: 047
DIN276 neu: 499
Kostengruppen nach DIN 276 2018: 499
Kostengruppen nach DIN 276-1 2006: 499
Kostengruppen nach DIN 276-1 2008: 499

**01.07.0180 T-Stück Mineralwolle Wärmedämmung Rohr DN25 Gebäude 0,035W/(mK) D 30mm kaschiert Alu-Folie**
STLB-Bau 2026-04 047
T-Stück aus Mineralwolle DIN EN 14303, Wärmedämmung DIN 4140 an haus- und betriebstechnischen Anlagen, an Rohrleitung, DN 25, im Gebäude, Baustoffklasse DIN 4102-1 A (nichtbrennbar), Wärmeleitfähigkeit 0,035 W/(mK) bei 40 Grad C Mitteltemperatur DIN EN 12667, Dämmschichtdicke 30 mm, kaschiert mit Aluminiumfolie, Arbeitshöhe des Montageortes bis 3,5 m über der Standfläche des hierfür erforderlichen Gerüstes.
Menge: 2,000 St
Leistungsbereichkatalog: 047
DIN276 neu: 499
Kostengruppen nach DIN 276 2018: 499
Kostengruppen nach DIN 276-1 2006: 499
Kostengruppen nach DIN 276-1 2008: 499

**01.07.0190 T-Stück Mineralwolle Wärmedämmung Rohr DN32 Gebäude 0,035W/(mK) D 30mm kaschiert Alu-Folie**
STLB-Bau 2026-04 047
T-Stück aus Mineralwolle DIN EN 14303, Wärmedämmung DIN 4140 an haus- und betriebstechnischen Anlagen, an Rohrleitung, DN 32, im Gebäude, Baustoffklasse DIN 4102-1 A (nichtbrennbar), Wärmeleitfähigkeit 0,035 W/(mK) bei 40 Grad C Mitteltemperatur DIN EN 12667, Dämmschichtdicke 30 mm, kaschiert mit Aluminiumfolie, Arbeitshöhe des Montageortes bis 3,5 m über der Standfläche des hierfür erforderlichen Gerüstes.
Menge: 4,000 St
Leistungsbereichkatalog: 047
DIN276 neu: 499
Kostengruppen nach DIN 276 2018: 499
Kostengruppen nach DIN 276-1 2006: 499
Kostengruppen nach DIN 276-1 2008: 499

**01.07.0200 T-Stück Mineralwolle Wärmedämmung Rohr DN40 Gebäude 0,035W/(mK) D 40mm kaschiert Alu-Folie**
STLB-Bau 2026-04 047
T-Stück aus Mineralwolle DIN EN 14303, Wärmedämmung DIN 4140 an haus- und betriebstechnischen Anlagen, an Rohrleitung, DN 40, im Gebäude, Baustoffklasse DIN 4102-1 A (nichtbrennbar), Wärmeleitfähigkeit 0,035 W/(mK) bei 40 Grad C Mitteltemperatur DIN EN 12667, Dämmschichtdicke 40 mm, kaschiert mit Aluminiumfolie, Arbeitshöhe des Montageortes bis 3,5 m über der Standfläche des hierfür erforderlichen Gerüstes.
Menge: 6,000 St
Leistungsbereichkatalog: 047
DIN276 neu: 499
Kostengruppen nach DIN 276 2018: 499
Kostengruppen nach DIN 276-1 2006: 499
Kostengruppen nach DIN 276-1 2008: 499

**01.07.0210 T-Stück Mineralwolle Wärmedämmung Rohr DN50 Gebäude 0,035W/(mK) D 50mm kaschiert Alu-Folie**
STLB-Bau 2026-04 047
T-Stück aus Mineralwolle DIN EN 14303, Wärmedämmung DIN 4140 an haus- und betriebstechnischen Anlagen, an Rohrleitung, DN 50, im Gebäude, Baustoffklasse DIN 4102-1 A (nichtbrennbar), Wärmeleitfähigkeit 0,035 W/(mK) bei 40 Grad C Mitteltemperatur DIN EN 12667, Dämmschichtdicke 50 mm, kaschiert mit Aluminiumfolie, Arbeitshöhe des Montageortes bis 3,5 m über der Standfläche des hierfür erforderlichen Gerüstes.
Menge: 3,000 St
Leistungsbereichkatalog: 047
DIN276 neu: 499
Kostengruppen nach DIN 276 2018: 499
Kostengruppen nach DIN 276-1 2006: 499
Kostengruppen nach DIN 276-1 2008: 499

**01.07.0220 Wärmedämmung Pumpe DN32 Gebäude PS-Hartschaum Platte D 30mm 0,033W/(mK )**
STLB-Bau 2026-04 047
Wärmedämmung ohne Ummantelung DIN 4140 an haus- und betriebstechnischen Anlagen, an Pumpe, Anschlussdurchmesser DN 32, im Gebäude, Dämmung aus Polystyrol-Hartschaum, als Platte, Dämmschichtdicke 30 mm, Baustoffklasse DIN 4102-1 B1 (schwerentflammbar), Wärmeleitfähigkeit 0,033 W/(mK) bei 40 Grad C Mitteltemperatur DIN EN 12667, Arbeitshöhe des Montageortes bis 3,5 m über der Standfläche des hierfür erforderlichen Gerüstes.
Menge: 1,000 St
Leistungsbereichkatalog: 047
DIN276 neu: 499
Kostengruppen nach DIN 276 2018: 499
Kostengruppen nach DIN 276-1 2006: 499
Kostengruppen nach DIN 276-1 2008: 499

**01.07.0230 Wärmedämmung Dreiwege-Regelventil DN32 Gebäude PS-Hartschaum Platte D 30mm 0,033W/(mK)**
STLB-Bau 2026-04 047
Wärmedämmung ohne Ummantelung DIN 4140 an haus- und betriebstechnischen Anlagen, an Dreiwege-Regelventil, DN 32, im Gebäude, Dämmung aus Polystyrol-Hartschaum, als Platte, Dämmschichtdicke 30 mm, Baustoffklasse DIN 4102-1 B1 (schwerentflammbar), Wärmeleitfähigkeit 0,033 W/(mK) bei 40 Grad C Mitteltemperatur DIN EN 12667, Arbeitshöhe des Montageortes bis 3,5 m über der Standfläche des hierfür erforderlichen Gerüstes.
Menge: 1,000 St
Leistungsbereichkatalog: 047
DIN276 neu: 499
Kostengruppen nach DIN 276 2018: 499
Kostengruppen nach DIN 276-1 2006: 499
Kostengruppen nach DIN 276-1 2008: 499

**01.07.0240 Wärmedämmung Dreiwege-Regelventil DN40 Gebäude PS-Hartschaum Platte D 40mm 0,033W/(mK)**
STLB-Bau 2026-04 047
Wärmedämmung ohne Ummantelung DIN 4140 an haus- und betriebstechnischen Anlagen, an Dreiwege-Regelventil, DN 40, im Gebäude, Dämmung aus Polystyrol-Hartschaum, als Platte, Dämmschichtdicke 40 mm, Baustoffklasse DIN 4102-1 B1 (schwerentflammbar), Wärmeleitfähigkeit 0,033 W/(mK) bei 40 Grad C Mitteltemperatur DIN EN 12667, Arbeitshöhe des Montageortes bis 3,5 m über der Standfläche des hierfür erforderlichen Gerüstes.
Menge: 1,000 St
Leistungsbereichkatalog: 047
DIN276 neu: 499
Kostengruppen nach DIN 276 2018: 499
Kostengruppen nach DIN 276-1 2006: 499
Kostengruppen nach DIN 276-1 2008: 499

**01.07.0250 Wärmedämmung Absperrklappe Antrieb DN40 Gebäude PS-Hartschaum Platte D 40mm 0,033W/(mK)**
STLB-Bau 2026-04 047
Wärmedämmung ohne Ummantelung DIN 4140 an haus- und betriebstechnischen Anlagen, an Absperrklappe mit Antrieb, DN 40, im Gebäude, Dämmung aus Polystyrol-Hartschaum, als Platte, Dämmschichtdicke 40 mm, Baustoffklasse DIN 4102-1 B1 (schwerentflammbar), Wärmeleitfähigkeit 0,033 W/(mK) bei 40 Grad C Mitteltemperatur DIN EN 12667, Arbeitshöhe des Montageortes bis 3,5 m über der Standfläche des hierfür erforderlichen Gerüstes.
Menge: 2,000 St
Leistungsbereichkatalog: 047
DIN276 neu: 499
Kostengruppen nach DIN 276 2018: 499
Kostengruppen nach DIN 276-1 2006: 499
Kostengruppen nach DIN 276-1 2008: 499

**01.07.0260 Wärmedämmung Schmutzfänger DN50 Gebäude PS-Hartschaum Platte D 50mm 0, 033W/(mK)**
STLB-Bau 2026-04 047
Wärmedämmung ohne Ummantelung DIN 4140 an haus- und betriebstechnischen Anlagen, an Schmutzfänger, DN 50, im Gebäude, Dämmung aus Polystyrol-Hartschaum, als Platte, Dämmschichtdicke 50 mm, Baustoffklasse DIN 4102-1 B1 (schwerentflammbar), Wärmeleitfähigkeit 0,033 W/(mK) bei 40 Grad C Mitteltemperatur DIN EN 12667, Arbeitshöhe des Montageortes bis 3,5 m über der Standfläche des hierfür erforderlichen Gerüstes.
Menge: 2,000 St
Leistungsbereichkatalog: 047
DIN276 neu: 499
Kostengruppen nach DIN 276 2018: 499
Kostengruppen nach DIN 276-1 2006: 499
Kostengruppen nach DIN 276-1 2008: 499

**01.07.0270 Wärmedämmung Absperrklappe DN40 Gebäude PS-Hartschaum Platte D 40mm 0, 033W/(mK)**
STLB-Bau 2026-04 047
Wärmedämmung ohne Ummantelung DIN 4140 an haus- und betriebstechnischen Anlagen, an Absperrklappe, DN 40, im Gebäude, Dämmung aus Polystyrol-Hartschaum, als Platte, Dämmschichtdicke 40 mm, Baustoffklasse DIN 4102-1 B1 (schwerentflammbar), Wärmeleitfähigkeit 0,033 W/(mK) bei 40 Grad C Mitteltemperatur DIN EN 12667, Arbeitshöhe des Montageortes bis 3,5 m über der Standfläche des hierfür erforderlichen Gerüstes.
Menge: 4,000 St
Leistungsbereichkatalog: 047
DIN276 neu: 499
Kostengruppen nach DIN 276 2018: 499
Kostengruppen nach DIN 276-1 2006: 499
Kostengruppen nach DIN 276-1 2008: 499

**01.07.0280 Wärmedämmung Absperrklappe DN50 Gebäude PS-Hartschaum Platte D 50mm 0, 033W/(mK)**
STLB-Bau 2026-04 047
Wärmedämmung ohne Ummantelung DIN 4140 an haus- und betriebstechnischen Anlagen, an Absperrklappe, DN 50, im Gebäude, Dämmung aus Polystyrol-Hartschaum, als Platte, Dämmschichtdicke 50 mm, Baustoffklasse DIN 4102-1 B1 (schwerentflammbar), Wärmeleitfähigkeit 0,033 W/(mK) bei 40 Grad C Mitteltemperatur DIN EN 12667, Arbeitshöhe des Montageortes bis 3,5 m über der Standfläche des hierfür erforderlichen Gerüstes.
Menge: 4,000 St
Leistungsbereichkatalog: 047
DIN276 neu: 499
Kostengruppen nach DIN 276 2018: 499
Kostengruppen nach DIN 276-1 2006: 499
Kostengruppen nach DIN 276-1 2008: 499

**01.07.0290 Wärmedämmung Kugelhahn DN25 Gebäude PS-Hartschaum Platte D 30mm 0,033W /(mK)**
STLB-Bau 2026-04 047
Wärmedämmung ohne Ummantelung DIN 4140 an haus- und betriebstechnischen Anlagen, an Kugelhahn, DN 25, im Gebäude, Dämmung aus Polystyrol-Hartschaum, als Platte, Dämmschichtdicke 30 mm, Baustoffklasse DIN 4102-1 B1 (schwerentflammbar), Wärmeleitfähigkeit 0,033 W/(mK) bei 40 Grad C Mitteltemperatur DIN EN 12667, Arbeitshöhe des Montageortes bis 3,5 m über der Standfläche des hierfür erforderlichen Gerüstes.
Menge: 2,000 St
Leistungsbereichkatalog: 047
DIN276 neu: 499
Kostengruppen nach DIN 276 2018: 499
Kostengruppen nach DIN 276-1 2006: 499
Kostengruppen nach DIN 276-1 2008: 499

**01.07.0300 Wärmedämmung Kugelhahn DN32 Gebäude PS-Hartschaum Platte D 30mm 0,033W /(mK)**
STLB-Bau 2026-04 047
Wärmedämmung ohne Ummantelung DIN 4140 an haus- und betriebstechnischen Anlagen, an Kugelhahn, DN 32, im Gebäude, Dämmung aus Polystyrol-Hartschaum, als Platte, Dämmschichtdicke 30 mm, Baustoffklasse DIN 4102-1 B1 (schwerentflammbar), Wärmeleitfähigkeit 0,033 W/(mK) bei 40 Grad C Mitteltemperatur DIN EN 12667, Arbeitshöhe des Montageortes bis 3,5 m über der Standfläche des hierfür erforderlichen Gerüstes.
Menge: 2,000 St
Leistungsbereichkatalog: 047
DIN276 neu: 499
Kostengruppen nach DIN 276 2018: 499
Kostengruppen nach DIN 276-1 2006: 499
Kostengruppen nach DIN 276-1 2008: 499

**01.07.0310 Wärmedämmung Kugelhahn DN40 Gebäude PS-Hartschaum Platte D 40mm 0,033W /(mK)**
STLB-Bau 2026-04 047
Wärmedämmung ohne Ummantelung DIN 4140 an haus- und betriebstechnischen Anlagen, an Kugelhahn, DN 40, im Gebäude, Dämmung aus Polystyrol-Hartschaum, als Platte, Dämmschichtdicke 40 mm, Baustoffklasse DIN 4102-1 B1 (schwerentflammbar), Wärmeleitfähigkeit 0,033 W/(mK) bei 40 Grad C Mitteltemperatur DIN EN 12667, Arbeitshöhe des Montageortes bis 3,5 m über der Standfläche des hierfür erforderlichen Gerüstes.
Menge: 2,000 St
Leistungsbereichkatalog: 047
DIN276 neu: 499
Kostengruppen nach DIN 276 2018: 499
Kostengruppen nach DIN 276-1 2006: 499
Kostengruppen nach DIN 276-1 2008: 499

**01.07.0320 Wärmedämmung Kugelhahn DN50 Gebäude PS-Hartschaum Platte D 50mm 0,033W /(mK)**
STLB-Bau 2026-04 047
Wärmedämmung ohne Ummantelung DIN 4140 an haus- und betriebstechnischen Anlagen, an Kugelhahn, DN 50, im Gebäude, Dämmung aus Polystyrol-Hartschaum, als Platte, Dämmschichtdicke 50 mm, Baustoffklasse DIN 4102-1 B1 (schwerentflammbar), Wärmeleitfähigkeit 0,033 W/(mK) bei 40 Grad C Mitteltemperatur DIN EN 12667, Arbeitshöhe des Montageortes bis 3,5 m über der Standfläche des hierfür erforderlichen Gerüstes.
Menge: 2,000 St
Leistungsbereichkatalog: 047
DIN276 neu: 499
Kostengruppen nach DIN 276 2018: 499
Kostengruppen nach DIN 276-1 2006: 499
Kostengruppen nach DIN 276-1 2008: 499

#### Abschnitt 01.08 Heizkörper und Zubehör

**01.08.0010 Flachheizkörper Stahl H 550-600mm L 1900-2000mm Typ22**
STLB-Bau 2026-04 041
Flachheizkörper (Plattenheizkörper), aus Stahl, Wärmeleistung geprüft DIN EN 442-2, mit Registrierung, Bauhöhe über 550 bis 600 mm, Baulänge über 1900 bis 2000 mm, Bautiefe über 100 bis 125 mm, Typ 22, max. Betriebsüberdruck 0,6 MPa (6 bar), mit Grundbeschichtung DIN 55900-1 und Deckbeschichtung DIN 55900-2 als Pulverbeschichtung, Farbton weiß, Zweirohranschluss, horizontal gleichseitig, von oben nach unten, mit Frontverlängerung in horizontaler Richtung, einschl. Befestigungszubehör.
Menge: 1,000 St
Leistungsbereichkatalog: 041
DIN276 neu: 423
Kostengruppen nach DIN 276 2018: 423
Kostengruppen nach DIN 276-1 2006: 423
Kostengruppen nach DIN 276-1 2008: 423

**01.08.0020 Flachheizkörper Stahl H 850-900mm L 550-600mm Typ22**
STLB-Bau 2026-04 041
Flachheizkörper (Plattenheizkörper), aus Stahl, Wärmeleistung geprüft DIN EN 442-2, mit Registrierung, Bauhöhe über 850 bis 900 mm, Baulänge über 550 bis 600 mm, Typ 22, max. Betriebsüberdruck 0,6 MPa (6 bar), mit Grundbeschichtung DIN 55900-1 und Deckbeschichtung DIN 55900-2 als Pulverbeschichtung, Farbton weiß, Zweirohranschluss, horizontal gleichseitig, von oben nach unten, mit Frontverlängerung in horizontaler Richtung, einschl. Befestigungszubehör.
Menge: 1,000 St
Leistungsbereichkatalog: 041
DIN276 neu: 423
Kostengruppen nach DIN 276 2018: 423
Kostengruppen nach DIN 276-1 2006: 423
Kostengruppen nach DIN 276-1 2008: 423

**01.08.0030 Flachheizkörper Stahl H 850-900mm L 750-800mm Typ22**
STLB-Bau 2026-04 041
Flachheizkörper (Plattenheizkörper), aus Stahl, Wärmeleistung geprüft DIN EN 442-2, mit Registrierung, Bauhöhe über 850 bis 900 mm, Baulänge über 750 bis 800 mm, Typ 22, max. Betriebsüberdruck 0,6 MPa (6 bar), mit Grundbeschichtung DIN 55900-1 und Deckbeschichtung DIN 55900-2 als Pulverbeschichtung, Farbton weiß, Zweirohranschluss, horizontal gleichseitig, von oben nach unten, mit Frontverlängerung in horizontaler Richtung, einschl. Befestigungszubehör.
Menge: 1,000 St
Leistungsbereichkatalog: 041
DIN276 neu: 423
Kostengruppen nach DIN 276 2018: 423
Kostengruppen nach DIN 276-1 2006: 423
Kostengruppen nach DIN 276-1 2008: 423

**01.08.0040 Flachheizkörper Stahl H 500-550mm L 1100-1200mm Typ33**
STLB-Bau 2026-04 041
Flachheizkörper (Plattenheizkörper), aus Stahl, Wärmeleistung geprüft DIN EN 442-2, mit Registrierung, Bauhöhe über 500 bis 550 mm, Baulänge über 1100 bis 1200 mm, Bautiefe über 150 bis 175 mm, Typ 33, max. Betriebsüberdruck 0,6 MPa (6 bar), mit Grundbeschichtung DIN 55900-1 und Deckbeschichtung DIN 55900-2 als Pulverbeschichtung, Farbton weiß, Zweirohranschluss, horizontal gleichseitig, von oben nach unten, mit Frontverlängerung in horizontaler Richtung, einschl. Befestigungszubehör.
Menge: 1,000 St
Leistungsbereichkatalog: 041
DIN276 neu: 423
Kostengruppen nach DIN 276 2018: 423
Kostengruppen nach DIN 276-1 2006: 423
Kostengruppen nach DIN 276-1 2008: 423

**01.08.0050 Flachheizkörper Stahl H 500-550mm L 1700-1800mm Typ33**
STLB-Bau 2026-04 041
Flachheizkörper (Plattenheizkörper), aus Stahl, Wärmeleistung geprüft DIN EN 442-2, mit Registrierung, Bauhöhe über 500 bis 550 mm, Baulänge über 1700 bis 1800 mm, Bautiefe über 150 bis 175 mm, Typ 33, max. Betriebsüberdruck 0,6 MPa (6 bar), mit Grundbeschichtung DIN 55900-1 und Deckbeschichtung DIN 55900-2 als Pulverbeschichtung, Farbton weiß, Zweirohranschluss, horizontal gleichseitig, von oben nach unten, mit Frontverlängerung in horizontaler Richtung, einschl. Befestigungszubehör.
Menge: 2,000 St
Leistungsbereichkatalog: 041
DIN276 neu: 423
Kostengruppen nach DIN 276 2018: 423
Kostengruppen nach DIN 276-1 2006: 423
Kostengruppen nach DIN 276-1 2008: 423

**01.08.0060 Flachheizkörper Stahl H 600-650mm L 750-800mm Typ33**
STLB-Bau 2026-04 041
Flachheizkörper (Plattenheizkörper), aus Stahl, Wärmeleistung geprüft DIN EN 442-2, mit Registrierung, Bauhöhe über 600 bis 650 mm, Baulänge über 750 bis 800 mm, Bautiefe über 150 bis 175 mm, Typ 33, max. Betriebsüberdruck 0,6 MPa (6 bar), mit Grundbeschichtung DIN 55900-1 und Deckbeschichtung DIN 55900-2 als Pulverbeschichtung, Farbton weiß, Zweirohranschluss, horizontal gleichseitig, von oben nach unten, mit Frontverlängerung in horizontaler Richtung, einschl. Befestigungszubehör.
Menge: 1,000 St
Leistungsbereichkatalog: 041
DIN276 neu: 423
Kostengruppen nach DIN 276 2018: 423
Kostengruppen nach DIN 276-1 2006: 423
Kostengruppen nach DIN 276-1 2008: 423

**01.08.0070 Flachheizkörper Stahl H 600-650mm L 850-900mm Typ33**
STLB-Bau 2026-04 041
Flachheizkörper (Plattenheizkörper), aus Stahl, Wärmeleistung geprüft DIN EN 442-2, mit Registrierung, Bauhöhe über 600 bis 650 mm, Baulänge über 850 bis 900 mm, Bautiefe über 150 bis 175 mm, Typ 33, max. Betriebsüberdruck 0,6 MPa (6 bar), mit Grundbeschichtung DIN 55900-1 und Deckbeschichtung DIN 55900-2 als Pulverbeschichtung, Farbton weiß, Zweirohranschluss, horizontal gleichseitig, von oben nach unten, mit Frontverlängerung in horizontaler Richtung, einschl. Befestigungszubehör.
Menge: 3,000 St
Leistungsbereichkatalog: 041
DIN276 neu: 423
Kostengruppen nach DIN 276 2018: 423
Kostengruppen nach DIN 276-1 2006: 423
Kostengruppen nach DIN 276-1 2008: 423

**01.08.0080 Flachheizkörper Stahl H 600-650mm L 950-1000mm Typ33**
STLB-Bau 2026-04 041
Flachheizkörper (Plattenheizkörper), aus Stahl, Wärmeleistung geprüft DIN EN 442-2, mit Registrierung, Bauhöhe über 600 bis 650 mm, Baulänge über 950 bis 1000 mm, Bautiefe über 150 bis 175 mm, Typ 33, max. Betriebsüberdruck 0,6 MPa (6 bar), mit Grundbeschichtung DIN 55900-1 und Deckbeschichtung DIN 55900-2 als Pulverbeschichtung, Farbton weiß, Zweirohranschluss, horizontal gleichseitig, von oben nach unten, mit Frontverlängerung in horizontaler Richtung, einschl. Befestigungszubehör.
Menge: 4,000 St
Leistungsbereichkatalog: 041
DIN276 neu: 423
Kostengruppen nach DIN 276 2018: 423
Kostengruppen nach DIN 276-1 2006: 423
Kostengruppen nach DIN 276-1 2008: 423

**01.08.0090 Flachheizkörper Stahl H 600-650mm L 1100-1200mm Typ33**
STLB-Bau 2026-04 041
Flachheizkörper (Plattenheizkörper), aus Stahl, Wärmeleistung geprüft DIN EN 442-2, mit Registrierung, Bauhöhe über 600 bis 650 mm, Baulänge über 1100 bis 1200 mm, Bautiefe über 150 bis 175 mm, Typ 33, max. Betriebsüberdruck 0,6 MPa (6 bar), mit Grundbeschichtung DIN 55900-1 und Deckbeschichtung DIN 55900-2 als Pulverbeschichtung, Farbton weiß, Zweirohranschluss, horizontal gleichseitig, von oben nach unten, mit Frontverlängerung in horizontaler Richtung, einschl. Befestigungszubehör.
Menge: 3,000 St
Leistungsbereichkatalog: 041
DIN276 neu: 423
Kostengruppen nach DIN 276 2018: 423
Kostengruppen nach DIN 276-1 2006: 423
Kostengruppen nach DIN 276-1 2008: 423

**01.08.0100 Flachheizkörper Stahl H 600-650mm L 1500-1600mm Typ33**
STLB-Bau 2026-04 041
Flachheizkörper (Plattenheizkörper), aus Stahl, Wärmeleistung geprüft DIN EN 442-2, mit Registrierung, Bauhöhe über 600 bis 650 mm, Baulänge über 1500 bis 1600 mm, Bautiefe über 150 bis 175 mm, Typ 33, max. Betriebsüberdruck 0,6 MPa (6 bar), mit Grundbeschichtung DIN 55900-1 und Deckbeschichtung DIN 55900-2 als Pulverbeschichtung, Farbton weiß, Zweirohranschluss, horizontal gleichseitig, von oben nach unten, mit Frontverlängerung in horizontaler Richtung, einschl. Befestigungszubehör.
Menge: 1,000 St
Leistungsbereichkatalog: 041
DIN276 neu: 423
Kostengruppen nach DIN 276 2018: 423
Kostengruppen nach DIN 276-1 2006: 423
Kostengruppen nach DIN 276-1 2008: 423

**01.08.0110 Flachheizkörper Stahl H 850-900mm L 750-800mm Typ33**
STLB-Bau 2026-04 041
Flachheizkörper (Plattenheizkörper), aus Stahl, Wärmeleistung geprüft DIN EN 442-2, mit Registrierung, Bauhöhe über 850 bis 900 mm, Baulänge über 750 bis 800 mm, Bautiefe über 150 bis 175 mm, Typ 33, max. Betriebsüberdruck 0,6 MPa (6 bar), mit Grundbeschichtung DIN 55900-1 und Deckbeschichtung DIN 55900-2 als Pulverbeschichtung, Farbton weiß, Zweirohranschluss, horizontal gleichseitig, von oben nach unten, mit Frontverlängerung in horizontaler Richtung, einschl. Befestigungszubehör.
Menge: 1,000 St
Leistungsbereichkatalog: 041
DIN276 neu: 423
Kostengruppen nach DIN 276 2018: 423
Kostengruppen nach DIN 276-1 2006: 423
Kostengruppen nach DIN 276-1 2008: 423

**01.08.0120 Heizkörperregulierventil Eckausführung Voreinstellung DN15**
STLB-Bau 2026-04 041
Heizkörperregulierventil, DIN EN 215, Eckausführung, mit Gewindeanschluss, für Wasser bis 120 Grad C, Nenndruck 1 MPa (10 bar), mit Voreinstellung, mit Handradkappe, DN 15.
Menge: 20,000 St
Leistungsbereichkatalog: 041
DIN276 neu: 423
Kostengruppen nach DIN 276 2018: 423
Kostengruppen nach DIN 276-1 2006: 423
Kostengruppen nach DIN 276-1 2008: 423

**01.08.0130 Heizkörperregulierventil Durchgangsausführung Voreinstellung DN15**
STLB-Bau 2026-04 041
Heizkörperregulierventil, DIN EN 215, Durchgangsausführung, mit Gewindeanschluss, für Wasser bis 120 Grad C, Nenndruck 1 MPa (10 bar), mit Voreinstellung, mit Handradkappe, DN 15.
Menge: 20,000 St
Leistungsbereichkatalog: 041
DIN276 neu: 423
Kostengruppen nach DIN 276 2018: 423
Kostengruppen nach DIN 276-1 2006: 423
Kostengruppen nach DIN 276-1 2008: 423

**01.08.0140 Thermostatisches Heizkörperventil 2-Rohr-Installation Eckausführung Vo reinstellung DN15**
STLB-Bau 2026-04 041
Thermostatisches Heizkörperventil, DIN EN 215, für 2-Rohr-Installation, Eckausführung, mit Gewindeanschluss, für Wasser bis 120 Grad C, Nenndruck 1 MPa (10 bar), mit Voreinstellung, DN 15.
Menge: 20,000 St
Leistungsbereichkatalog: 041
DIN276 neu: 423
Kostengruppen nach DIN 276 2018: 423
Kostengruppen nach DIN 276-1 2006: 423
Kostengruppen nach DIN 276-1 2008: 423

**01.08.0150 Thermostatisches Heizkörperventil 2-Rohr-Installation Durchgangsausfüh rung Voreinstellung DN15**
STLB-Bau 2026-04 041
Thermostatisches Heizkörperventil, DIN EN 215, für 2-Rohr-Installation, Durchgangsausführung, mit Gewindeanschluss, für Wasser bis 120 Grad C, Nenndruck 1 MPa (10 bar), mit Voreinstellung, DN 15.
Menge: 20,000 St
Leistungsbereichkatalog: 041
DIN276 neu: 423
Kostengruppen nach DIN 276 2018: 423
Kostengruppen nach DIN 276-1 2006: 423
Kostengruppen nach DIN 276-1 2008: 423

**01.08.0160 Thermostatkopf Frostschutzstellung begrenzbar**
STLB-Bau 2026-04 041
Thermostatkopf, DIN EN 215, Medium Flüssigkeit, mit Gewindeanschluss, bis 120 Grad C, mit Frostschutzstellung, begrenzbar, als Behördenmodell.
Menge: 40,000 St
Leistungsbereichkatalog: 041
DIN276 neu: 423
Kostengruppen nach DIN 276 2018: 423
Kostengruppen nach DIN 276-1 2006: 423
Kostengruppen nach DIN 276-1 2008: 423

**01.08.0170 Heizkörperverschraubung Eckausführung Absperr. Voreinstellung Entleeru ng DN15**
STLB-Bau 2026-04 041
Heizkörperverschraubung, für Eckausführung, für Wasser bis 120 Grad C, Nenndruck 1 MPa (10 bar), mit Absperrung, Voreinstellung und Entleerung, DN 15.
Menge: 20,000 St
Leistungsbereichkatalog: 041
DIN276 neu: 423
Kostengruppen nach DIN 276 2018: 423
Kostengruppen nach DIN 276-1 2006: 423
Kostengruppen nach DIN 276-1 2008: 423

**01.08.0180 Heizkörperverschraubung Durchgangsausführung Absperr. Voreinstellung E ntleerung DN15**
STLB-Bau 2026-04 041
Heizkörperverschraubung, für Durchgangsausführung, für Wasser bis 120 Grad C, Nenndruck 1 MPa (10 bar), mit Absperrung, Voreinstellung und Entleerung, DN 15.
Menge: 20,000 St
Leistungsbereichkatalog: 041
DIN276 neu: 423
Kostengruppen nach DIN 276 2018: 423
Kostengruppen nach DIN 276-1 2006: 423
Kostengruppen nach DIN 276-1 2008: 423

**01.08.0190 Dokumentation hydr. Abgl. Datenträger 2fach**
STLB-Bau 2026-04 041
Dokumentation des Hydraulischen Abgleiches auf Datenträger, in 2-facher Ausfertigung, Unterlagen auf Datenträger mit strukturierter Ablage.
Menge: 1,000 St
Leistungsbereichkatalog: 041
DIN276 neu: 422
Kostengruppen nach DIN 276 2018: 422
Kostengruppen nach DIN 276-1 2006: 422
Kostengruppen nach DIN 276-1 2008: 422

#### Abschnitt 01.09 Elektroheizkörper und Zubehör

**01.09.0010 Elektroheizkörper H 600-650 mm L 350-400 mm**
Flächenspeicherheizung, mit Schamotte-
Speicherkern, durchzogen von elektischen
Heizwiederständen, Bauhöhe über 600 bis
650 mm, Baulänge über 350mm bis 400 mm,
Bautiefe über 50 bis 100 mm, Farbton weiß,
mit integriertem Thermostat, abnehmbares
Netzkable mit Schukostecker min. 1,5 m lang,
mit Füßen zur mobilen Aufstellung.
Wärmeleistung min. 650 W.
Menge: 3,000 St

**01.09.0020 Elektroheizkörper H 600-650 mm L 650-700 mm**
Flächenspeicherheizung, mit Schamotte-
Speicherkern, durchzogen von elektischen
Heizwiederständen, Bauhöhe über 600 bis
650 mm, Baulänge über 650mm bis 700 mm,
Bautiefe über 50 bis 100 mm, Farbton weiß,
mit integriertem Thermostat, abnehmbares
Netzkable mit Schukostecker min. 1,5 m lang,
mit Füßen zur mobilen Aufstellung.
Wärmeleistung min. 1.300 W.
Menge: 4,000 St

### Kapitel 02 Sanitärarbeiten

#### Abschnitt 02.01 Rohrleitungen und Zubehör

**02.01.0010 Rohr Stahl niro geschweißt TW AD 15mm WD 1mm Pressen**
STLB-Bau 2026-04 042
Rohrleitung aus nichtrostenden Stahlrohren DVGW GW 541, geschweißt, Werkstoff-Nr 1.4401, für Trinkwasser DIN 1988-200, Außendurchmesser 15 mm, Wanddicke 1 mm, Verbindung durch Pressen, einschl. Dichtungsmittel und Herstellen der Verbindungen, Form- und Verbindungsstücke werden gesondert vergütet, Rohrbefestigungen werden gesondert vergütet, Verlegung in Gebäuden.
Menge: 5,000 m
Leistungsbereichkatalog: 042
DIN276 neu: 412

**02.01.0020 Rohr Stahl niro geschweißt TW AD 18mm WD 1mm Pressen**
STLB-Bau 2026-04 042
Rohrleitung aus nichtrostenden Stahlrohren DVGW GW 541, geschweißt, Werkstoff-Nr 1.4401, für Trinkwasser DIN 1988-200, Außendurchmesser 18 mm, Wanddicke 1 mm, Verbindung durch Pressen, einschl. Dichtungsmittel und Herstellen der Verbindungen, Form- und Verbindungsstücke werden gesondert vergütet, Rohrbefestigungen werden gesondert vergütet, Verlegung in Gebäuden.
Menge: 10,000 m
Leistungsbereichkatalog: 042
DIN276 neu: 412

**02.01.0030 Rohr Stahl niro geschweißt TW AD 22mm WD 1,2mm Pressen**
STLB-Bau 2026-04 042
Rohrleitung aus nichtrostenden Stahlrohren DVGW GW 541, geschweißt, Werkstoff-Nr 1.4401, für Trinkwasser DIN 1988-200, Außendurchmesser 22 mm, Wanddicke 1,2 mm, Verbindung durch Pressen, einschl. Dichtungsmittel und Herstellen der Verbindungen, Form- und Verbindungsstücke werden gesondert vergütet, Rohrbefestigungen werden gesondert vergütet, Verlegung in Gebäuden.
Menge: 10,000 m
Leistungsbereichkatalog: 042
DIN276 neu: 412

**02.01.0040 Rohr Stahl niro geschweißt TW AD 28mm WD 1,2mm Pressen**
STLB-Bau 2026-04 042
Rohrleitung aus nichtrostenden Stahlrohren DVGW GW 541, geschweißt, Werkstoff-Nr 1.4401, für Trinkwasser DIN 1988-200, Außendurchmesser 28 mm, Wanddicke 1,2 mm, Verbindung durch Pressen, einschl. Dichtungsmittel und Herstellen der Verbindungen, Form- und Verbindungsstücke werden gesondert vergütet, Rohrbefestigungen werden gesondert vergütet, Verlegung in Gebäuden.
Menge: 10,000 m
Leistungsbereichkatalog: 042
DIN276 neu: 412

**02.01.0050 Rohr Stahl niro geschweißt TW AD 35mm WD 1,5mm Pressen**
STLB-Bau 2026-04 042
Rohrleitung aus nichtrostenden Stahlrohren DVGW GW 541, geschweißt, Werkstoff-Nr 1.4401, für Trinkwasser DIN 1988-200, Außendurchmesser 35 mm, Wanddicke 1,5 mm, Verbindung durch Pressen, einschl. Dichtungsmittel und Herstellen der Verbindungen, Form- und Verbindungsstücke werden gesondert vergütet, besondere Rohrbefestigungen werden gesondert vergütet, Verlegung in Gebäuden.
Menge: 10,000 m
Leistungsbereichkatalog: 042
DIN276 neu: 412
Kostengruppen nach DIN 276-1 2008: 412

**02.01.0060 Bogen Stahl niro TW Pressverbindung AD 15mm**
STLB-Bau 2026-04 042
Bogen, aus nichtrostendem Stahl, für Rohrleitung aus nichtrostendem Stahl, für Trinkwasser DIN 1988-200, als Pressverbindung mit DVGW-Zertifizierung, mit Verpresstkennzeichnung und Prüfsicherheit, Außendurchmesser 15 mm.
Menge: 6,000 St
Leistungsbereichkatalog: 042
DIN276 neu: 412

**02.01.0070 Bogen Stahl niro TW Pressverbindung AD 18mm**
STLB-Bau 2026-04 042
Bogen, aus nichtrostendem Stahl, für Rohrleitung aus nichtrostendem Stahl, für Trinkwasser DIN 1988-200, als Pressverbindung mit DVGW-Zertifizierung, mit Verpresstkennzeichnung und Prüfsicherheit, Außendurchmesser 18 mm.
Menge: 8,000 St
Leistungsbereichkatalog: 042
DIN276 neu: 412

**02.01.0080 Bogen Stahl niro TW Pressverbindung AD 22mm**
STLB-Bau 2026-04 042
Bogen, aus nichtrostendem Stahl, für Rohrleitung aus nichtrostendem Stahl, für Trinkwasser DIN 1988-200, als Pressverbindung mit DVGW-Zertifizierung, mit Verpresstkennzeichnung und Prüfsicherheit, Außendurchmesser 22 mm.
Menge: 8,000 St
Leistungsbereichkatalog: 042
DIN276 neu: 412

**02.01.0090 Bogen Stahl niro TW Pressverbindung AD 28mm**
STLB-Bau 2026-04 042
Bogen, aus nichtrostendem Stahl, für Rohrleitung aus nichtrostendem Stahl, für Trinkwasser DIN 1988-200, als Pressverbindung mit DVGW-Zertifizierung, mit Verpresstkennzeichnung und Prüfsicherheit, Außendurchmesser 28 mm.
Menge: 10,000 St
Leistungsbereichkatalog: 042
DIN276 neu: 412

**02.01.0100 Bogen Stahl niro TW Pressverbindung AD 35mm**
STLB-Bau 2026-04 042
Bogen, aus nichtrostendem Stahl, für Rohrleitung aus nichtrostendem Stahl, für Trinkwasser DIN 1988-200, als Pressverbindung mit DVGW-Zertifizierung, mit Verpresstkennzeichnung und Prüfsicherheit, Außendurchmesser 35 mm.
Menge: 10,000 St
Leistungsbereichkatalog: 042
DIN276 neu: 412
Kostengruppen nach DIN 276-1 2008: 412

**02.01.0110 T-Stück Stahl niro TW Pressverbindung AD 15mm**
STLB-Bau 2026-04 042
T-Stück, aus nichtrostendem Stahl, für Rohrleitung aus nichtrostendem Stahl, für Trinkwasser DIN 1988-200, als Pressverbindung mit DVGW-Zertifizierung, mit Verpresstkennzeichnung und Prüfsicherheit, Außendurchmesser 15 mm.
Menge: 1,000 St
Leistungsbereichkatalog: 042
DIN276 neu: 412

**02.01.0120 T-Stück Stahl niro TW Pressverbindung AD 18mm**
STLB-Bau 2026-04 042
T-Stück, aus nichtrostendem Stahl, für Rohrleitung aus nichtrostendem Stahl, für Trinkwasser DIN 1988-200, als Pressverbindung mit DVGW-Zertifizierung, mit Verpresstkennzeichnung und Prüfsicherheit, Außendurchmesser 18 mm.
Menge: 1,000 St
Leistungsbereichkatalog: 042
DIN276 neu: 412

**02.01.0130 T-Stück Stahl niro TW Pressverbindung AD 22mm**
STLB-Bau 2026-04 042
T-Stück, aus nichtrostendem Stahl, für Rohrleitung aus nichtrostendem Stahl, für Trinkwasser DIN 1988-200, als Pressverbindung mit DVGW-Zertifizierung, mit Verpresstkennzeichnung und Prüfsicherheit, Außendurchmesser 22 mm.
Menge: 1,000 St
Leistungsbereichkatalog: 042
DIN276 neu: 412

**02.01.0140 T-Stück Stahl niro TW Pressverbindung AD 28mm**
STLB-Bau 2026-04 042
T-Stück, aus nichtrostendem Stahl, für Rohrleitung aus nichtrostendem Stahl, für Trinkwasser DIN 1988-200, als Pressverbindung mit DVGW-Zertifizierung, mit Verpresstkennzeichnung und Prüfsicherheit, Außendurchmesser 28 mm.
Menge: 2,000 St
Leistungsbereichkatalog: 042
DIN276 neu: 412

**02.01.0150 T-Stück Stahl niro TW Pressverbindung AD 35mm**
STLB-Bau 2026-04 042
T-Stück, aus nichtrostendem Stahl, für Rohrleitung aus nichtrostendem Stahl, für Trinkwasser DIN 1988-200, als Pressverbindung mit DVGW-Zertifizierung, mit Verpresstkennzeichnung und Prüfsicherheit, Außendurchmesser 35 mm.
Menge: 2,000 St
Leistungsbereichkatalog: 042
DIN276 neu: 412
Kostengruppen nach DIN 276-1 2008: 412

**02.01.0160 Reduzierstück Stahl niro TW Pressverbindung AD 18mm x 15mm**
STLB-Bau 2026-04 042
Reduzierstück, aus nichtrostendem Stahl, für Rohrleitung aus nichtrostendem Stahl, für Trinkwasser DIN 1988-200, als Pressverbindung mit DVGW-Zertifizierung, mit Verpresstkennzeichnung und Prüfsicherheit, Außendurchmesser 18 mm, 2. Durchmesser 15 mm.
Menge: 2,000 St
Leistungsbereichkatalog: 042
DIN276 neu: 412

**02.01.0170 Reduzierstück Stahl niro TW Pressverbindung AD 22mm x 15mm**
STLB-Bau 2026-04 042
Reduzierstück, aus nichtrostendem Stahl, für Rohrleitung aus nichtrostendem Stahl, für Trinkwasser DIN 1988-200, als Pressverbindung mit DVGW-Zertifizierung, mit Verpresstkennzeichnung und Prüfsicherheit, Außendurchmesser 22 mm, 2. Durchmesser 15 mm.
Menge: 2,000 St
Leistungsbereichkatalog: 042
DIN276 neu: 412

**02.01.0180 Reduzierstück Stahl niro TW Pressverbindung AD 22mm x 18mm**
STLB-Bau 2026-04 042
Reduzierstück, aus nichtrostendem Stahl, für Rohrleitung aus nichtrostendem Stahl, für Trinkwasser DIN 1988-200, als Pressverbindung mit DVGW-Zertifizierung, mit Verpresstkennzeichnung und Prüfsicherheit, Außendurchmesser 22 mm, 2. Durchmesser 18 mm.
Menge: 2,000 St
Leistungsbereichkatalog: 042
DIN276 neu: 412

**02.01.0190 Reduzierstück Stahl niro TW Pressverbindung AD 28mm x 22mm**
STLB-Bau 2026-04 042
Reduzierstück, aus nichtrostendem Stahl, für Rohrleitung aus nichtrostendem Stahl, für Trinkwasser DIN 1988-200, als Pressverbindung mit DVGW-Zertifizierung, mit Verpresstkennzeichnung und Prüfsicherheit, Außendurchmesser 28 mm, 2. Durchmesser 22 mm.
Menge: 3,000 St
Leistungsbereichkatalog: 042
DIN276 neu: 412
Kostengruppen nach DIN 276-1 2008: 412

**02.01.0200 Reduzierstück Stahl niro TW Pressverbindung AD 35mm x 28mm**
STLB-Bau 2026-04 042
Reduzierstück, aus nichtrostendem Stahl, für Rohrleitung aus nichtrostendem Stahl, für Trinkwasser DIN 1988-200, als Pressverbindung mit DVGW-Zertifizierung, mit Verpresstkennzeichnung und Prüfsicherheit, Außendurchmesser 35 mm, 2. Durchmesser 28 mm.
Menge: 3,000 St
Leistungsbereichkatalog: 042
DIN276 neu: 412
Kostengruppen nach DIN 276-1 2008: 412

**02.01.0210 Muffe Stahl niro TW Pressverbindung AD 15mm**
STLB-Bau 2026-04 042
Muffe, aus nichtrostendem Stahl, für Rohrleitung aus nichtrostendem Stahl, für Trinkwasser DIN 1988-200, als Pressverbindung mit DVGW-Zertifizierung, mit Verpresstkennzeichnung und Prüfsicherheit, Außendurchmesser 15 mm.
Menge: 2,000 St
Leistungsbereichkatalog: 042
DIN276 neu: 412

**02.01.0220 Muffe Stahl niro TW Pressverbindung AD 18mm**
STLB-Bau 2026-04 042
Muffe, aus nichtrostendem Stahl, für Rohrleitung aus nichtrostendem Stahl, für Trinkwasser DIN 1988-200, als Pressverbindung mit DVGW-Zertifizierung, mit Verpresstkennzeichnung und Prüfsicherheit, Außendurchmesser 18 mm.
Menge: 2,000 St
Leistungsbereichkatalog: 042
DIN276 neu: 412

**02.01.0230 Muffe Stahl niro TW Pressverbindung AD 22mm**
STLB-Bau 2026-04 042
Muffe, aus nichtrostendem Stahl, für Rohrleitung aus nichtrostendem Stahl, für Trinkwasser DIN 1988-200, als Pressverbindung mit DVGW-Zertifizierung, mit Verpresstkennzeichnung und Prüfsicherheit, Außendurchmesser 22 mm.
Menge: 2,000 St
Leistungsbereichkatalog: 042
DIN276 neu: 412

**02.01.0240 Muffe Stahl niro TW Pressverbindung AD 28mm**
STLB-Bau 2026-04 042
Muffe, aus nichtrostendem Stahl, für Rohrleitung aus nichtrostendem Stahl, für Trinkwasser DIN 1988-200, als Pressverbindung mit DVGW-Zertifizierung, mit Verpresstkennzeichnung und Prüfsicherheit, Außendurchmesser 28 mm.
Menge: 4,000 St
Leistungsbereichkatalog: 042
DIN276 neu: 412

**02.01.0250 Muffe Stahl niro TW Pressverbindung AD 35mm**
STLB-Bau 2026-04 042
Muffe, aus nichtrostendem Stahl, für Rohrleitung aus nichtrostendem Stahl, für Trinkwasser DIN 1988-200, als Pressverbindung mit DVGW-Zertifizierung, mit Verpresstkennzeichnung und Prüfsicherheit, Außendurchmesser 35 mm.
Menge: 4,000 St
Leistungsbereichkatalog: 042
DIN276 neu: 412
Kostengruppen nach DIN 276-1 2008: 412

**02.01.0260 Übergangsverschraubung Einsteckende IG Stahl niro TW Pressverbindung A D 18mm Rp1/2**
STLB-Bau 2026-04 042
Übergangsverschraubung, mit Einsteckende und Innengewinde, aus nichtrostendem Stahl, flach dichtend, für Rohrleitung aus nichtrostendem Stahl, Werkstoff-Nr 1.4401, für Trinkwasser DIN 1988-200, als Pressverbindung mit DVGW-Zertifizierung, mit Verpresstkennzeichnung und Prüfsicherheit, Außendurchmesser 18 mm, Gewindeanschluss Rp 1/2.
Menge: 2,000 St
Leistungsbereichkatalog: 042

**02.01.0270 Übergangsverschraubung Einsteckende IG Stahl niro TW Pressverbindung A D 22mm Rp3/4**
STLB-Bau 2026-04 042
Übergangsverschraubung, mit Einsteckende und Innengewinde, aus nichtrostendem Stahl, flach dichtend, für Rohrleitung aus nichtrostendem Stahl, Werkstoff-Nr 1.4401, für Trinkwasser DIN 1988-200, als Pressverbindung mit DVGW-Zertifizierung, mit Verpresstkennzeichnung und Prüfsicherheit, Außendurchmesser 22 mm, Gewindeanschluss Rp 3/4.
Menge: 2,000 St
Leistungsbereichkatalog: 042

**02.01.0280 Übergangsverschraubung Einsteckende IG Stahl niro TW Pressverbindung A D 28mm Rp1**
STLB-Bau 2026-04 042
Übergangsverschraubung, mit Einsteckende und Innengewinde, aus nichtrostendem Stahl, flach dichtend, für Rohrleitung aus nichtrostendem Stahl, Werkstoff-Nr 1.4401, für Trinkwasser DIN 1988-200, als Pressverbindung mit DVGW-Zertifizierung, mit Verpresstkennzeichnung und Prüfsicherheit, Außendurchmesser 28 mm, Gewindeanschluss Rp 1.
Menge: 2,000 St
Leistungsbereichkatalog: 042

**02.01.0290 Übergangsverschraubung Einsteckende IG Stahl niro TW Pressverbindung A D 35mm Rp1 1/4**
STLB-Bau 2026-04 042
Übergangsverschraubung, mit Einsteckende und Innengewinde, aus nichtrostendem Stahl, flach dichtend, für Rohrleitung aus nichtrostendem Stahl, für Trinkwasser DIN 1988-200, als Pressverbindung mit DVGW-Zertifizierung, mit Verpresstkennzeichnung und Prüfsicherheit, Außendurchmesser 35 mm, Gewindeanschluss Rp 1 1/4.
Menge: 2,000 St
Leistungsbereichkatalog: 042
DIN276 neu: 412
Kostengruppen nach DIN 276 2018: 412
Kostengruppen nach DIN 276-1 2006: 412
Kostengruppen nach DIN 276-1 2008: 412

**02.01.0300 Rohraufhängung Stahl verz L bis 0,5m DN12**
STLB-Bau 2026-04 042
Rohraufhängung, aus verzinktem Stahl, für eine axiale Dehnungsaufnahme bis 20 mm, mit schalldämmenden Einlagen, Anforderungen entsprechend DIN 4109-1, Länge Aufhängung bis 0,5 m, Rohr aus nichtrostendem Stahl, DN 12.
Menge: 6,000 St
Leistungsbereichkatalog: 042
DIN276 neu: 412

**02.01.0310 Rohraufhängung Stahl verz L bis 0,5m DN15**
STLB-Bau 2026-04 042
Rohraufhängung, aus verzinktem Stahl, für eine axiale Dehnungsaufnahme bis 20 mm, mit schalldämmenden Einlagen, Anforderungen entsprechend DIN 4109-1, Länge Aufhängung bis 0,5 m, Rohr aus nichtrostendem Stahl, DN 15.
Menge: 8,000 St
Leistungsbereichkatalog: 042
DIN276 neu: 412

**02.01.0320 Rohraufhängung Stahl verz L bis 0,5m DN20**
STLB-Bau 2026-04 042
Rohraufhängung, aus verzinktem Stahl, für eine axiale Dehnungsaufnahme bis 20 mm, mit schalldämmenden Einlagen, Anforderungen entsprechend DIN 4109-1, Länge Aufhängung bis 0,5 m, Rohr aus nichtrostendem Stahl, DN 20.
Menge: 8,000 St
Leistungsbereichkatalog: 042
DIN276 neu: 412

**02.01.0330 Rohraufhängung Stahl verz L bis 0,5m DN25**
STLB-Bau 2026-04 042
Rohraufhängung, aus verzinktem Stahl, für eine axiale Dehnungsaufnahme bis 20 mm, mit schalldämmenden Einlagen, Anforderungen entsprechend DIN 4109-1, Länge Aufhängung bis 0,5 m, Rohr aus nichtrostendem Stahl, DN 25.
Menge: 8,000 St
Leistungsbereichkatalog: 042
DIN276 neu: 412

**02.01.0340 Rohraufhängung Stahl verz L bis 0,5m DN32**
STLB-Bau 2026-04 042
Rohraufhängung, aus verzinktem Stahl, mit schalldämmenden Einlagen, Anforderungen entsprechend DIN 4109-1, Länge Aufhängung bis 0,5 m, Rohr aus nichtrostendem Stahl, DN 32.
Menge: 8,000 St
Leistungsbereichkatalog: 042
DIN276 neu: 412
Kostengruppen nach DIN 276-1 2008: 412

*Hinweis: Kalkulationshinweis Armaturen:*
Kalkulationshinweis Armaturen:

Armaturen und Einbauteile sind jeweils mit
entsprechendem Übergang auf die Rohrleitung
zu liefern.
Dies ist bei der Kalkulation zu beachten.

**02.01.0350 Probenahmeventil Stahl niro absperrbar DN8**
STLB-Bau 2026-04 042
Probenahmeventil, zur Bestimmung mikrobiologischer und chemischer Parameter nach TrinkwVO, für Trinkwasser DIN 1988-200, Gehäuse, Oberteil und wasserberührende Teile der Innengarnitur aus nichtrostendem Stahl, Ventilkörper 360 Grad drehbar mit abflammbarem und drehbarem Auslaufbogen aus nichtrostendem Stahl, absperrbar, Gewindeanschluss, DN 8.
Menge: 3,000 St
Leistungsbereichkatalog: 042
DIN276 neu: 412
Kostengruppen nach DIN 276 2018: 412
Kostengruppen nach DIN 276-1 2006: 412
Kostengruppen nach DIN 276-1 2008: 412

**02.01.0360 Kugelhahn TW Rp1/2 PN10 Durchgang Messing**
STLB-Bau 2026-04 042
Kugelhahn, für Trinkwasserleitung DIN 1988-200, mit Muffenanschluss, Rp 1/2, Nenndruck 1 MPa (10 bar), Durchgangsform, mit Entleerung, Abdichtung mit O-Ring, Gehäuse aus Messing, einschl. Handgriff.
Menge: 1,000 St
Leistungsbereichkatalog: 042
DIN276 neu: 412
Kostengruppen nach DIN 276 2018: 412
Kostengruppen nach DIN 276-1 2006: 412
Kostengruppen nach DIN 276-1 2008: 412

**02.01.0370 Kugelhahn TW Rp1 PN10 Durchgang Messing**
STLB-Bau 2026-04 042
Kugelhahn, für Trinkwasserleitung DIN 1988-200, mit Muffenanschluss, Rp 1, Nenndruck 1 MPa (10 bar), Durchgangsform, mit Entleerung, Abdichtung mit O-Ring, Gehäuse aus Messing, einschl. Handgriff.
Menge: 1,000 St
Leistungsbereichkatalog: 042
DIN276 neu: 412
Kostengruppen nach DIN 276 2018: 412
Kostengruppen nach DIN 276-1 2006: 412
Kostengruppen nach DIN 276-1 2008: 412

**02.01.0380 Kugelhahn TW Rp1 1/4 PN10 Durchgang Messing**
STLB-Bau 2026-04 042
Kugelhahn, für Trinkwasserleitung DIN 1988-200, mit Muffenanschluss, Rp 1 1/4, Nenndruck 1 MPa (10 bar), Durchgangsform, mit Entleerung, Abdichtung mit O-Ring, Gehäuse aus Messing, einschl. Handgriff.
Menge: 1,000 St
Leistungsbereichkatalog: 042
DIN276 neu: 412
Kostengruppen nach DIN 276 2018: 412
Kostengruppen nach DIN 276-1 2006: 412
Kostengruppen nach DIN 276-1 2008: 412

**02.01.0390 Befüllkomb. BA Rotguss PN10 DN20 Dämmschalen**
STLB-Bau 2026-04 042
Befüllkombination, mit Rohrtrenner, Gruppe/Typ BA DIN EN 1717, mit Absperrung, Druckminderer DIN EN 1567, Druckmessgerät, integriertem Schmutzfänger, zur Absicherung von Anlagen bis Flüssigkeitskategorie 4 DIN EN 1717, aus Rotguss, Nenndruck 1 MPa (10 bar), DN 20, max. Betriebstemperatur 65 Grad C, Ausgangsdruck 1 bis 4 bar, mit Gewindeanschluss, einschl. Verschraubung, mit Dämmschalen.
Menge: 1,000 St
Leistungsbereichkatalog: 042
DIN276 neu: 412
Kostengruppen nach DIN 276 2018: 412
Kostengruppen nach DIN 276-1 2006: 412
Kostengruppen nach DIN 276-1 2008: 412

**02.01.0400 Bezeichnungsschild Alu H 60-70mm B 110-120mm Schildträger Spannband**
STLB-Bau 2026-04 042
Bezeichnungsschild, Farbe und Beschriftung nach Angaben des AG, aus Aluminium, Beschriftung 2-zeilig, gedruckt, rechteckig, Höhe über 60 bis 70 mm, Breite über 110 bis 120 mm, Befestigung mit Schildträger aus verzinktem Stahl, Halter und Spannband, Befestigungsuntergrund Rohrumhüllung.
Menge: 3,000 St
Leistungsbereichkatalog: 042
DIN276 neu: 412
Kostengruppen nach DIN 276 2018: 412
Kostengruppen nach DIN 276-1 2006: 412
Kostengruppen nach DIN 276-1 2008: 412

**02.01.0410 Anschluss an Rohrltg Wasser Kupfer AD 18mm Wärmedämmung entfernen Einb au Muffe Kupfer Durchm. 18mm**
STLB-Bau 2026-04 042
Anschluss herstellen, Form- und Verbindungsstücke werden gesondert vergütet, an Rohrleitung, Medium Wasser, aus Kupfer, Außendurchmesser 18 mm, durch Pressen, einschl. entfernen der Wärmedämmung an der Anschlussstelle und Einbau einer Muffe, mit Kupferrohr, Außendurchmesser 18 mm.
Menge: 1,000 St
Leistungsbereichkatalog: 042
DIN276 neu: 412
Kostengruppen nach DIN 276 2018: 412
Kostengruppen nach DIN 276-1 2006: 412
Kostengruppen nach DIN 276-1 2008: 412

**02.01.0420 Anschluss an Rohrltg Wasser Kupfer AD 28mm Wärmedämmung entfernen Einb au Muffe Kupfer Durchm. 28mm**
STLB-Bau 2026-04 042
Anschluss herstellen, Form- und Verbindungsstücke werden gesondert vergütet, an Rohrleitung, Medium Wasser, aus Kupfer, Außendurchmesser 28 mm, durch Pressen, einschl. entfernen der Wärmedämmung an der Anschlussstelle und Einbau einer Muffe, mit Kupferrohr, Außendurchmesser 28 mm.
Menge: 1,000 St
Leistungsbereichkatalog: 042
DIN276 neu: 412
Kostengruppen nach DIN 276 2018: 412
Kostengruppen nach DIN 276-1 2006: 412
Kostengruppen nach DIN 276-1 2008: 412

**02.01.0430 Anschluss an Rohrltg Wasser Kupfer AD 35mm Wärmedämmung entfernen Einb au Muffe Kupfer Durchm. 35mm**
STLB-Bau 2026-04 042
Anschluss herstellen, Form- und Verbindungsstücke werden gesondert vergütet, an Rohrleitung, Medium Wasser, aus Kupfer, Außendurchmesser 35 mm, durch Pressen, einschl. entfernen der Wärmedämmung an der Anschlussstelle und Einbau einer Muffe, mit Kupferrohr, Außendurchmesser 35 mm.
Menge: 2,000 St
Leistungsbereichkatalog: 042
DIN276 neu: 412
Kostengruppen nach DIN 276 2018: 412
Kostengruppen nach DIN 276-1 2006: 412
Kostengruppen nach DIN 276-1 2008: 412

**02.01.0440 Spülen Leitungsanlage DN32 Kalt-Warmwasser getrennt L 50-100m**
STLB-Bau 2026-04 042
Spülen der Leitungsanlage DIN EN 806-4 DN 32, mit Spülgerät, Rohrleitung aus Rohr aus nichtrostendem Stahl, für Kalt- und Warmwasser jeweils getrennt, Installation der Spüleinrichtungen einschl. Anschluss und Sicherung von Abwasserschläuchen, sowie Wiederverschließen nach dem Spülvorgang, Gesamtlänge Verteilleitungssystem über 50 bis 100 m.
Menge: 1,000 St
Leistungsbereichkatalog: 042
DIN276 neu: 412
Kostengruppen nach DIN 276 2018: 412
Kostengruppen nach DIN 276-1 2006: 412
Kostengruppen nach DIN 276-1 2008: 412

#### Abschnitt 02.02 Wärmedämmung und Zubehör

*Hinweis: Rohrschalen 100% bis 3,5m*

**02.02.0010 Wärmedämmung Rohr DN12 Gebäude Mineralwolle Rohrschale D 20mm**
STLB-Bau 2026-04 047
Wärmedämmung ohne Ummantelung DIN 4140 an haus- und betriebstechnischen Anlagen, an Rohrleitung, DN 12, im Gebäude, Dämmung aus Mineralwolle DIN EN 14303, als Rohrschale, Dämmschichtdicke 20 mm, Baustoffklasse DIN 4102-1 A2 (nichtbrennbar), Wärmeleitfähigkeit 0,035 W/(mK) bei 40 Grad C Mitteltemperatur DIN EN 12667, kaschiert mit Alufolie.
Menge: 5,000 m
Leistungsbereichkatalog: 047
Kostengruppen nach DIN 276-1 2008: 499

**02.02.0020 Wärmedämmung Rohr DN15 Gebäude Mineralwolle Rohrschale D 20mm**
STLB-Bau 2026-04 047
Wärmedämmung ohne Ummantelung DIN 4140 an haus- und betriebstechnischen Anlagen, an Rohrleitung, DN 15, im Gebäude, Dämmung aus Mineralwolle DIN EN 14303, als Rohrschale, Dämmschichtdicke 20 mm, Baustoffklasse DIN 4102-1 A2 (nichtbrennbar), Wärmeleitfähigkeit 0,035 W/(mK) bei 40 Grad C Mitteltemperatur DIN EN 12667, kaschiert mit Alufolie.
Menge: 10,000 m
Leistungsbereichkatalog: 047
Kostengruppen nach DIN 276-1 2008: 499

**02.02.0030 Wärmedämmung Rohr DN20 Gebäude Mineralwolle Rohrschale D 20mm**
STLB-Bau 2026-04 047
Wärmedämmung ohne Ummantelung DIN 4140 an haus- und betriebstechnischen Anlagen, an Rohrleitung, DN 20, im Gebäude, Dämmung aus Mineralwolle DIN EN 14303, als Rohrschale, Dämmschichtdicke 20 mm, Baustoffklasse DIN 4102-1 A2 (nichtbrennbar), Wärmeleitfähigkeit 0,035 W/(mK) bei 40 Grad C Mitteltemperatur DIN EN 12667, kaschiert mit Alufolie.
Menge: 10,000 m
Leistungsbereichkatalog: 047
Kostengruppen nach DIN 276-1 2008: 499

**02.02.0040 Wärmedämmung Rohr DN25 Gebäude Mineralwolle Rohrschale D 30mm**
STLB-Bau 2026-04 047
Wärmedämmung ohne Ummantelung DIN 4140 an haus- und betriebstechnischen Anlagen, an Rohrleitung, DN 25, im Gebäude, Dämmung aus Mineralwolle DIN EN 14303, als Rohrschale, Dämmschichtdicke 30 mm, Baustoffklasse DIN 4102-1 A2 (nichtbrennbar), Wärmeleitfähigkeit 0,035 W/(mK) bei 40 Grad C Mitteltemperatur DIN EN 12667, kaschiert mit Alufolie.
Menge: 10,000 m
Leistungsbereichkatalog: 047
DIN276 neu: 499
Kostengruppen nach DIN 276 2018: 499
Kostengruppen nach DIN 276-1 2006: 499
Kostengruppen nach DIN 276-1 2008: 499

**02.02.0050 Wärmedämmung Rohr DN32 Gebäude Mineralwolle Rohrschale D 30mm**
STLB-Bau 2026-04 047
Wärmedämmung ohne Ummantelung DIN 4140 an haus- und betriebstechnischen Anlagen, an Rohrleitung, DN 32, im Gebäude, Dämmung aus Mineralwolle DIN EN 14303, als Rohrschale, Dämmschichtdicke 30 mm, Baustoffklasse DIN 4102-1 A2 (nichtbrennbar), Wärmeleitfähigkeit 0,035 W/(mK) bei 40 Grad C Mitteltemperatur DIN EN 12667, kaschiert mit Alufolie.
Menge: 10,000 m
Leistungsbereichkatalog: 047
Kostengruppen nach DIN 276-1 2008: 499

**02.02.0060 Bogen Mineralwolle Wärmedämmung Rohr DN12 Gebäude 0,035W/(mK) D 20mm k aschiert Alu-Folie**
STLB-Bau 2026-04 047
Bogen aus Mineralwolle DIN EN 14303, Wärmedämmung DIN 4140 an haus- und betriebstechnischen Anlagen, an Rohrleitung, DN 12, im Gebäude, Brandverhaltensklasse DIN EN 13501-1 A1 (nichtbrennbar), Wärmeleitfähigkeit 0,035 W/(mK) bei 40 Grad C Mitteltemperatur DIN EN 12667, Dämmschichtdicke 20 mm, kaschiert mit Aluminiumfolie, Arbeitshöhe des Montageortes bis 3,5 m über der Standfläche des hierfür erforderlichen Gerüstes.
Menge: 6,000 St
Leistungsbereichkatalog: 047
Kostengruppen nach DIN 276-1 2008: 499

**02.02.0070 Bogen Mineralwolle Wärmedämmung Rohr DN15 Gebäude 0,035W/(mK) D 20mm k aschiert Alu-Folie**
STLB-Bau 2026-04 047
Bogen aus Mineralwolle DIN EN 14303, Wärmedämmung DIN 4140 an haus- und betriebstechnischen Anlagen, an Rohrleitung, DN 15, im Gebäude, Brandverhaltensklasse DIN EN 13501-1 A1 (nichtbrennbar), Wärmeleitfähigkeit 0,035 W/(mK) bei 40 Grad C Mitteltemperatur DIN EN 12667, Dämmschichtdicke 20 mm, kaschiert mit Aluminiumfolie, Arbeitshöhe des Montageortes bis 3,5 m über der Standfläche des hierfür erforderlichen Gerüstes.
Menge: 8,000 St
Leistungsbereichkatalog: 047
Kostengruppen nach DIN 276-1 2008: 499

**02.02.0080 Bogen Mineralwolle Wärmedämmung Rohr DN20 Gebäude 0,035W/(mK) D 20mm k aschiert Alu-Folie**
STLB-Bau 2026-04 047
Bogen aus Mineralwolle DIN EN 14303, Wärmedämmung DIN 4140 an haus- und betriebstechnischen Anlagen, an Rohrleitung, DN 20, im Gebäude, Brandverhaltensklasse DIN EN 13501-1 A1 (nichtbrennbar), Wärmeleitfähigkeit 0,035 W/(mK) bei 40 Grad C Mitteltemperatur DIN EN 12667, Dämmschichtdicke 20 mm, kaschiert mit Aluminiumfolie, Arbeitshöhe des Montageortes bis 3,5 m über der Standfläche des hierfür erforderlichen Gerüstes.
Menge: 8,000 St
Leistungsbereichkatalog: 047
Kostengruppen nach DIN 276-1 2008: 499

**02.02.0090 Bogen Mineralwolle Wärmedämmung Rohr DN25 Gebäude 0,035W/(mK) D 30mm k aschiert Alu-Folie**
STLB-Bau 2026-04 047
Bogen aus Mineralwolle DIN EN 14303, Wärmedämmung DIN 4140 an haus- und betriebstechnischen Anlagen, an Rohrleitung, DN 25, im Gebäude, Baustoffklasse DIN 4102-1 A (nichtbrennbar), Wärmeleitfähigkeit 0,035 W/(mK) bei 40 Grad C Mitteltemperatur DIN EN 12667, Dämmschichtdicke 30 mm, kaschiert mit Aluminiumfolie, Arbeitshöhe des Montageortes bis 3,5 m über der Standfläche des hierfür erforderlichen Gerüstes.
Menge: 8,000 St
Leistungsbereichkatalog: 047
DIN276 neu: 499
Kostengruppen nach DIN 276 2018: 499
Kostengruppen nach DIN 276-1 2006: 499
Kostengruppen nach DIN 276-1 2008: 499

**02.02.0100 Bogen Mineralwolle Wärmedämmung Rohr DN32 Gebäude 0,035W/(mK) D 30mm k aschiert Alu-Folie**
STLB-Bau 2026-04 047
Bogen aus Mineralwolle DIN EN 14303, Wärmedämmung DIN 4140 an haus- und betriebstechnischen Anlagen, an Rohrleitung, DN 32, im Gebäude, Baustoffklasse DIN 4102-1 A (nichtbrennbar), Wärmeleitfähigkeit 0,035 W/(mK) bei 40 Grad C Mitteltemperatur DIN EN 12667, Dämmschichtdicke 30 mm, kaschiert mit Aluminiumfolie, Arbeitshöhe des Montageortes bis 3,5 m über der Standfläche des hierfür erforderlichen Gerüstes.
Menge: 8,000 St
Leistungsbereichkatalog: 047
DIN276 neu: 499
Kostengruppen nach DIN 276 2018: 499
Kostengruppen nach DIN 276-1 2006: 499
Kostengruppen nach DIN 276-1 2008: 499

**02.02.0110 T-Stück Mineralwolle Wärmedämmung Rohr DN12 Gebäude 0,035W/(mK) D 20mm kaschiert Alu-Folie**
STLB-Bau 2026-04 047
T-Stück aus Mineralwolle DIN EN 14303, Wärmedämmung DIN 4140 an haus- und betriebstechnischen Anlagen, an Rohrleitung, DN 12, im Gebäude, Baustoffklasse DIN 4102-1 A (nichtbrennbar), Wärmeleitfähigkeit 0,035 W/(mK) bei 40 Grad C Mitteltemperatur DIN EN 12667, Dämmschichtdicke 20 mm, kaschiert mit Aluminiumfolie, Arbeitshöhe des Montageortes bis 3,5 m über der Standfläche des hierfür erforderlichen Gerüstes.
Menge: 1,000 St
Leistungsbereichkatalog: 047
DIN276 neu: 499
Kostengruppen nach DIN 276 2018: 499
Kostengruppen nach DIN 276-1 2006: 499
Kostengruppen nach DIN 276-1 2008: 499

**02.02.0120 T-Stück Mineralwolle Wärmedämmung Rohr DN15 Gebäude 0,035W/(mK) D 20mm kaschiert Alu-Folie**
STLB-Bau 2026-04 047
T-Stück aus Mineralwolle DIN EN 14303, Wärmedämmung DIN 4140 an haus- und betriebstechnischen Anlagen, an Rohrleitung, DN 15, im Gebäude, Baustoffklasse DIN 4102-1 A (nichtbrennbar), Wärmeleitfähigkeit 0,035 W/(mK) bei 40 Grad C Mitteltemperatur DIN EN 12667, Dämmschichtdicke 20 mm, kaschiert mit Aluminiumfolie, Arbeitshöhe des Montageortes bis 3,5 m über der Standfläche des hierfür erforderlichen Gerüstes.
Menge: 1,000 St
Leistungsbereichkatalog: 047
DIN276 neu: 499
Kostengruppen nach DIN 276 2018: 499
Kostengruppen nach DIN 276-1 2006: 499
Kostengruppen nach DIN 276-1 2008: 499

**02.02.0130 T-Stück Mineralwolle Wärmedämmung Rohr DN20 Gebäude 0,035W/(mK) D 20mm kaschiert Alu-Folie**
STLB-Bau 2026-04 047
T-Stück aus Mineralwolle DIN EN 14303, Wärmedämmung DIN 4140 an haus- und betriebstechnischen Anlagen, an Rohrleitung, DN 20, im Gebäude, Baustoffklasse DIN 4102-1 A (nichtbrennbar), Wärmeleitfähigkeit 0,035 W/(mK) bei 40 Grad C Mitteltemperatur DIN EN 12667, Dämmschichtdicke 20 mm, kaschiert mit Aluminiumfolie, Arbeitshöhe des Montageortes bis 3,5 m über der Standfläche des hierfür erforderlichen Gerüstes.
Menge: 1,000 St
Leistungsbereichkatalog: 047
DIN276 neu: 499
Kostengruppen nach DIN 276 2018: 499
Kostengruppen nach DIN 276-1 2006: 499
Kostengruppen nach DIN 276-1 2008: 499

**02.02.0140 T-Stück Mineralwolle Wärmedämmung Rohr DN25 Gebäude 0,035W/(mK) D 30mm kaschiert Alu-Folie**
STLB-Bau 2026-04 047
T-Stück aus Mineralwolle DIN EN 14303, Wärmedämmung DIN 4140 an haus- und betriebstechnischen Anlagen, an Rohrleitung, DN 25, im Gebäude, Baustoffklasse DIN 4102-1 A (nichtbrennbar), Wärmeleitfähigkeit 0,035 W/(mK) bei 40 Grad C Mitteltemperatur DIN EN 12667, Dämmschichtdicke 30 mm, kaschiert mit Aluminiumfolie, Arbeitshöhe des Montageortes bis 3,5 m über der Standfläche des hierfür erforderlichen Gerüstes.
Menge: 2,000 St
Leistungsbereichkatalog: 047
DIN276 neu: 499
Kostengruppen nach DIN 276 2018: 499
Kostengruppen nach DIN 276-1 2006: 499
Kostengruppen nach DIN 276-1 2008: 499

**02.02.0150 T-Stück Mineralwolle Wärmedämmung Rohr DN32 Gebäude 0,035W/(mK) D 30mm kaschiert Alu-Folie**
STLB-Bau 2026-04 047
T-Stück aus Mineralwolle DIN EN 14303, Wärmedämmung DIN 4140 an haus- und betriebstechnischen Anlagen, an Rohrleitung, DN 32, im Gebäude, Baustoffklasse DIN 4102-1 A (nichtbrennbar), Wärmeleitfähigkeit 0,035 W/(mK) bei 40 Grad C Mitteltemperatur DIN EN 12667, Dämmschichtdicke 30 mm, kaschiert mit Aluminiumfolie, Arbeitshöhe des Montageortes bis 3,5 m über der Standfläche des hierfür erforderlichen Gerüstes.
Menge: 2,000 St
Leistungsbereichkatalog: 047
DIN276 neu: 499
Kostengruppen nach DIN 276 2018: 499
Kostengruppen nach DIN 276-1 2006: 499
Kostengruppen nach DIN 276-1 2008: 499

**02.02.0160 Wärmedämmung Kugelhahn DN15 Gebäude PS-Hartschaum Platte D 30mm 0,033W /(mK)**
STLB-Bau 2026-04 047
Wärmedämmung ohne Ummantelung DIN 4140 an haus- und betriebstechnischen Anlagen, an Kugelhahn, mit Entleerung, DN 15, im Gebäude, Dämmung aus Polystyrol-Hartschaum, als Platte, Dämmschichtdicke 30 mm, Baustoffklasse DIN 4102-1 B1 (schwerentflammbar), Wärmeleitfähigkeit 0,033 W/(mK) bei 40 Grad C Mitteltemperatur DIN EN 12667, Arbeitshöhe des Montageortes bis 3,5 m über der Standfläche des hierfür erforderlichen Gerüstes.
Menge: 1,000 St
Leistungsbereichkatalog: 047
DIN276 neu: 499
Kostengruppen nach DIN 276 2018: 499
Kostengruppen nach DIN 276-1 2006: 499
Kostengruppen nach DIN 276-1 2008: 499

**02.02.0170 Wärmedämmung Kugelhahn DN25 Gebäude PS-Hartschaum Platte D 30mm 0,033W /(mK)**
STLB-Bau 2026-04 047
Wärmedämmung ohne Ummantelung DIN 4140 an haus- und betriebstechnischen Anlagen, an Kugelhahn, mit Entleerung, DN 25, im Gebäude, Dämmung aus Polystyrol-Hartschaum, als Platte, Dämmschichtdicke 30 mm, Baustoffklasse DIN 4102-1 B1 (schwerentflammbar), Wärmeleitfähigkeit 0,033 W/(mK) bei 40 Grad C Mitteltemperatur DIN EN 12667, Arbeitshöhe des Montageortes bis 3,5 m über der Standfläche des hierfür erforderlichen Gerüstes.
Menge: 1,000 St
Leistungsbereichkatalog: 047
DIN276 neu: 499
Kostengruppen nach DIN 276 2018: 499
Kostengruppen nach DIN 276-1 2006: 499
Kostengruppen nach DIN 276-1 2008: 499

**02.02.0180 Wärmedämmung Kugelhahn DN32 Gebäude PS-Hartschaum Platte D 30mm 0,033W /(mK)**
STLB-Bau 2026-04 047
Wärmedämmung ohne Ummantelung DIN 4140 an haus- und betriebstechnischen Anlagen, an Kugelhahn, mit Entleerung, DN 32, im Gebäude, Dämmung aus Polystyrol-Hartschaum, als Platte, Dämmschichtdicke 30 mm, Baustoffklasse DIN 4102-1 B1 (schwerentflammbar), Wärmeleitfähigkeit 0,033 W/(mK) bei 40 Grad C Mitteltemperatur DIN EN 12667, Arbeitshöhe des Montageortes bis 3,5 m über der Standfläche des hierfür erforderlichen Gerüstes.
Menge: 1,000 St
Leistungsbereichkatalog: 047
DIN276 neu: 499
Kostengruppen nach DIN 276 2018: 499
Kostengruppen nach DIN 276-1 2006: 499
Kostengruppen nach DIN 276-1 2008: 499

### Kapitel 03 Sonstiges

#### Abschnitt 03.01 Dokumentation

**03.01.0010 Bestandsunterlagen**
Mehrpreis Bestandsunterlagen

Mehrpreis für Bestandsunterlagen, die über das Maß der gemäß VOB Teil C zu lieferenden Unterlagen hinausgehen. Zu liefern sind Bestandsunterlagen 3-fach geheftet im DIN A4 Aktenordner mit Inhaltsverzeichnis und Beschriftung.

Je Ordner bestehend aus:

1.  Betriebskarteien
  Bk 01 Wartung / Prüfung
  Bk 02 Anlagenbeschreibung
2.  Konformitätserklärung / CE - Bestätigung
3.  Anlagenbeschreibung + Bedienungs- und
  Betriebsanleitung
4.  Instandhaltungsanweisungen
5.  Unfallverhütungsvorschriften
6.  Geräteliste
7.  Produkt - Datenblätter
8.  Abnahmebescheinigung
9.  Einweisungsprotokoll
10.  Messprotokoll
11.  Sonstige Bescheinigungen
12.  Bestandspläne
  Grundrisse der Ausführungspläne
   - in Papier, farbig geplottet, und als dwg-Dateien auf
  CD-Rom/ Datenstick mit folgenden Eintragungen aller technischen
  Einrichtungen und deren Leistungen, Einstellwerten,
  Leitungsdimensionen und Leitungsmaterial
13.  Sonstiges
Menge: 1,000 St

#### Abschnitt 03.02 Demontagearbeiten

**03.02.0010 Pauschale Entsorgungskosten**
*** Pauschalposition
Pauschale Entsorgungs - und Abtransportkosten für das im
Abschnitt 03.12. (Demontagearbeiten) genannte zu demontierenden Materials einschließlich Containergestellung.
Menge: 1,000 psch

**03.02.0020 Heizungsanlage entleeren**
Vorhandene Heizungsanlage entleeren,
Betriebsmedium Heizungswasser, der
Wasserinhalt der Anlage beträgt ca. 500
Liter.
Menge: 1,000 St

**03.02.0030 Trinkwasseranlage entleeren**
Vorhandene Trinkwasseranlage entleeren,
Betriebsmedium Heizungswasser, der
Wasserinhalt der Anlage beträgt ca. 300
Liter.
Menge: 1,000 St

**03.02.0040 Brennwert-Kessel abbrechen**
Abbruch Brennwert-Kessel in Kompaktbauweise
im Rahmen einer Teilabbruchmaßnahme.
Fabrikat:  Buderus
Baujahr:  1998
Typ:  SB315
Leistung: 90 kW
Brennwert-Kessel entleeren, von den Rohrleitungen trennen und einschließlich der Kesselkreisregelung, der Sicherheitsgruppe und dem
Abgasrohr bis zur Schornsteineinführung (ca. 3 m)
demontieren. Gegebenfalls vor Ort zerteilen.
Ausführung innerhalb des Bauwerks, Abbruch
von Hand/mit handgeführten Kleingeräten,
Ausführung staubarm TRGS 559, aufgenommene
Stoffe sammeln, und auf der Baustelle lagern.
Menge: 1,000 St

**03.02.0050 Warmwasserspeicher außen Kunststoff abbrechen**
Abbruch Warmwasserspeicher Außenmantel
aus Kunststoff, im Rahmen einer Teilabbruchmaßnahme.
Fabrikat:  Buderus
Baujahr:  1998
Typ:  ST 200/3
Speicherinhalt: 200 Liter
Warmwasserspeicher entleeren, von den
Rohrleitungen trennen und einschließlich der
Zirkulationspumpe, den Sicherheitseinrichtungen
und der Regelung demontieren. Gegebenfalls vor
Ort zerteilen. Ausführung innerhalb des Bauwerks,
Abbruch von Hand/mit handgeführten Kleingeräten, Ausführung staubarm TRGS 559, aufgenommene
Stoffe sammeln, und auf der Baustelle lagern.
Menge: 1,000 St

**03.02.0060 Elektrokabel bis 5 x 1,5 mm² abbrechen nicht schadstoffbelastet**
Abbruch der Elektrokabel bis 5 x 1,5 mm², im
Gebäude, Höhe bis 4 m, im Rahmen einer Teilabbruchmaßnahme, nicht schadstoffbelastet,
Abfall ist nicht gefährlich,
Abbruch von Hand/mit handgeführten Kleingeräten, Ausführung staubarm TRGS 559, aufgenommene Stoffe zur Entsorgung sortieren, sammeln, auf LKW des AN laden,
die Entsorgung wird gesondert vergütet.
Menge: 30,000 m

**03.02.0070 Rohrltg Formstück Befest. Kupfer AD bis 20mm abbrechen nicht schadstof fbelastet v.Hand Stoffe laden LKW AN ges.Vergüt.Entsorg.**
STLB-Bau 2026-04 084
Abbruch der Rohrleitung einschl. der Form- und Verbindungsstücke und Befestigungen, aus Kupfer, Außendurchmesser bis 20 mm, im Gebäude, Höhe bis 4 m, im Rahmen einer Teilabbruchmaßnahme, nicht schadstoffbelastet,
Abfall ist nicht gefährlich,
Abbruch von Hand/mit handgeführten Kleingeräten, Ausführung staubarm TRGS 559, aufgenommene Stoffe zur Entsorgung sortieren, sammeln, auf LKW des AN laden,
die Entsorgung wird gesondert vergütet.
Menge: 40,000 m
Leistungsbereichkatalog: 084
DIN276 neu: 494
Kostengruppen nach DIN 276 2018: 494
Kostengruppen nach DIN 276-1 2006: 494
Kostengruppen nach DIN 276-1 2008: 494

**03.02.0080 Rohrltg Formstück Befest. Kupfer AD 20-40mm abbrechen nicht schadstoff belastet v.Hand Stoffe laden LKW AN ges.Vergüt.Entsorg.**
STLB-Bau 2026-04 084
Abbruch der Rohrleitung einschl. der Form- und Verbindungsstücke und Befestigungen, aus Kupfer, Außendurchmesser über 20 bis 40 mm, im Gebäude, Höhe bis 4 m, im Rahmen einer Teilabbruchmaßnahme, nicht schadstoffbelastet,
Abfall ist nicht gefährlich,
Abbruch von Hand/mit handgeführten Kleingeräten, Ausführung staubarm TRGS 559, aufgenommene Stoffe zur Entsorgung sortieren, sammeln, auf LKW des AN laden,
die Entsorgung wird gesondert vergütet.
Menge: 45,000 m
Leistungsbereichkatalog: 084
DIN276 neu: 494
Kostengruppen nach DIN 276 2018: 494
Kostengruppen nach DIN 276-1 2006: 494
Kostengruppen nach DIN 276-1 2008: 494

**03.02.0090 Rohrltg Formstück Befest. Kupfer AD 40-60mm abbrechen nicht schadstoff belastet v.Hand Stoffe laden LKW AN ges.Vergüt.Entsorg.**
STLB-Bau 2026-04 084
Abbruch der Rohrleitung einschl. der Form- und Verbindungsstücke und Befestigungen, aus Kupfer, Außendurchmesser über 40 bis 60 mm, im Gebäude, Höhe bis 4 m, im Rahmen einer Teilabbruchmaßnahme, nicht schadstoffbelastet,
Abfall ist nicht gefährlich,
Abbruch von Hand/mit handgeführten Kleingeräten, Ausführung staubarm TRGS 559, aufgenommene Stoffe zur Entsorgung sortieren, sammeln, auf LKW des AN laden,
die Entsorgung wird gesondert vergütet.
Menge: 20,000 m
Leistungsbereichkatalog: 084
DIN276 neu: 494
Kostengruppen nach DIN 276 2018: 494
Kostengruppen nach DIN 276-1 2006: 494
Kostengruppen nach DIN 276-1 2008: 494

**03.02.0100 Dämmung Rohrltg bis DN20 Mineralwolle kaschiert Alufolie Mantel Kunsts tofffolie abbrechen schadstoffbelastet 3kN/m3 D 20mm v.Hand Stoffe laden LKW AN ges.Vergüt.Entsorg.**
STLB-Bau 2026-04 084
Abbruch der Dämmung der Rohrleitung, Nenndurchmesser bis DN 20, Dämmschicht aus Mineralwolle, mit Folie aus Aluminium kaschiert, Ummantelung aus Kunststofffolie, als Schale, mechanisch befestigt, im Rahmen einer Teilabbruchmaßnahme, schadstoffbelastet, Schadstoff alte Mineralwolle TRGS 521,
Abfall ist gefährlich, Wichte des Abbruchstoffes DIN EN 1991-1-1 3 kN/m3, Dämmschichtdicke 20 mm, Ausführung innerhalb des Bauwerks, Arbeitshöhe bis 3 m,
Abbruch von Hand/mit handgeführten Kleingeräten, Ausführung staubarm TRGS 559, aufgenommene Stoffe zur Entsorgung sortieren, sammeln, im staubdichten, geschlossenen Behälter des AN lagern, Behältergröße über 5 bis 7 m3, auf LKW des AN laden,
die Entsorgung wird gesondert vergütet.
Menge: 10,000 m
Leistungsbereichkatalog: 084
DIN276 neu: 494
Kostengruppen nach DIN 276 2018: 494
Kostengruppen nach DIN 276-1 2006: 494
Kostengruppen nach DIN 276-1 2008: 494

**03.02.0110 Dämmung Rohrltg DN20-40 Mineralwolle kaschiert Alufolie Mantel Kunstst offfolie abbrechen schadstoffbelastet 3kN/m3 D 40mm v.Hand Stoffe laden LKW AN ges.Vergüt.Entsorg.**
STLB-Bau 2026-04 084
Abbruch der Dämmung der Rohrleitung, Nenndurchmesser über DN 20 bis DN 40, Dämmschicht aus Mineralwolle, mit Folie aus Aluminium kaschiert, Ummantelung aus Kunststofffolie, als Schale, mechanisch befestigt, im Rahmen einer Teilabbruchmaßnahme, schadstoffbelastet, Schadstoff alte Mineralwolle TRGS 521,
Abfall ist gefährlich, Wichte des Abbruchstoffes DIN EN 1991-1-1 3 kN/m3, Dämmschichtdicke 40 mm, Ausführung innerhalb des Bauwerks, Arbeitshöhe bis 3 m,
Abbruch von Hand/mit handgeführten Kleingeräten, Ausführung staubarm TRGS 559, aufgenommene Stoffe zur Entsorgung sortieren, sammeln, im staubdichten, geschlossenen Behälter des AN lagern, Behältergröße über 5 bis 7 m3, auf LKW des AN laden,
die Entsorgung wird gesondert vergütet.
Menge: 20,000 m
Leistungsbereichkatalog: 084
DIN276 neu: 494
Kostengruppen nach DIN 276 2018: 494
Kostengruppen nach DIN 276-1 2006: 494
Kostengruppen nach DIN 276-1 2008: 494

**03.02.0120 Dämmung Rohrltg DN40-60 Mineralwolle kaschiert Alufolie Mantel Kunstst offfolie abbrechen schadstoffbelastet 3kN/m3 D 50mm v.Hand Stoffe laden LKW AN ges.Vergüt.Entsorg.**
STLB-Bau 2026-04 084
Abbruch der Dämmung der Rohrleitung, Nenndurchmesser über DN 40 bis DN 60, Dämmschicht aus Mineralwolle, mit Folie aus Aluminium kaschiert, Ummantelung aus Kunststofffolie, als Schale, mechanisch befestigt, im Rahmen einer Teilabbruchmaßnahme, schadstoffbelastet, Schadstoff alte Mineralwolle TRGS 521,
Abfall ist gefährlich, Wichte des Abbruchstoffes DIN EN 1991-1-1 3 kN/m3, Dämmschichtdicke 50 mm, Ausführung innerhalb des Bauwerks, Arbeitshöhe bis 3 m,
Abbruch von Hand/mit handgeführten Kleingeräten, Ausführung staubarm TRGS 559, aufgenommene Stoffe zur Entsorgung sortieren, sammeln, im staubdichten, geschlossenen Behälter des AN lagern, Behältergröße über 5 bis 7 m3, auf LKW des AN laden,
die Entsorgung wird gesondert vergütet.
Menge: 20,000 m
Leistungsbereichkatalog: 084
DIN276 neu: 494
Kostengruppen nach DIN 276 2018: 494
Kostengruppen nach DIN 276-1 2006: 494
Kostengruppen nach DIN 276-1 2008: 494

**03.02.0130 Ausdehnungsgefäß 150-200l abbrechen nicht schadstoffbelastet v.Hand St offe laden LKW AN ges.Vergüt.Entsorg.**
STLB-Bau 2026-04 084
Abbruch Ausdehnungsgefäß, aus Stahl, für Heizungswasser, geschlossene Bauart mit Membran, Volumen über 150 bis 200 l, im Rahmen einer Teilabbruchmaßnahme, nicht schadstoffbelastet,
Abfall ist nicht gefährlich, vor Ort zerlegbar, Ausführung innerhalb des Bauwerks,
Arbeitshöhe
bis 3,5 m über der Standfläche des hierfür erforderlichen Gerüstes, Abbruch von Hand/mit handgeführten Kleingeräten, Ausführung staubarm TRGS 559,
aufgenommene Stoffe sammeln, auf LKW des AN laden,
die Entsorgung wird gesondert vergütet.
Menge: 1,000 St
Leistungsbereichkatalog: 084
DIN276 neu: 494
Kostengruppen nach DIN 276 2018: 494
Kostengruppen nach DIN 276-1 2006: 494
Kostengruppen nach DIN 276-1 2008: 494

**03.02.0140 Pumpe abbrechen nicht schadstoffbelastet bis 10kg v.Hand Stoffe laden LKW AN ges.Vergüt.Entsorg.**
STLB-Bau 2026-04 084
Abbruch Pumpe, Fördermedium Heizwasser, Gehäuse aus Gusseisen, Motorpumpe, mit Elektromotor, im Rahmen einer Teilabbruchmaßnahme, nicht schadstoffbelastet,
Abfall ist nicht gefährlich, mit Dämmung, Abbruch der Dämmung wird gesondert vergütet, Einzelgewicht bis 10 kg, Ausführung innerhalb des Bauwerks,
Arbeitshöhe
bis 3,5 m über der Standfläche des hierfür erforderlichen Gerüstes, Abbruch von Hand/mit handgeführten Kleingeräten, Ausführung staubarm TRGS 559,
aufgenommene Stoffe sammeln, auf LKW des AN laden,
die Entsorgung wird gesondert vergütet.
Menge: 1,000 St
Leistungsbereichkatalog: 084
DIN276 neu: 494
Kostengruppen nach DIN 276 2018: 594
Kostengruppen nach DIN 276-1 2006: 494
Kostengruppen nach DIN 276-1 2008: 494

**03.02.0150 Pumpe abbrechen nicht schadstoffbelastet bis 10kg v.Hand Stoffe laden LKW AN ges.Vergüt.Entsorg.**
STLB-Bau 2026-04 084
Abbruch Pumpe, Fördermedium Wasser, Gehäuse aus Gusseisen, Motorpumpe, mit Elektromotor, im Rahmen einer Teilabbruchmaßnahme, nicht schadstoffbelastet,
Abfall ist nicht gefährlich, Einzelgewicht bis 10 kg, Ausführung innerhalb des Bauwerks,
Arbeitshöhe
bis 3,5 m über der Standfläche des hierfür erforderlichen Gerüstes, Abbruch von Hand/mit handgeführten Kleingeräten, Ausführung staubarm TRGS 559,
aufgenommene Stoffe sammeln, auf LKW des AN laden,
die Entsorgung wird gesondert vergütet.
Menge: 1,000 St
Leistungsbereichkatalog: 084
DIN276 neu: 494
Kostengruppen nach DIN 276 2018: 594
Kostengruppen nach DIN 276-1 2006: 494
Kostengruppen nach DIN 276-1 2008: 494

**03.02.0160 Heizkörper Stahl abbrechen nicht schadstoffbelastet H 550-600mm T 50-7 5mm L 550-600mm 10-15kg v.Hand Stoffe laden LKW AN ges.Vergüt.Entsorg.**
STLB-Bau 2026-04 084
Abbruch Heizkörper, aus Stahl, im Rahmen einer Teilabbruchmaßnahme, nicht schadstoffbelastet,
Abfall ist nicht gefährlich, einschl. Entleerung, Bauhöhe über 550 bis 600 mm, Bautiefe über 50 bis 75 mm, Baulänge über 550 bis 600 mm, Einzelgewicht über 10 bis 15 kg, Ausführung innerhalb des Bauwerks,
Arbeitshöhe
bis 3,5 m über der Standfläche des hierfür erforderlichen Gerüstes, Abbruch von Hand/mit handgeführten Kleingeräten, Ausführung staubarm TRGS 559,
aufgenommene Stoffe sammeln, auf LKW des AN laden,
die Entsorgung wird gesondert vergütet.
Menge: 1,000 St
Leistungsbereichkatalog: 084
DIN276 neu: 494
Kostengruppen nach DIN 276 2018: 494
Kostengruppen nach DIN 276-1 2006: 494
Kostengruppen nach DIN 276-1 2008: 494

**03.02.0170 Heizkörper Stahl abbrechen nicht schadstoffbelastet H 550-600mm T 50-7 5mm L 950-1000mm 15-20kg v.Hand Stoffe laden LKW AN ges.Vergüt.Entsorg.**
STLB-Bau 2026-04 084
Abbruch Heizkörper, aus Stahl, im Rahmen einer Teilabbruchmaßnahme, nicht schadstoffbelastet,
Abfall ist nicht gefährlich, einschl. Entleerung, Bauhöhe über 550 bis 600 mm, Bautiefe über 50 bis 75 mm, Baulänge über 950 bis 1000 mm, Einzelgewicht über 15 bis 20 kg, Ausführung innerhalb des Bauwerks,
Arbeitshöhe
bis 3,5 m über der Standfläche des hierfür erforderlichen Gerüstes, Abbruch von Hand/mit handgeführten Kleingeräten, Ausführung staubarm TRGS 559,
aufgenommene Stoffe sammeln, auf LKW des AN laden,
die Entsorgung wird gesondert vergütet.
Menge: 1,000 St
Leistungsbereichkatalog: 084
DIN276 neu: 494
Kostengruppen nach DIN 276 2018: 494
Kostengruppen nach DIN 276-1 2006: 494
Kostengruppen nach DIN 276-1 2008: 494

**03.02.0180 Heizkörper Stahl abbrechen nicht schadstoffbelastet H 550-600mm T 50-7 5mm L 2000-2100mm 20-50kg v.Hand Stoffe laden LKW AN ges.Vergüt.Entsorg.**
STLB-Bau 2026-04 084
Abbruch Heizkörper, aus Stahl, im Rahmen einer Teilabbruchmaßnahme, nicht schadstoffbelastet,
Abfall ist nicht gefährlich, einschl. Entleerung, Bauhöhe über 550 bis 600 mm, Bautiefe über 50 bis 75 mm, Baulänge über 2000 bis 2100 mm, Einzelgewicht über 20 bis 50 kg, Ausführung innerhalb des Bauwerks,
Arbeitshöhe
bis 3,5 m über der Standfläche des hierfür erforderlichen Gerüstes, Abbruch von Hand/mit handgeführten Kleingeräten, Ausführung staubarm TRGS 559,
aufgenommene Stoffe sammeln, auf LKW des AN laden,
die Entsorgung wird gesondert vergütet.
Menge: 1,000 St
Leistungsbereichkatalog: 084
DIN276 neu: 494
Kostengruppen nach DIN 276 2018: 494
Kostengruppen nach DIN 276-1 2006: 494
Kostengruppen nach DIN 276-1 2008: 494

**03.02.0190 Heizkörper Stahl abbrechen nicht schadstoffbelastet H 350-400mm T 100- 125mm L 1300-1400mm 20-50kg v.Hand Stoffe laden LKW AN ges.Vergüt.Entsorg.**
STLB-Bau 2026-04 084
Abbruch Heizkörper, aus Stahl, im Rahmen einer Teilabbruchmaßnahme, nicht schadstoffbelastet,
Abfall ist nicht gefährlich, einschl. Entleerung, Bauhöhe über 350 bis 400 mm, Bautiefe über 100 bis 125 mm, Baulänge über 1300 bis 1400 mm, Einzelgewicht über 20 bis 50 kg, Ausführung innerhalb des Bauwerks,
Arbeitshöhe
bis 3,5 m über der Standfläche des hierfür erforderlichen Gerüstes, Abbruch von Hand/mit handgeführten Kleingeräten, Ausführung staubarm TRGS 559,
aufgenommene Stoffe sammeln, auf LKW des AN laden,
die Entsorgung wird gesondert vergütet.
Menge: 1,000 St
Leistungsbereichkatalog: 084
DIN276 neu: 494
Kostengruppen nach DIN 276 2018: 494
Kostengruppen nach DIN 276-1 2006: 494
Kostengruppen nach DIN 276-1 2008: 494

**03.02.0200 Heizkörper Stahl abbrechen nicht schadstoffbelastet H 450-500mm T 100- 125mm L 1100-1200mm 20-50kg v.Hand Stoffe laden LKW AN ges.Vergüt.Entsorg.**
STLB-Bau 2026-04 084
Abbruch Heizkörper, aus Stahl, im Rahmen einer Teilabbruchmaßnahme, nicht schadstoffbelastet,
Abfall ist nicht gefährlich, einschl. Entleerung, Bauhöhe über 450 bis 500 mm, Bautiefe über 100 bis 125 mm, Baulänge über 1100 bis 1200 mm, Einzelgewicht über 20 bis 50 kg, Ausführung innerhalb des Bauwerks,
Arbeitshöhe
bis 3,5 m über der Standfläche des hierfür erforderlichen Gerüstes, Abbruch von Hand/mit handgeführten Kleingeräten, Ausführung staubarm TRGS 559,
aufgenommene Stoffe sammeln, auf LKW des AN laden,
die Entsorgung wird gesondert vergütet.
Menge: 4,000 St
Leistungsbereichkatalog: 084
DIN276 neu: 494
Kostengruppen nach DIN 276 2018: 494
Kostengruppen nach DIN 276-1 2006: 494
Kostengruppen nach DIN 276-1 2008: 494

**03.02.0210 Heizkörper Stahl abbrechen nicht schadstoffbelastet H 550-600mm T 100- 125mm L 650-700mm 20-50kg v.Hand Stoffe laden LKW AN ges.Vergüt.Entsorg.**
STLB-Bau 2026-04 084
Abbruch Heizkörper, aus Stahl, im Rahmen einer Teilabbruchmaßnahme, nicht schadstoffbelastet,
Abfall ist nicht gefährlich, einschl. Entleerung, Bauhöhe über 550 bis 600 mm, Bautiefe über 100 bis 125 mm, Baulänge über 650 bis 700 mm, Einzelgewicht über 20 bis 50 kg, Ausführung innerhalb des Bauwerks,
Arbeitshöhe
bis 3,5 m über der Standfläche des hierfür erforderlichen Gerüstes, Abbruch von Hand/mit handgeführten Kleingeräten, Ausführung staubarm TRGS 559,
aufgenommene Stoffe sammeln, auf LKW des AN laden,
die Entsorgung wird gesondert vergütet.
Menge: 1,000 St
Leistungsbereichkatalog: 084
DIN276 neu: 494
Kostengruppen nach DIN 276 2018: 494
Kostengruppen nach DIN 276-1 2006: 494
Kostengruppen nach DIN 276-1 2008: 494

**03.02.0220 Heizkörper Stahl abbrechen nicht schadstoffbelastet H 550-600mm T 100- 125mm L 750-800mm 20-50kg v.Hand Stoffe laden LKW AN ges.Vergüt.Entsorg.**
STLB-Bau 2026-04 084
Abbruch Heizkörper, aus Stahl, im Rahmen einer Teilabbruchmaßnahme, nicht schadstoffbelastet,
Abfall ist nicht gefährlich, einschl. Entleerung, Bauhöhe über 550 bis 600 mm, Bautiefe über 100 bis 125 mm, Baulänge über 750 bis 800 mm, Einzelgewicht über 20 bis 50 kg, Ausführung innerhalb des Bauwerks,
Arbeitshöhe
bis 3,5 m über der Standfläche des hierfür erforderlichen Gerüstes, Abbruch von Hand/mit handgeführten Kleingeräten, Ausführung staubarm TRGS 559,
aufgenommene Stoffe sammeln, auf LKW des AN laden,
die Entsorgung wird gesondert vergütet.
Menge: 5,000 St
Leistungsbereichkatalog: 084
DIN276 neu: 494
Kostengruppen nach DIN 276 2018: 494
Kostengruppen nach DIN 276-1 2006: 494
Kostengruppen nach DIN 276-1 2008: 494

**03.02.0230 Heizkörper Stahl abbrechen nicht schadstoffbelastet H 550-600mm T 100- 125mm L 950-1000mm 20-50kg v.Hand Stoffe laden LKW AN ges.Vergüt.Entsorg.**
STLB-Bau 2026-04 084
Abbruch Heizkörper, aus Stahl, im Rahmen einer Teilabbruchmaßnahme, nicht schadstoffbelastet,
Abfall ist nicht gefährlich, einschl. Entleerung, Bauhöhe über 550 bis 600 mm, Bautiefe über 100 bis 125 mm, Baulänge über 950 bis 1000 mm, Einzelgewicht über 20 bis 50 kg, Ausführung innerhalb des Bauwerks,
Arbeitshöhe
bis 3,5 m über der Standfläche des hierfür erforderlichen Gerüstes, Abbruch von Hand/mit handgeführten Kleingeräten, Ausführung staubarm TRGS 559,
aufgenommene Stoffe sammeln, auf LKW des AN laden,
die Entsorgung wird gesondert vergütet.
Menge: 4,000 St
Leistungsbereichkatalog: 084
DIN276 neu: 494
Kostengruppen nach DIN 276 2018: 494
Kostengruppen nach DIN 276-1 2006: 494
Kostengruppen nach DIN 276-1 2008: 494

**03.02.0240 Heizkörper Stahl abbrechen nicht schadstoffbelastet H 550-600mm T 150- 175mm L 450-500mm 20-50kg v.Hand Stoffe laden LKW AN ges.Vergüt.Entsorg.**
STLB-Bau 2026-04 084
Abbruch Heizkörper, aus Stahl, im Rahmen einer Teilabbruchmaßnahme, nicht schadstoffbelastet,
Abfall ist nicht gefährlich, einschl. Entleerung, Bauhöhe über 550 bis 600 mm, Bautiefe über 150 bis 175 mm, Baulänge über 450 bis 500 mm, Einzelgewicht über 20 bis 50 kg, Ausführung innerhalb des Bauwerks,
Arbeitshöhe
bis 3,5 m über der Standfläche des hierfür erforderlichen Gerüstes, Abbruch von Hand/mit handgeführten Kleingeräten, Ausführung staubarm TRGS 559,
aufgenommene Stoffe sammeln, auf LKW des AN laden,
die Entsorgung wird gesondert vergütet.
Menge: 1,000 St
Leistungsbereichkatalog: 084
DIN276 neu: 494
Kostengruppen nach DIN 276 2018: 494
Kostengruppen nach DIN 276-1 2006: 494
Kostengruppen nach DIN 276-1 2008: 494

#### Abschnitt 03.03 Kernbohrungen

**03.03.0010 Kernbohrung Mauerziegel Durchm. 300-400mm T 75-80cm nicht schadstoffbe lastet Geräteeinsatz mgl. Stoffe**
STLB-Bau 2026-04 084
Kernbohrung, Untergrundfläche senkrecht, aus Mauerwerk aus Mauerziegel, Bohrdurchmesser über 300 bis 400 mm, Bohrtiefe über 75 bis 80 cm, einschl. Lösen des Bohrkerns aus dem Gefüge, nicht schadstoffbelastet,
Abfall ist nicht gefährlich, Werte gemäß Ersatzbaustoffverordnung 2023 sind eingehalten, Charakterisierung gemischter Bauschutt Klasse RC-1 nach EBV 2023, Anlage 1, Tabelle 1, Wichte des Abbruchstoffes DIN EN 1991-1-1 15 kN/m3,
Geräteeinsatz ist möglich, max. Gesamtgewicht bis 5 t, Ausführung staubarm TRGS 559, Ausführung innerhalb des Bauwerks,
aufgenommene Stoffe sammeln, ohne Zerkleinerung, auf LKW des AN laden,
die Entsorgung wird gesondert vergütet.
Menge: 1,000 St
Leistungsbereichkatalog: 084
DIN276 neu: 331
Kostengruppen nach DIN 276 2018: 331
Kostengruppen nach DIN 276-1 2006: 331
Kostengruppen nach DIN 276-1 2008: 331

**03.03.0020 Kernbohrung Mauerziegel Durchm. 150-200mm T 75-80cm nicht schadstoffbe lastet Geräteeinsatz mgl. Stoffe**
STLB-Bau 2026-04 084
Kernbohrung, Untergrundfläche senkrecht, aus Mauerwerk aus Mauerziegel, Bohrdurchmesser über 150 bis 200 mm, Bohrtiefe über 75 bis 80 cm, einschl. Lösen des Bohrkerns aus dem Gefüge, nicht schadstoffbelastet,
Abfall ist nicht gefährlich, Werte gemäß Ersatzbaustoffverordnung 2023 sind eingehalten, Charakterisierung gemischter Bauschutt Klasse RC-1 nach EBV 2023, Anlage 1, Tabelle 1, Wichte des Abbruchstoffes DIN EN 1991-1-1 15 kN/m3,
Geräteeinsatz ist möglich, max. Gesamtgewicht bis 5 t, Ausführung staubarm TRGS 559, Ausführung innerhalb des Bauwerks,
aufgenommene Stoffe sammeln, ohne Zerkleinerung, auf LKW des AN laden,
die Entsorgung wird gesondert vergütet.
Menge: 1,000 St
Leistungsbereichkatalog: 084
DIN276 neu: 331
Kostengruppen nach DIN 276 2018: 331
Kostengruppen nach DIN 276-1 2006: 331
Kostengruppen nach DIN 276-1 2008: 331

#### Abschnitt 03.04 Stundenlohnarbeiten

*Hinweis: Stundenlohnarbeiten sind nur nach*
Stundenlohnarbeiten sind nur nach Anordnung der Bauleitung oder des Auftraggebers auszuführen.

Stundenlohnzettel sind werktäglich zur Anerkennung vorzulegen. Nicht rechtzeitig vorliegende Stundenzettel werden nicht anerkannt.

**03.04.0010 Monteur/-in sämtliche Kosten/Zuschläge**
STLB-Bau 2026-04 091
Stundenlohnarbeiten durch Monteur/-in
der Verrechnungssatz für die jeweilige Arbeitskraft umfasst sämtliche Aufwendungen wie Lohn- und Gehaltskosten, Lohn- und Gehaltsnebenkosten, Zuschläge, lohngebundene und lohnabhängige Kosten, sonstige Sozialkosten, Gemeinkosten, Wagnis und Gewinn.
Menge: 10,000 h
Leistungsbereichkatalog: 091
DIN276 neu: 399
Kostengruppen nach DIN 276 2018: 399
Kostengruppen nach DIN 276-1 2006: 399
Kostengruppen nach DIN 276-1 2008: 399

**03.04.0020 Auszubildende/r sämtliche Kosten/Zuschläge**
STLB-Bau 2026-04 091
Stundenlohnarbeiten durch Auszubildende/r (Mittellohn)
der Verrechnungssatz für die jeweilige Arbeitskraft umfasst sämtliche Aufwendungen wie Lohn- und Gehaltskosten, Lohn- und Gehaltsnebenkosten, Zuschläge, lohngebundene und lohnabhängige Kosten, sonstige Sozialkosten, Gemeinkosten, Wagnis und Gewinn.
Menge: 10,000 h
Leistungsbereichkatalog: 091
DIN276 neu: 399
Kostengruppen nach DIN 276 2018: 399
Kostengruppen nach DIN 276-1 2006: 399
Kostengruppen nach DIN 276-1 2008: 399

**03.04.0030 Helfer/-in sämtliche Kosten/Zuschläge**
STLB-Bau 2026-04 091
Stundenlohnarbeiten durch Helfer/-in
der Verrechnungssatz für die jeweilige Arbeitskraft umfasst sämtliche Aufwendungen wie Lohn- und Gehaltskosten, Lohn- und Gehaltsnebenkosten, Zuschläge, lohngebundene und lohnabhängige Kosten, sonstige Sozialkosten, Gemeinkosten, Wagnis und Gewinn.
Menge: 10,000 h
Leistungsbereichkatalog: 091
DIN276 neu: 399
Kostengruppen nach DIN 276 2018: 399
Kostengruppen nach DIN 276-1 2006: 399
Kostengruppen nach DIN 276-1 2008: 399
